# Instalação interior para casa de banho

- Propriedade do ficheiro: CYPE INGENIEROS, S.A.
- Formato: FIEBDC-3/2002
- Moeda: EUR
- Custos indirectos: 3.00 %
- IVA: 23.00 %

## I Instalações

### IF Abastecimento de água

#### IFI Instalação interior

**IFI011** Ud Instalação interior para casa de banho.
Instalação interior de abastecimento de água para casa de banho com capacidade para: sanita, lavatório simples, banheira, bidé, realizada com tubo de polipropileno copolímero random (PP-R), de cor verde, SDR7,4, série 3,2, "JIMTEN", para a rede de água fria e quente que liga o ramal de distribuição individual ou um dos seus ramais de alimentação com cada um dos aparelhos sanitários, com os diâmetros necessários para cada ponto de serviço. Inclusive válvulas de seccionamento para o corte do abastecimento de água, de polipropileno copolímero random (PP-R), material auxiliar para montagem e fixação, ramal de distribuição individual, acessórios de ramais.
Critérios considerados na determinação do preço da unidade de obra: O preço não inclui os trabalhos auxiliares de pedreiro para instalações.
Inclui: Marcação. Colocação e fixação de tubagens e válvulas. Realização de ensaios.
Critério de medição de projecto: Número de unidades previstas, segundo documentação gráfica de Projecto.
Critério de medição de obra: Medir-se-á o número de unidades realmente executadas segundo especificações de Projecto.

| Código | Un | Descrição | Rendimento | Preço | Importância |
|---|---|---|---|---|---|
| mt37tpj400i | Ud | Material auxiliar para montagem e fixação das tubagens de polipropileno copolímero random (PP-R), SDR7,4, série 3,2, "JIMTEN", de 20 mm de diâmetro exterior. (material) | 27.400 | 0.12 | 3.29 |
| mt37tpj010big | m | Tubo de polipropileno copolímero random (PP-R), de cor verde, SDR7,4, série 3,2, "JIMTEN", de 20 mm de diâmetro exterior e 2,8 mm de espessura, segundo NP EN ISO 15874-2, com o preço incrementado em 30% relativamente a acessórios e peças especiais. (material) | 27.400 | 3.20 | 87.68 |
| mt37tpj400j | Ud | Material auxiliar para montagem e fixação das tubagens de polipropileno copolímero random (PP-R), SDR7,4, série 3,2, "JIMTEN", de 25 mm de diâmetro exterior. (material) | 8.500 | 0.20 | 1.70 |
| mt37tpj010bjg | m | Tubo de polipropileno copolímero random (PP-R), de cor verde, SDR7,4, série 3,2, "JIMTEN", de 25 mm de diâmetro exterior e 3,5 mm de espessura, segundo NP EN ISO 15874-2, com o preço incrementado em 30% relativamente a acessórios e peças especiais. (material) | 8.500 | 5.17 | 43.95 |
| mt37avj020a | Ud | Válvula de assento de polipropileno copolímero random (PP-R), "JIMTEN", de 20 mm de diâmetro, com manípulo de 90 mm de altura e embelezador cromado. (material) | 1.000 | 37.76 | 37.76 |
| mt37avj020b | Ud | Válvula de assento de polipropileno copolímero random (PP-R), "JIMTEN", de 25 mm de diâmetro, com manípulo de 90 mm de altura e embelezador cromado. (material) | 1.000 | 42.16 | 42.16 |
| op00ato010 |  | Aparafusadora. | 1.000 | 0.00 | 0.00 |
| op00mar010 |  | Martelo. | 1.000 | 0.00 | 0.00 |
| op00tal010 |  | Berbequim. | 1.000 | 0.00 | 0.00 |
| mo008 | h | Oficial de 1ª canalizador. (mão de obra) | 7.001 | 23.31 | 163.19 |
| mo107 | h | Ajudante de canalizador. (mão de obra) | 7.001 | 22.09 | 154.65 |
| % | % | Custos directos complementares | 2 % | 534.38 | 10.69 |
|  |  | Custos directos |  |  | 545.07 |
