# Ramal de distribuição

- Propriedade do ficheiro: CYPE INGENIEROS, S.A.
- Formato: FIEBDC-3/2002
- Moeda: EUR
- Custos indirectos: 3.00 %
- IVA: 23.00 %

## I Instalações

### IF Abastecimento de água

#### IFM Ramais de distribuição

**IFM010** Ud Ramal de distribuição.
Ramal de distribuição de 12 m de comprimento, colocado superficialmente e fixado ao paramento, formado por tubo de cobre rígido com parede de 1 mm de espessura e 20/22 mm de diâmetro; purgador automático de ar de latão e válvula de seccionamento de assento de latão, com manípulo de aço inoxidável. Inclusive material auxiliar para montagem e fixação, acessórios e peças especiais.
Inclui: Marcação. Colocação e fixação de tubos, acessórios e peças especiais. Montagem do purgador de ar e da válvula de corte. Realização de ensaios.
Critério de medição de projecto: Número de unidades previstas, segundo documentação gráfica de Projecto.
Critério de medição de obra: Medir-se-á o número de unidades realmente executadas segundo especificações de Projecto.

| Código | Un | Descrição | Rendimento | Preço | Importância |
|---|---|---|---|---|---|
| mt37tca400d | Ud | Material auxiliar para montagem e fixação das tubagens de cobre rígido, de 20/22 mm de diâmetro. (material) | 12.000 | 0.36 | 4.32 |
| mt37tca010dd | m | Tubo de cobre rígido com parede de 1 mm de espessura e 20/22 mm de diâmetro, segundo NP EN 1057, com o preço incrementado em 15% relativamente a acessórios e peças especiais. (material) | 12.000 | 8.37 | 100.44 |
| mt37sgl020d | Ud | Purgador automático de ar com bóia e rosca de 1/2" de diâmetro, corpo e tampa de latão, para uma pressão máxima de funcionamento de 10 bar e uma temperatura máxima de 110°C. (material) | 1.000 | 8.75 | 8.75 |
| mt37sva020g | Ud | Válvula de assento de latão, de 22 mm de diâmetro, com manípulo e embelezador de aço inoxidável. (material) | 1.000 | 13.12 | 13.12 |
| op00ato010 |  | Aparafusadora. | 1.000 | 0.00 | 0.00 |
| op00mar010 |  | Martelo. | 1.000 | 0.00 | 0.00 |
| op00tal010 |  | Berbequim. | 1.000 | 0.00 | 0.00 |
| op00ros010 |  | Roscadora de tubos. | 1.000 | 0.00 | 0.00 |
| mo008 | h | Oficial de 1ª canalizador. (mão de obra) | 1.950 | 23.31 | 45.45 |
| mo107 | h | Ajudante de canalizador. (mão de obra) | 1.950 | 22.09 | 43.08 |
| % | % | Custos directos complementares | 2 % | 215.16 | 4.30 |
|  |  | Custos directos |  |  | 219.46 |
