# Tubagem de polipropileno copolímero random resistente à temperatura (PP-RCT), "JIMTEN"

- Propriedade do ficheiro: CYPE INGENIEROS, S.A.
- Formato: FIEBDC-3/2002
- Moeda: EUR
- Custos indirectos: 3.00 %
- IVA: 23.00 %

## I Instalações

### IH Tubagens para fluidos

#### IHP Tubagens de polipropileno

**IHP211** m Tubagem de polipropileno copolímero random resistente à temperatura (PP-RCT), "JIMTEN".
Tubagem formada por tubo de polipropileno copolímero random resistente à temperatura (PP-RCT), de cor verde, SDR7,4, série 3,2, "JIMTEN", de 125 mm de diâmetro exterior e 17,1 mm de espessura. Instalação enterrada. Inclusive acessórios e peças especiais.
Critérios considerados na determinação do preço da unidade de obra: O preço não inclui a escavação nem o enchimento da vala.
Inclui: Marcação. Colocação de tubos, acessórios e peças especiais. Realização de ensaios.
Critério de medição de projecto: Comprimento medido segundo documentação gráfica de Projecto.
Critério de medição de obra: Medir-se-á o comprimento realmente executado segundo especificações de Projecto.

| Código | Un | Descrição | Rendimento | Preço | Importância |
|---|---|---|---|---|---|
| mt37tpj014tg | m | Tubo de polipropileno copolímero random resistente à temperatura (PP-RCT), de cor verde, SDR7,4, série 3,2, "JIMTEN", de 125 mm de diâmetro exterior e 17,1 mm de espessura, segundo NP EN ISO 15874-2, com o preço incrementado em 30% relativamente a acessórios e peças especiais. (material) | 1.000 | 137.87 | 137.87 |
| mo008 | h | Oficial de 1ª canalizador. (mão de obra) | 0.130 | 23.31 | 3.03 |
| mo107 | h | Ajudante de canalizador. (mão de obra) | 0.130 | 22.09 | 2.87 |
| % | % | Custos directos complementares | 2 % | 143.77 | 2.88 |
|  |  | Custos directos |  |  | 146.65 |
