# Sistema de elevação doméstico

- Propriedade do ficheiro: CYPE INGENIEROS, S.A.
- Formato: FIEBDC-3/2002
- Moeda: EUR
- Custos indirectos: 3.00 %
- IVA: 23.00 %

## I Instalações

### IS Drenagem de águas

#### ISA Sistemas de elevação

**ISA010** Ud Sistema de elevação doméstico.
Triturador e estação de bombagem sanitária, para uma sanita, um lavatório e um chuveiro, modelo Ciclón CS "JIMTEN", cor branca, com uma tomada lateral para sanita de 110 mm de diâmetro, duas tomadas laterais de 40 mm de diâmetro e uma tomada superior de 40 mm de diâmetro e tubo de drenagem de 32 mm de diâmetro com válvula antirretorno de tipo clapeta, bomba submergível de 6 m³/h com lâminas e impulsão 6 m.c.a. com potência nominal do motor de 0,47 kW, alimentação monofásica (230V/50Hz), nível sonoro 72 dB, instalação encastrada. Inclusive acessórios, uniões e peças especiais para a instalação da electrobomba.
Critérios considerados na determinação do preço da unidade de obra: O preço não inclui os trabalhos auxiliares de pedreiro para instalações.
Inclui: Marcação do traçado da tubagem e da localização do sistema de elevação. Colocação do sistema de elevação. Execução de buracos ou utilização dos já existentes para a ligação de tubos. União e ajuste de juntas dos colectores à caixa ou às entradas e saídas já existentes. Montagem, ligação e verificação do seu correcto funcionamento.
Critério de medição de projecto: Número de unidades previstas, segundo documentação gráfica de Projecto.
Critério de medição de obra: Medir-se-á o número de unidades realmente executadas segundo especificações de Projecto.

| Código | Un | Descrição | Rendimento | Preço | Importância |
|---|---|---|---|---|---|
| mt36ebj015c | Ud | Triturador e estação de bombagem sanitária, para uma sanita, um lavatório e um chuveiro, modelo Ciclón CS "JIMTEN", cor branca, com uma tomada lateral para sanita de 110 mm de diâmetro, duas tomadas laterais de 40 mm de diâmetro e uma tomada superior de 40 mm de diâmetro e tubo de drenagem de 32 mm de diâmetro com válvula antirretorno de tipo clapeta, bomba submergível de 6 m³/h com lâminas e impulsão 6 m.c.a. com potência nominal do motor de 0,47 kW, alimentação monofásica (230V/50Hz), nível sonoro 72 dB, para encastrar. (material) | 1.000 | 924.78 | 924.78 |
| mt37sve010e | Ud | Válvula de esfera de latão niquelado para enroscar de 1 1/4". (material) | 1.000 | 16.78 | 16.78 |
| mt36bom050A | m | Conduta de impulsão de águas residuais realizada com tubo de PVC para pressão de 12,5 atm, de 32 mm de diâmetro, com extremo abocardado, segundo NP EN 1452. (material) | 2.000 | 1.75 | 3.50 |
| mt36bom051A | Ud | Repercussão, por m de tubagem, de acessórios, uniões e peças especiais para tubo de PVC para pressão de 12,5 atm, de 32 mm de diâmetro. (material) | 2.000 | 0.52 | 1.04 |
| mo008 | h | Oficial de 1ª canalizador. (mão de obra) | 0.500 | 23.31 | 11.66 |
| % | % | Custos directos complementares | 2 % | 957.76 | 19.16 |
|  |  | Custos directos |  |  | 976.92 |
