# Caleira à vista de peças pré-formadas

- Propriedade do ficheiro: CYPE INGENIEROS, S.A.
- Formato: FIEBDC-3/2002
- Moeda: EUR
- Custos indirectos: 3.00 %
- IVA: 23.00 %

## I Instalações

### IS Drenagem de águas

#### ISC Caleiras

**ISC010** m Caleira à vista de peças pré-formadas.
Caleira circular de alumínio lacado, de desenvolvimento 250 mm, de 0,68 mm de espessura, para recolha de águas, formada por peças pré-formadas, fixadas com suportes especiais colocados cada 50 cm, com uma pendente mínima de 0,5%. Inclusive suportes, esquinas, tampas, remates finais, peças de ligação a tubos de queda e peças especiais.
Inclui: Marcação do traçado da caleira e da localização dos elementos de fixação. Fixação do material auxiliar para montagem e fixação à obra. Montagem, ligação e verificação do seu correcto funcionamento.
Critério de medição de projecto: Comprimento medido segundo documentação gráfica de Projecto.
Critério de medição de obra: Medir-se-á o comprimento realmente executado segundo especificações de Projecto.

| Código | Un | Descrição | Rendimento | Preço | Importância |
|---|---|---|---|---|---|
| mt36cal010ag | m | Caleira circular de alumínio lacado, de desenvolvimento 250 mm e 0,68 mm de espessura, com o preço incrementado em 30% relativamente a suportes, esquinas, tampas, remates finais, peças de ligação a tubos de queda e peças especiais. (material) | 1.100 | 16.23 | 17.85 |
| mo008 | h | Oficial de 1ª canalizador. (mão de obra) | 0.280 | 23.31 | 6.53 |
| mo107 | h | Ajudante de canalizador. (mão de obra) | 0.280 | 22.09 | 6.19 |
| % | % | Custos directos complementares | 2 % | 30.57 | 0.61 |
|  |  | Custos directos |  |  | 31.18 |
