# Ramal de descarga, colocado superficialmente

- Propriedade do ficheiro: CYPE INGENIEROS, S.A.
- Formato: FIEBDC-3/2002
- Moeda: EUR
- Custos indirectos: 3.00 %
- IVA: 23.00 %

## I Instalações

### IS Drenagem de águas

#### ISD Ramais de descarga

**ISD004** m Ramal de descarga, colocado superficialmente.
Ramal de descarga, colocado superficialmente e fixado ao paramento, formado por tubo de polipropileno, de 125 mm de diâmetro e 3,4 mm de espessura, que liga o aparelho com o tubo de queda, o colector ou o sifão de pavimento; união à pressão com junta elástica. Inclusive material auxiliar para montagem e fixação, acessórios e peças especiais.
Inclui: Marcação do traçado da tubagem e da localização dos elementos de fixação. Disposição de tubos. Fixação do material auxiliar para montagem e fixação à obra. Montagem, ligação e verificação do seu correcto funcionamento. Realização de ensaios.
Critério de medição de projecto: Comprimento medido segundo documentação gráfica de Projecto.
Critério de medição de obra: Medir-se-á o comprimento realmente executado segundo especificações de Projecto.

| Código | Un | Descrição | Rendimento | Preço | Importância |
|---|---|---|---|---|---|
| mt36tip400f | Ud | Material auxiliar para montagem e fixação das tubagens de polipropileno, de 125 mm de diâmetro. (material) | 1.000 | 0.33 | 0.33 |
| mt36tip010fd | m | Tubo de polipropileno, de 125 mm de diâmetro e 3,4 mm de espessura, com extremo abocardado e junta elástica, segundo EN 1451-1, com o preço incrementado em 15% relativamente a acessórios e peças especiais. (material) | 1.050 | 19.19 | 20.15 |
| op00ato010 |  | Aparafusadora. | 1.000 | 0.00 | 0.00 |
| op00mar010 |  | Martelo. | 1.000 | 0.00 | 0.00 |
| op00tal010 |  | Berbequim. | 1.000 | 0.00 | 0.00 |
| mo008 | h | Oficial de 1ª canalizador. (mão de obra) | 0.170 | 23.31 | 3.96 |
| mo107 | h | Ajudante de canalizador. (mão de obra) | 0.085 | 22.09 | 1.88 |
| % | % | Custos directos complementares | 2 % | 26.32 | 0.53 |
|  |  | Custos directos |  |  | 26.85 |
