# Calha de drenagem para chuveiro executado "in situ"

- Propriedade do ficheiro: CYPE INGENIEROS, S.A.
- Formato: FIEBDC-3/2002
- Moeda: EUR
- Custos indirectos: 3.00 %
- IVA: 23.00 %

## I Instalações

### IS Drenagem de águas

#### ISD Ramais de descarga

**ISD010** Ud Calha de drenagem para chuveiro executado "in situ".
Calha de drenagem de aço inoxidável de 50 mm de largura e 850 mm de comprimento, série Linnum, modelo S-651 "JIMTEN", com sifão extraível e válvula de arejamento de ABS de saída orientável 45° de polipropileno de 40 mm de diâmetro e 69 mm de altura, e grelha e aro de aço inoxidável modelo Classic, para drenagem de chuveiro executado "in situ".
Inclui: Montagem, ligação e verificação do seu correcto funcionamento. Realização de ensaios.
Critério de medição de projecto: Número de unidades previstas, segundo documentação gráfica de Projecto.
Critério de medição de obra: Medir-se-á o número de unidades realmente executadas segundo especificações de Projecto.

| Código | Un | Descrição | Rendimento | Preço | Importância |
|---|---|---|---|---|---|
| mt15rej030Qeac | Ud | Calha de drenagem de aço inoxidável de 50 mm de largura e 850 mm de comprimento, série Linnum, modelo S-651 "JIMTEN", com sifão extraível e válvula de arejamento de ABS de saída orientável 45° de polipropileno de 40 mm de diâmetro e 69 mm de altura, e grelha e aro de aço inoxidável modelo Classic, para chuveiro executado "in situ". (material) | 1.000 | 381.66 | 381.66 |
| mo008 | h | Oficial de 1ª canalizador. (mão de obra) | 0.150 | 23.31 | 3.50 |
| mo107 | h | Ajudante de canalizador. (mão de obra) | 0.075 | 22.09 | 1.66 |
| % | % | Custos directos complementares | 2 % | 386.82 | 7.74 |
|  |  | Custos directos |  |  | 394.56 |
