# Rede de ramais de descarga para cozinha

- Propriedade do ficheiro: CYPE INGENIEROS, S.A.
- Formato: FIEBDC-3/2002
- Moeda: EUR
- Custos indirectos: 3.00 %
- IVA: 23.00 %

## I Instalações

### IS Drenagem de águas

#### ISD Ramais de descarga

**ISD022** Ud Rede de ramais de descarga para cozinha.
Rede de ramais de descarga insonorizada e com resistência ao fogo, para cozinha com capacidade para: lava-loiças, tomada de descarga para máquina de lavar louça, executada com tubo de PVC, multicamada para a rede de drenagem que liga os aparelhos com o sifão de pavimento e com o tubo de queda, com os diâmetros necessários para cada ponto de serviço, e sifão de pavimento de polipropileno, de 90 mm de diâmetro e de 105 mm de altura, com tampa cega circular de aço inoxidável. Incluindo líquido de limpeza, adesivo para tubos e acessórios de PVC, material auxiliar para montagem e fixação, acessórios e peças especiais.
Inclui: Marcação do traçado da tubagem e da localização dos elementos de fixação. Disposição doa tubos. Fixação do material auxiliar para montagem e fixação à obra. Colocação de sifão de pavimento. Montagem, ligação e verificação do seu correcto funcionamento. Realização de ensaios.
Critério de medição de projecto: Número de unidades previstas, segundo documentação gráfica de Projecto.
Critério de medição de obra: Medir-se-á o número de unidades realmente executadas segundo especificações de Projecto.

| Código | Un | Descrição | Rendimento | Preço | Importância |
|---|---|---|---|---|---|
| mt36tiq050cc | m | Tubo multicamada de PVC, segundo NP EN 1453-1, insonorizado e resistente ao fogo (reacção ao fogo classe B-s1, d0 segundo NP EN 13501-1), de 50 mm de diâmetro e 3 mm de espessura, 5 m de comprimento nominal, união colada com adesivo, com o preço incrementado em 10% relativamente a acessórios e peças especiais. (material) | 3.440 | 8.69 | 29.89 |
| mt30del010a | Ud | Ponto de escoamento para electrodoméstico, com ligação mista macho de PVC, de 40 mm de diâmetro. (material) | 1.000 | 2.82 | 2.82 |
| mt36tiq012a | l | Líquido de limpeza para colagem com adesivo de tubos e acessórios de PVC. (material) | 0.215 | 36.66 | 7.88 |
| mt36tiq013a | kg | Cola para tubos e acessórios de PVC. (material) | 0.108 | 46.72 | 5.05 |
| mt36bop011a | Ud | Tubo de polipropileno, para prolongamento de sifão de pavimento, de 120 mm de diâmetro e de 500 mm de altura. (material) | 1.000 | 4.82 | 4.82 |
| mt36bop010a | Ud | Sifão de pavimento de polipropileno, de 90 mm de diâmetro e de 105 mm de altura, com três entradas de 40 mm de diâmetro e uma saída de 50 mm de diâmetro, com tampa cega circular de aço inoxidável. (material) | 1.000 | 9.68 | 9.68 |
| mt36tiq050ca | m | Tubo multicamada de PVC, segundo NP EN 1453-1, insonorizado e resistente ao fogo (reacção ao fogo classe B-s1, d0 segundo NP EN 13501-1), de 50 mm de diâmetro e 3 mm de espessura, 5 m de comprimento nominal, união colada com adesivo. (material) | 1.000 | 7.90 | 7.90 |
| op00ato010 |  | Aparafusadora. | 1.000 | 0.00 | 0.00 |
| op00mar010 |  | Martelo. | 1.000 | 0.00 | 0.00 |
| op00tal010 |  | Berbequim. | 1.000 | 0.00 | 0.00 |
| mo008 | h | Oficial de 1ª canalizador. (mão de obra) | 4.700 | 23.31 | 109.56 |
| mo107 | h | Ajudante de canalizador. (mão de obra) | 2.350 | 22.09 | 51.91 |
| % | % | Custos directos complementares | 2 % | 229.51 | 4.59 |
|  |  | Custos directos |  |  | 234.10 |
