# Rede de ramais de descarga para utilizações complementares

- Propriedade do ficheiro: CYPE INGENIEROS, S.A.
- Formato: FIEBDC-3/2002
- Moeda: EUR
- Custos indirectos: 3.00 %
- IVA: 23.00 %

## I Instalações

### IS Drenagem de águas

#### ISD Ramais de descarga

**ISD024** Ud Rede de ramais de descarga para utilizações complementares.
Rede de ramais de descarga insonorizada e com resistência ao fogo, para utilizações complementares com capacidade para: tanque de lavar roupa, executada com tubo de PVC, multicamada para a rede de drenagem que liga os aparelhos com o tubo de queda, com os diâmetros necessários para cada ponto de serviço. Incluindo líquido de limpeza, adesivo para tubos e acessórios de PVC, material auxiliar para montagem e fixação, acessórios e peças especiais.
Inclui: Marcação do traçado da tubagem e da localização dos elementos de fixação. Disposição doa tubos. Fixação do material auxiliar para montagem e fixação à obra. Montagem, ligação e verificação do seu correcto funcionamento. Realização de ensaios.
Critério de medição de projecto: Número de unidades previstas, segundo documentação gráfica de Projecto.
Critério de medição de obra: Medir-se-á o número de unidades realmente executadas segundo especificações de Projecto.

| Código | Un | Descrição | Rendimento | Preço | Importância |
|---|---|---|---|---|---|
| mt36tiq050cc | m | Tubo multicamada de PVC, segundo NP EN 1453-1, insonorizado e resistente ao fogo (reacção ao fogo classe B-s1, d0 segundo NP EN 13501-1), de 50 mm de diâmetro e 3 mm de espessura, 5 m de comprimento nominal, união colada com adesivo, com o preço incrementado em 10% relativamente a acessórios e peças especiais. (material) | 1.650 | 8.69 | 14.34 |
| mt36tiq012a | l | Líquido de limpeza para colagem com adesivo de tubos e acessórios de PVC. (material) | 0.083 | 36.66 | 3.04 |
| mt36tiq013a | kg | Cola para tubos e acessórios de PVC. (material) | 0.041 | 46.72 | 1.92 |
| op00ato010 |  | Aparafusadora. | 1.000 | 0.00 | 0.00 |
| op00mar010 |  | Martelo. | 1.000 | 0.00 | 0.00 |
| op00tal010 |  | Berbequim. | 1.000 | 0.00 | 0.00 |
| mo008 | h | Oficial de 1ª canalizador. (mão de obra) | 1.650 | 23.31 | 38.46 |
| mo107 | h | Ajudante de canalizador. (mão de obra) | 0.825 | 22.09 | 18.22 |
| % | % | Custos directos complementares | 2 % | 75.98 | 1.52 |
|  |  | Custos directos |  |  | 77.50 |
