# Rede de ramais de descarga para utilizações complementares

- Propriedade do ficheiro: CYPE INGENIEROS, S.A.
- Formato: FIEBDC-3/2002
- Moeda: EUR
- Custos indirectos: 3.00 %
- IVA: 23.00 %

## I Instalações

### IS Drenagem de águas

#### ISD Ramais de descarga

**ISD024** Ud Rede de ramais de descarga para utilizações complementares.
Rede de ramais de descarga, para utilizações complementares com capacidade para: tanque de lavar roupa, executada com tubo de PVC, série B para a rede de drenagem que liga os aparelhos com o sifão de pavimento e com o tubo de queda, com os diâmetros necessários para cada ponto de serviço, e sifão de pavimento de polipropileno, de cor azul, de 110 mm de diâmetro, com tampa cega de aço inoxidável. Incluindo líquido de limpeza, adesivo para tubos e acessórios de PVC, material auxiliar para montagem e fixação, acessórios e peças especiais.
Inclui: Marcação do traçado da tubagem e da localização dos elementos de fixação. Disposição doa tubos. Fixação do material auxiliar para montagem e fixação à obra. Colocação de sifão de pavimento. Montagem, ligação e verificação do seu correcto funcionamento. Realização de ensaios.
Critério de medição de projecto: Número de unidades previstas, segundo documentação gráfica de Projecto.
Critério de medição de obra: Medir-se-á o número de unidades realmente executadas segundo especificações de Projecto.

| Código | Un | Descrição | Rendimento | Preço | Importância |
|---|---|---|---|---|---|
| mt36tit010cc | m | Tubo de PVC, série B, de 50 mm de diâmetro e 3 mm de espessura, segundo NP EN 1329-1, com o preço incrementado em 10% relativamente a acessórios e peças especiais. (material) | 1.320 | 2.33 | 3.08 |
| mt11var009 | l | Líquido de limpeza para colagem com adesivo de tubos e acessórios de PVC. (material) | 0.083 | 37.60 | 3.12 |
| mt11var010 | l | Cola para tubos e acessórios de PVC. (material) | 0.041 | 47.92 | 1.96 |
| mt36abn015a | Ud | Tubo multicamada de polipropileno, insonorizado e resistente ao fogo (reacção ao fogo classe B-s1, d0 segundo NP EN 13501-1), livre de halogéneos, de 110 mm de diâmetro e 500 mm de comprimento, segundo EN 1451-1, para prolongamento de sifão de pavimento. (material) | 1.000 | 11.58 | 11.58 |
| mt36abn200a | Ud | Sifão de pavimento de polipropileno, de cor azul, de 110 mm de diâmetro, com três entradas de 40 mm de diâmetro e uma saída de 50 mm de diâmetro. (material) | 1.000 | 10.87 | 10.87 |
| mt36abn202a | Ud | Tampa cega de aço inoxidável, para sifão de pavimento de 110 mm de diâmetro. (material) | 1.000 | 5.68 | 5.68 |
| mt36tit010ca | m | Tubo de PVC, série B, de 50 mm de diâmetro e 3 mm de espessura, segundo NP EN 1329-1. (material) | 1.000 | 2.12 | 2.12 |
| op00ato010 |  | Aparafusadora. | 1.000 | 0.00 | 0.00 |
| op00mar010 |  | Martelo. | 1.000 | 0.00 | 0.00 |
| op00tal010 |  | Berbequim. | 1.000 | 0.00 | 0.00 |
| mo008 | h | Oficial de 1ª canalizador. (mão de obra) | 2.050 | 23.31 | 47.79 |
| mo107 | h | Ajudante de canalizador. (mão de obra) | 1.025 | 22.09 | 22.64 |
| % | % | Custos directos complementares | 2 % | 108.84 | 2.18 |
|  |  | Custos directos |  |  | 111.02 |
