# Parede de placas de gesso laminado, anti-radiações. Sistema "KNAUF"

- Propriedade do ficheiro: CYPE Ingenieros S.A.
- Formato: FIEBDC-3/2016
- Programa: Generador de precios de la construcción. CYPE Ingenieros, S.A.
- Data: 20/05/2024
- Moeda: EUR
- Custos indirectos: 3 %
- IVA: 23 %

## F Fachadas, divisões e protecções

### FB Paredes divisórias de placas

#### FBY De placas de gesso laminado

**FBY016** m² Parede de placas de gesso laminado, anti-radiações. Sistema "KNAUF".
Parede simples (12,5+48+12,5)/625 (48) (1 anti-radiações RX + 1 Standard (A)), anti-radiações, de 73 mm de espessura total, com nível de qualidade do acabamento Q2, formado por uma estrutura simples de perfis de chapa de aço galvanizado de 48 mm de largura, com fita de chumbo adesiva, à base de montantes (elementos verticais) separados 625 mm entre si, com disposição normal "N" e canais (elementos horizontais), à qual aparafusam-se duas placas no total (uma placa tipo anti-radiações RX numa face e uma placa tipo Standard (A) na outra face, todas de 12,5 mm de espessura). Inclusive fita acústica de dilatação autocolante "KNAUF", parafusos para a fixação das placas; fita de papel com reforço metálico "KNAUF" e massa de juntas Uniflott GLS "KNAUF".
Critérios considerados na determinação do preço da unidade de obra: O preço inclui a resolução de encontros e pontos singulares, mas não inclui o isolamento a colocar entre os montantes.
Inclui: Marcação e traçado na laje inferior e na superior das paredes a realizar. Colocação de banda de estanquidade e canais inferiores, sobre pavimento finalizado ou base de assentamento. Colocação de banda de estanquidade e canais superiores, sob lajes. Colocação e fixação dos montantes sobre os elementos horizontais. Colocação de fita de chumbo adesiva. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020b | m | Fita acústica de dilatação, autocolante, de espuma de poliuretano de células fechadas "KNAUF", de 3,2 mm de espessura e 50 mm de largura, resistência térmica 0,10 m²°C/W, condutibilidade térmica 0,032 W/(m°C). (material) | 1.2 | 0.25 | 0.300 |
| mt12ark020b | m | Fita de chumbo adesiva anti-radiações RX "KNAUF", de 50 mm de largura e 2 mm de espessura. (material) | 1.2 | 12.1 | 14.520 |
| mt12pfk020b | m | Canal 48/30 "KNAUF" de aço galvanizado, segundo EN 14195. (material) | 0.7 | 1.35 | 0.945 |
| mt12pfk010b | m | Montante 48/35 "KNAUF" de aço galvanizado, segundo EN 14195. (material) | 1.91 | 1.63 | 3.113 |
| mt12ark010c | m² | Placa anti-radiações RX 12,5+1,5 mm "KNAUF" formada por uma placa de gesso laminado DF / EN 520 - 625 / 2600 / 12,5, corta-fogo, revestida numa das suas faces com uma lâmina de cartão e outra de chumbo de 1,5 mm, segundo EN 14190; Euroclasse A2-s1, d0 de reacção ao fogo, segundo NP EN 13501-1. (material) | 1.05 | 159.72 | 167.706 |
| mt12ppk010aa | m² | Placa de gesso laminado A / EN 520 - 1200 / comprimento / 12,5 / com os bordos longitudinais afinados, Standard "KNAUF"; Euroclasse A2-s1, d0 de reacção ao fogo, segundo NP EN 13501-1. (material) | 1.05 | 4.13 | 4.337 |
| mt12ptk010cc | Ud | Parafuso autoperfurante TN "KNAUF" 3,5x25. (material) | 14 | 0.01 | 0.140 |
| mt12psg220 | Ud | Fixação composta por bucha e parafuso 5x27. (material) | 1.6 | 0.06 | 0.096 |
| mt12pik020n | kg | Massa de juntas Uniflott GLS "KNAUF", de presa normal (45 minutos), intervalo de temperatura de trabalho de 10 a 30°C, para aplicação manual sem fita de juntas, segundo EN 13963. (material) | 0.606 | 0.22 | 0.133 |
| mt12pck010d | m | Fita de papel com reforço metálico "KNAUF" de 52 mm de largura, segundo NP EN 14353. (material) | 0.3 | 0.42 | 0.126 |
| mo053 | h | Oficial de 1ª montador de pré-fabricados interiores. (mão de obra) | 0.265 | 23.31 | 6.177 |
| mo100 | h | Ajudante de montador de pré-fabricados interiores. (mão de obra) | 0.265 | 22.13 | 5.864 |
| % | % | Custos directos complementares | 2 % | 203.457 | 4.069 |
|  |  | Custos directos |  |  | 207.526 |

Resíduos:
- colocação: mt12pck020b; factor de resíduo 0.06
- colocação: mt12ark020b Fita de chumbo adesiva anti-radiações RX "KNAUF", de 50 mm de largura e 2 mm de espessura; factor de resíduo 0.048
- colocação: mt12pfk020b Canal 48/30 "KNAUF" de aço galvanizado, segundo EN 14195; factor de resíduo 0.0186017
- colocação: mt12pfk010b Montante 48/35 "KNAUF" de aço galvanizado, segundo EN 14195; factor de resíduo 0.0174897
- colocação: mt12ark010c; factor de resíduo 0.0045
- colocação: mt12ppk010aa; factor de resíduo 0.018
- colocação: mt12ptk010cc Parafuso autoperfurante TN "KNAUF" 3,5x25; factor de resíduo 0.00533333
- colocação: mt12pik020n; factor de resíduo 0.03
- colocação: mt12pck010d Fita de papel com reforço metálico "KNAUF" de 52 mm de largura, segundo NP EN 14353; factor de resíduo 0.044

## Recursos

**mt12pck020b** m Fita acústica de dilatação
Dados técnicos: Custo energético 1.712 MJ; Emissão de CO2 0.083 kg; Código LER 17 06 04; Massa do elemento 0.0112 kg; Volume 0.000019 m3
Resíduos:
- embalagem: re170203 Plástico. (componente de resíduo); rendimento 0.001 kg; Código LER 17 02 03; Massa do elemento 1 kg; Volume 0.001667 m3

**mt12ark020b** m Fita de chumbo adesiva anti-radiações RX "KNAUF", de 50 mm de largura e 2 mm de espessura
Dados técnicos: Custo energético 121.696 MJ; Emissão de CO2 1.689 kg; Código LER 17 04 03; Massa do elemento 1.13 kg; Volume 0.000753 m3
Resíduos:
- embalagem: re170203 Plástico; rendimento 0.001 kg

**mt12pfk020b** m Canal 48/30 "KNAUF" de aço galvanizado, segundo EN 14195
Dados técnicos: Custo energético 77.385 MJ; Emissão de CO2 2.373 kg; Código LER 17 04 05; Massa do elemento 0.58 kg; Volume 0.000276 m3
Resíduos:
- embalagem: re170203 Plástico; rendimento 0.005 kg

**mt12pfk010b** m Montante 48/35 "KNAUF" de aço galvanizado, segundo EN 14195
Dados técnicos: Custo energético 77.409 MJ; Emissão de CO2 2.374 kg; Código LER 17 04 05; Massa do elemento 0.58 kg; Volume 0.000276 m3
Resíduos:
- embalagem: re170203 Plástico; rendimento 0.005 kg

**mt12ark010c** m² Placa anti-radiações RX 12,5+1,5 mm "KNAUF" formada por uma placa de gesso laminado DF / EN 520 - 625 / 2600 / 12,5
Dados técnicos: Custo energético 1808.700 MJ; Emissão de CO2 27.550 kg; Código LER 17 08 02; Massa do elemento 27.3 kg; Volume 0.0273 m3
Resíduos:
- embalagem: re170203 Plástico; rendimento 0.015 kg

**mt12ppk010aa** m² Placa de gesso laminado A / EN 520 - 1200 / comprimento / 12,5 / com os bordos longitudinais afinados
Dados técnicos: Custo energético 27.495 MJ; Emissão de CO2 1.302 kg; Código LER 17 08 02; Massa do elemento 8.02 kg; Volume 0.00802 m3
Resíduos:
- embalagem: re170203 Plástico; rendimento 0.004 kg

**mt12ptk010cc** Ud Parafuso autoperfurante TN "KNAUF" 3,5x25
Dados técnicos: Custo energético 0.015 MJ; Emissão de CO2 0.002 kg; Código LER 17 04 05; Massa do elemento 0.0015 kg
Resíduos:
- embalagem: re150101 Embalagens de papel e cartão. (componente de resíduo); rendimento 0.001 kg; Código LER 15 01 01; Massa do elemento 1 kg; Volume 0.001333 m3

**mt12pik020n** kg Massa de juntas Uniflott GLS "KNAUF"
Dados técnicos: Custo energético 12.798 MJ; Emissão de CO2 0.436 kg; Código LER 17 08 02; Massa do elemento 1 kg; Volume 0.001 m3
Resíduos:
- embalagem: re170203 Plástico; rendimento 0.02 kg

**mt12pck010d** m Fita de papel com reforço metálico "KNAUF" de 52 mm de largura, segundo NP EN 14353
Dados técnicos: Custo energético 4.511 MJ; Emissão de CO2 0.348 kg; Código LER 20 01 01; Massa do elemento 0.06 kg; Volume 0.00008 m3
