# Parede de placas de gesso laminado, de segurança. Sistema "KNAUF"

- Propriedade do ficheiro: CYPE Ingenieros S.A.
- Formato: FIEBDC-3/2016
- Programa: Generador de precios de la construcción. CYPE Ingenieros, S.A.
- Data: 03/06/2024
- Moeda: EUR
- Custos indirectos: 3 %
- IVA: 23 %

## F Fachadas, divisões e protecções

### FB Paredes divisórias de placas

#### FBY De placas de gesso laminado

**FBY018** m² Parede de placas de gesso laminado, de segurança. Sistema "KNAUF".
Parede múltipla W118.es "KNAUF" (12,5+12,5+12,5+100+12,5+12,5+12,5)/300 (100) (6 Standard (A) A1), de segurança, de 175 mm de espessura total, com nível de qualidade do acabamento Q4, formado por uma estrutura simples de perfis de chapa de aço galvanizado de 100 mm de largura, à base de montantes (elementos verticais) separados 300 mm entre si, com disposição normal "N" e canais (elementos horizontais), à qual se aparafusam seis placas no total (três placas tipo Standard (A) A1 em cada face, de 12,5 mm de espessura cada placa). Inclusive fita acústica de dilatação autocolante "KNAUF"; ancoragens de canais e montantes metálicos; parafusos para a fixação das placas e massa de juntas Jointfiller 24H "KNAUF", massa de juntas Jointfiller 24H "KNAUF", massa de juntas Unik Fill & Finish "KNAUF", fita microperfurada de papel "KNAUF".
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020d | m | Fita acústica de dilatação, autocolante, de espuma de poliuretano de células fechadas "KNAUF", de 3,2 mm de espessura e 95 mm de largura, resistência térmica 0,10 m²°C/W, condutibilidade térmica 0,032 W/(m°C). (material) | 1.2 | 0.46 | 0.552 |
| mt12pfk020e | m | Canal 100/35 "KNAUF" de aço galvanizado, segundo EN 14195. (material) | 0.7 | 2.57 | 1.799 |
| mt12pfk010e | m | Montante 100/40 "KNAUF" de aço galvanizado, segundo EN 14195. (material) | 2.75 | 3.03 | 8.333 |
| mt12ppk010ba | m² | Placa de gesso laminado A / EN 520 - 1200 / comprimento / 12,5 / com os bordos longitudinais afinados, Standard A1 "KNAUF"; Euroclasse A1 de reacção ao fogo, segundo NP EN 13501-1. (material) | 6.3 | 15.24 | 96.012 |
| mt12plp205a | m² | Chapa de aço galvanizado, de 0,6 mm de espessura. (material) | 4.4 | 51.71 | 227.524 |
| mt12ptk010cc | Ud | Parafuso autoperfurante TN "KNAUF" 3,5x25. (material) | 17 | 0.01 | 0.170 |
| mt12ptk010ce | Ud | Parafuso autoperfurante TN "KNAUF" 3,5x35. (material) | 23 | 0.01 | 0.230 |
| mt12ptk010cg | Ud | Parafuso autoperfurante TN "KNAUF" 3,9x55. (material) | 38 | 0.03 | 1.140 |
| mt12psg220 | Ud | Fixação composta por bucha e parafuso 5x27. (material) | 1.6 | 0.06 | 0.096 |
| mt12pik010e | kg | Massa de juntas Jointfiller 24H "KNAUF", Euroclasse A2-s1, d0 de reacção ao fogo, segundo NP EN 13501-1, intervalo de temperatura de trabalho de 5 a 30°C, para aplicação manual com fita de juntas, segundo EN 13963. (material) | 2.828 | 0.93 | 2.630 |
| mt12pik014j | kg | Massa de juntas Unik Fill & Finish "KNAUF", Euroclasse A2-s1, d0 de reacção ao fogo, segundo NP EN 13501-1, intervalo de temperatura de trabalho de 5 a 30°C, para aplicação manual ou mecânica, segundo EN 13963. (material) | 1.498 | 0.05 | 0.075 |
| mt12pck010a | m | Fita microperfurada de papel "KNAUF" de 50 mm de largura, segundo EN 13963. (material) | 3.2 | 0.04 | 0.128 |
| mt12pck010d | m | Fita de papel com reforço metálico "KNAUF" de 52 mm de largura, segundo NP EN 14353. (material) | 0.3 | 0.42 | 0.126 |
| mo053 | h | Oficial de 1ª montador de pré-fabricados interiores. (mão de obra) | 0.426 | 23.31 | 9.930 |
| mo100 | h | Ajudante de montador de pré-fabricados interiores. (mão de obra) | 0.426 | 22.13 | 9.427 |
| % | % | Custos directos complementares | 2 % | 358.172 | 7.163 |
|  |  | Custos directos |  |  | 365.335 |

Resíduos:
- colocação: mt12pck020d; factor de resíduo 0.06
- colocação: mt12pfk020e Canal 100/35 "KNAUF" de aço galvanizado, segundo EN 14195; factor de resíduo 0.013757
- colocação: mt12pfk010e Montante 100/40 "KNAUF" de aço galvanizado, segundo EN 14195; factor de resíduo 0.011931
- colocação: mt12ppk010ba; factor de resíduo 0.0168043
- colocação: mt12plp205a Chapa de aço galvanizado, de 0,6 mm de espessura; factor de resíduo 0.0053
- colocação: mt12ptk010cc Parafuso autoperfurante TN "KNAUF" 3,5x25; factor de resíduo 0.00533333
- colocação: mt12ptk010ce Parafuso autoperfurante TN "KNAUF" 3,5x35; factor de resíduo 0.00526316
- colocação: mt12ptk010cg Parafuso autoperfurante TN "KNAUF" 3,9x55; factor de resíduo 0.00518519
- colocação: mt12pik010e; factor de resíduo 0.03
- colocação: mt12pik014j; factor de resíduo 0.03
- colocação: mt12pck010a Fita microperfurada de papel "KNAUF" de 50 mm de largura, segundo EN 13963; factor de resíduo 0.0440299
- colocação: mt12pck010d Fita de papel com reforço metálico "KNAUF" de 52 mm de largura, segundo NP EN 14353; factor de resíduo 0.044

## Recursos

**mt12pck020d** m Fita acústica de dilatação
Dados técnicos: Custo energético 3.168 MJ; Emissão de CO2 0.154 kg; Código LER 17 06 04; Massa do elemento 0.0213 kg; Volume 0.000036 m3
Resíduos:
- embalagem: re170203 Plástico. (componente de resíduo); rendimento 0.001 kg; Código LER 17 02 03; Massa do elemento 1 kg; Volume 0.001667 m3

**mt12pfk020e** m Canal 100/35 "KNAUF" de aço galvanizado, segundo EN 14195
Dados técnicos: Custo energético 133.173 MJ; Emissão de CO2 4.079 kg; Código LER 17 04 05; Massa do elemento 1 kg; Volume 0.000476 m3
Resíduos:
- embalagem: re170203 Plástico; rendimento 0.006 kg

**mt12pfk010e** m Montante 100/40 "KNAUF" de aço galvanizado, segundo EN 14195
Dados técnicos: Custo energético 133.212 MJ; Emissão de CO2 4.081 kg; Código LER 17 04 05; Massa do elemento 1 kg; Volume 0.000476 m3
Resíduos:
- embalagem: re170203 Plástico; rendimento 0.007 kg

**mt12ppk010ba** m² Placa de gesso laminado A / EN 520 - 1200 / comprimento / 12,5 / com os bordos longitudinais afinados
Dados técnicos: Custo energético 33.268 MJ; Emissão de CO2 1.576 kg; Código LER 17 08 02; Massa do elemento 9.7 kg; Volume 0.0097 m3
Resíduos:
- embalagem: re170203 Plástico; rendimento 0.005 kg

**mt12plp205a** m² Chapa de aço galvanizado, de 0,6 mm de espessura
Dados técnicos: Custo energético 940.441 MJ; Emissão de CO2 28.787 kg; Código LER 17 04 05; Massa do elemento 7.07 kg; Volume 0.003367 m3
Resíduos:
- embalagem: re170203 Plástico; rendimento 0.032 kg

**mt12ptk010cc** Ud Parafuso autoperfurante TN "KNAUF" 3,5x25
Dados técnicos: Custo energético 0.015 MJ; Emissão de CO2 0.002 kg; Código LER 17 04 05; Massa do elemento 0.0015 kg
Resíduos:
- embalagem: re150101 Embalagens de papel e cartão. (componente de resíduo); rendimento 0.001 kg; Código LER 15 01 01; Massa do elemento 1 kg; Volume 0.001333 m3

**mt12ptk010ce** Ud Parafuso autoperfurante TN "KNAUF" 3,5x35
Dados técnicos: Custo energético 0.019 MJ; Emissão de CO2 0.002 kg; Código LER 17 04 05; Massa do elemento 0.0019 kg
Resíduos:
- embalagem: re150101 Embalagens de papel e cartão; rendimento 0.001 kg

**mt12ptk010cg** Ud Parafuso autoperfurante TN "KNAUF" 3,9x55
Dados técnicos: Custo energético 0.027 MJ; Emissão de CO2 0.002 kg; Código LER 17 04 05; Massa do elemento 0.0027 kg; Volume 0.000001 m3
Resíduos:
- embalagem: re150101 Embalagens de papel e cartão; rendimento 0.001 kg

**mt12pik010e** kg Massa de juntas Jointfiller 24H "KNAUF"
Dados técnicos: Custo energético 12.798 MJ; Emissão de CO2 0.436 kg; Código LER 17 08 02; Massa do elemento 1 kg; Volume 0.001 m3
Resíduos:
- embalagem: re170203 Plástico; rendimento 0.02 kg

**mt12pik014j** kg Massa de juntas Unik Fill & Finish "KNAUF"
Dados técnicos: Custo energético 12.798 MJ; Emissão de CO2 0.436 kg; Código LER 17 08 02; Massa do elemento 1 kg; Volume 0.001 m3
Resíduos:
- embalagem: re170203 Plástico; rendimento 0.02 kg

**mt12pck010a** m Fita microperfurada de papel "KNAUF" de 50 mm de largura, segundo EN 13963
Dados técnicos: Custo energético 0.004 MJ; Emissão de CO2 0.006 kg; Código LER 20 01 01; Massa do elemento 0.0067 kg; Volume 0.000009 m3

**mt12pck010d** m Fita de papel com reforço metálico "KNAUF" de 52 mm de largura, segundo NP EN 14353
Dados técnicos: Custo energético 4.511 MJ; Emissão de CO2 0.348 kg; Código LER 20 01 01; Massa do elemento 0.06 kg; Volume 0.00008 m3
