# Parede de placas de gesso laminado, para grandes alturas. Sistema "KNAUF"

- Propriedade do ficheiro: CYPE Ingenieros S.A.
- Formato: FIEBDC-3/2016
- Programa: Generador de precios de la construcción. CYPE Ingenieros, S.A.
- Data: 20/05/2024
- Moeda: EUR
- Custos indirectos: 3 %
- IVA: 23 %

## F Fachadas, divisões e protecções

### FB Paredes divisórias de placas

#### FBY De placas de gesso laminado

**FBY019** m² Parede de placas de gesso laminado, para grandes alturas. Sistema "KNAUF".
Parede simples Oversize "KNAUF" (18+125+18)/450 (125) LM - (1 alta dureza (DI) + 1 alta dureza (DI)), para grandes alturas, de 161 mm de espessura total, com nível de qualidade do acabamento Q2, formado por uma estrutura simples de perfis de chapa de aço galvanizado de 125 mm de largura, à base de montantes (elementos verticais) separados 450 mm entre si, com disposição normal "N" e canais (elementos horizontais), à qual aparafusam-se duas placas no total (uma placa tipo alta dureza (DI) numa face e uma placa tipo alta dureza (DI) na outra face, todas de 18 mm de espessura); isolamento sonoro através de painel semi-rígido de lã mineral, espessura 120 mm, segundo EN 13162, na alma. Inclusive fita acústica de dilatação autocolante "KNAUF"; ancoragens de canais e montantes metálicos; parafusos para a fixação das placas; fita de papel com reforço metálico "KNAUF" e massa de juntas Jointfiller F-1 GLS "KNAUF", fita microperfurada de papel "KNAUF".
Critérios considerados na determinação do preço da unidade de obra: O preço inclui a resolução de encontros e pontos singulares.
Inclui: Marcação e traçado na laje inferior e na superior das paredes a realizar. Colocação de banda de estanquidade e canais inferiores, sobre pavimento finalizado ou base de assentamento. Colocação de banda de estanquidade e canais superiores, sob lajes. Colocação e fixação dos montantes sobre os elementos horizontais. Corte das placas. Fixação das placas para o fecho de uma das faces da parede. Colocação dos painéis de lã mineral entre os montantes. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020d | m | Fita acústica de dilatação, autocolante, de espuma de poliuretano de células fechadas "KNAUF", de 3,2 mm de espessura e 95 mm de largura, resistência térmica 0,10 m²°C/W, condutibilidade térmica 0,032 W/(m°C). (material) | 1.2 | 0.46 | 0.552 |
| mt12osk020t | m | Canal 125/40 "KNAUF" de aço galvanizado Z1 (Z140), para sistema Oversize. Segundo EN 14195. (material) | 0.7 | 3.33 | 2.331 |
| mt12osk010d | m | Montante 125/50 "KNAUF" de aço galvanizado Z1 (Z140), para sistema Oversize. Segundo EN 14195. (material) | 2.57 | 3.79 | 9.740 |
| mt16lra060i | m² | Painel semi-rígido de lã mineral, espessura 120 mm, segundo EN 13162, Euroclasse A1 de reacção ao fogo segundo NP EN 13501-1 e factor de resistência à difusão do vapor de água 1. (material) | 1.05 | 14.35 | 15.068 |
| mt12ppk010hc | m² | Placa de gesso laminado DI / EN 520 - 900 / comprimento / 18 / com os bordos longitudinais afinados, alta dureza "KNAUF"; Euroclasse A2-s1, d0 de reacção ao fogo, segundo NP EN 13501-1. (material) | 2.1 | 8.94 | 18.774 |
| mt12ptk010cc | Ud | Parafuso autoperfurante TN "KNAUF" 3,5x25. (material) | 38 | 0.01 | 0.380 |
| mt12psg220 | Ud | Fixação composta por bucha e parafuso 5x27. (material) | 1.6 | 0.06 | 0.096 |
| mt12pik010f | kg | Massa de juntas Jointfiller F-1 GLS "KNAUF", Euroclasse A2-s1, d0 de reacção ao fogo, segundo NP EN 13501-1, intervalo de temperatura de trabalho de 5 a 30°C, para aplicação manual com fita de juntas, segundo EN 13963. (material) | 0.6 | 0.93 | 0.558 |
| mt12pik010e | kg | Massa de juntas Jointfiller 24H "KNAUF", Euroclasse A2-s1, d0 de reacção ao fogo, segundo NP EN 13501-1, intervalo de temperatura de trabalho de 5 a 30°C, para aplicação manual com fita de juntas, segundo EN 13963. (material) | 0.612 | 0.93 | 0.569 |
| mt12pck010a | m | Fita microperfurada de papel "KNAUF" de 50 mm de largura, segundo EN 13963. (material) | 3.2 | 0.04 | 0.128 |
| mt12pck010d | m | Fita de papel com reforço metálico "KNAUF" de 52 mm de largura, segundo NP EN 14353. (material) | 0.3 | 0.42 | 0.126 |
| mo053 | h | Oficial de 1ª montador de pré-fabricados interiores. (mão de obra) | 0.337 | 23.31 | 7.855 |
| mo100 | h | Ajudante de montador de pré-fabricados interiores. (mão de obra) | 0.337 | 22.13 | 7.458 |
| % | % | Custos directos complementares | 2 % | 63.635 | 1.273 |
|  |  | Custos directos |  |  | 64.908 |

Resíduos:
- colocação: mt12pck020d; factor de resíduo 0.06
- colocação: mt12osk020t Canal 125/40 "KNAUF" de aço galvanizado Z1 (Z140), para sistema Oversize. Segundo EN 14195; factor de resíduo 0.0107398
- colocação: mt12osk010d Montante 125/50 "KNAUF" de aço galvanizado Z1 (Z140), para sistema Oversize. Segundo EN 14195; factor de resíduo 0.00891301
- colocação: mt16lra060i; factor de resíduo 0.0305764
- colocação: mt12ppk010hc; factor de resíduo 0.018
- colocação: mt12ptk010cc Parafuso autoperfurante TN "KNAUF" 3,5x25; factor de resíduo 0.00533333
- colocação: mt12pik010f; factor de resíduo 0.03
- colocação: mt12pik010e; factor de resíduo 0.03
- colocação: mt12pck010a Fita microperfurada de papel "KNAUF" de 50 mm de largura, segundo EN 13963; factor de resíduo 0.0440299
- colocação: mt12pck010d Fita de papel com reforço metálico "KNAUF" de 52 mm de largura, segundo NP EN 14353; factor de resíduo 0.044

## Recursos

**mt12pck020d** m Fita acústica de dilatação
Dados técnicos: Custo energético 3.168 MJ; Emissão de CO2 0.154 kg; Código LER 17 06 04; Massa do elemento 0.0213 kg; Volume 0.000036 m3
Resíduos:
- embalagem: re170203 Plástico. (componente de resíduo); rendimento 0.001 kg; Código LER 17 02 03; Massa do elemento 1 kg; Volume 0.001667 m3

**mt12osk020t** m Canal 125/40 "KNAUF" de aço galvanizado Z1 (Z140), para sistema Oversize. Segundo EN 14195
Dados técnicos: Custo energético 163.731 MJ; Emissão de CO2 5.014 kg; Código LER 17 04 05; Massa do elemento 1.23 kg; Volume 0.000586 m3
Resíduos:
- embalagem: re170203 Plástico; rendimento 0.007 kg

**mt12osk010d** m Montante 125/50 "KNAUF" de aço galvanizado Z1 (Z140), para sistema Oversize. Segundo EN 14195
Dados técnicos: Custo energético 163.771 MJ; Emissão de CO2 5.016 kg; Código LER 17 04 05; Massa do elemento 1.23 kg; Volume 0.000586 m3
Resíduos:
- embalagem: re170203 Plástico; rendimento 0.007 kg

**mt16lra060i** m² Painel semi-rígido de lã mineral
Dados técnicos: Custo energético 127.855 MJ; Emissão de CO2 3.390 kg; Código LER 17 06 04; Massa do elemento 2.16 kg; Volume 0.0036 m3
Resíduos:
- embalagem: re170203 Plástico; rendimento 0.031 kg

**mt12ppk010hc** m² Placa de gesso laminado DI / EN 520 - 900 / comprimento / 18 / com os bordos longitudinais afinados
Dados técnicos: Custo energético 412.670 MJ; Emissão de CO2 6.142 kg; Código LER 17 08 02; Massa do elemento 15.7 kg; Volume 0.0157 m3
Resíduos:
- embalagem: re170203 Plástico; rendimento 0.004 kg

**mt12ptk010cc** Ud Parafuso autoperfurante TN "KNAUF" 3,5x25
Dados técnicos: Custo energético 0.015 MJ; Emissão de CO2 0.002 kg; Código LER 17 04 05; Massa do elemento 0.0015 kg
Resíduos:
- embalagem: re150101 Embalagens de papel e cartão. (componente de resíduo); rendimento 0.001 kg; Código LER 15 01 01; Massa do elemento 1 kg; Volume 0.001333 m3

**mt12pik010f** kg Massa de juntas Jointfiller F-1 GLS "KNAUF"
Dados técnicos: Custo energético 12.798 MJ; Emissão de CO2 0.436 kg; Código LER 17 08 02; Massa do elemento 1 kg; Volume 0.001 m3
Resíduos:
- embalagem: re170203 Plástico; rendimento 0.02 kg

**mt12pik010e** kg Massa de juntas Jointfiller 24H "KNAUF"
Dados técnicos: Custo energético 12.798 MJ; Emissão de CO2 0.436 kg; Código LER 17 08 02; Massa do elemento 1 kg; Volume 0.001 m3
Resíduos:
- embalagem: re170203 Plástico; rendimento 0.02 kg

**mt12pck010a** m Fita microperfurada de papel "KNAUF" de 50 mm de largura, segundo EN 13963
Dados técnicos: Custo energético 0.004 MJ; Emissão de CO2 0.006 kg; Código LER 20 01 01; Massa do elemento 0.0067 kg; Volume 0.000009 m3

**mt12pck010d** m Fita de papel com reforço metálico "KNAUF" de 52 mm de largura, segundo NP EN 14353
Dados técnicos: Custo energético 4.511 MJ; Emissão de CO2 0.348 kg; Código LER 20 01 01; Massa do elemento 0.06 kg; Volume 0.00008 m3
