# Parede de placas de gesso laminado, de alta resistência à humidade. Sistema "KNAUF"

- Propriedade do ficheiro: CYPE Ingenieros S.A.
- Formato: FIEBDC-3/2016
- Programa: Generador de precios de la construcción. CYPE Ingenieros, S.A.
- Data: 09/05/2024
- Moeda: EUR
- Custos indirectos: 3 %
- IVA: 23 %

## F Fachadas, divisões e protecções

### FB Paredes divisórias de placas

#### FBY De placas de gesso laminado

**FBY022** m² Parede de placas de gesso laminado, de alta resistência à humidade. Sistema "KNAUF".
Parede múltipla sistema W112.es Drystar "KNAUF" (12,5+12,5+50+12,5+12,5)/400 (50) (4 Drystar (GM-FH1IR)), de alta resistência à humidade, de 100 mm de espessura total, com nível de qualidade do acabamento Q2, formado por uma estrutura simples de perfis de chapa de aço galvanizado de 50 mm de largura, à base de montantes (elementos verticais) separados 400 mm entre si, com disposição normal "N" e canais (elementos horizontais), à qual se aparafusam quatro placas no total (duas placas tipo Drystar (GM-FH1IR) em cada face, de 12,5 mm de espessura cada placa). Inclusive fita acústica de dilatação autocolante "KNAUF"; fixações para a ancoragem de canais e montantes metálicos; parafusos para a fixação das placas; fita de papel com reforço metálico "KNAUF" e massa de juntas Drystar Filler "KNAUF", fita de juntas Drystar Tape "KNAUF".
Critérios considerados na determinação do preço da unidade de obra: O preço inclui a resolução de encontros e pontos singulares.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020b | m | Fita acústica de dilatação, autocolante, de espuma de poliuretano de células fechadas "KNAUF", de 3,2 mm de espessura e 50 mm de largura, resistência térmica 0,10 m²°C/W, condutibilidade térmica 0,032 W/(m°C). (material) | 1.2 | 0.25 | 0.300 |
| mt12drk020a | m | Canal 50/40/0,7 mm "KNAUF" de aço Z4 (Z450) galvanizado especial, para sistema Drystar. Segundo EN 14195. (material) | 0.7 | 2.79 | 1.953 |
| mt12drk030d | m | Montante 50/50/0,7 mm "KNAUF" de aço Z4 (Z450) galvanizado especial, para sistema Drystar. Segundo EN 14195. (material) | 2.75 | 3.32 | 9.130 |
| mt12drk010a | m² | Placa de gesso laminado reforçada com tecido de fibra EN 15283-1 GM-FH1IR / 1200 / 2600 / 12,5 / com os bordos longitudinais quadrados, especial Drystar "KNAUF" com alma de gesso e faces revestidas com uma lâmina de fibra de vidro; Euroclasse A2-s1, d0 de reacção ao fogo, segundo NP EN 13501-1. (material) | 4.2 | 15.27 | 64.134 |
| mt12drk014e | Ud | Parafuso autoperfurante Drystar XTN "KNAUF" 3,9x23; com revestimento anticorrosivo. (material) | 17 | 0.02 | 0.340 |
| mt12drk014f | Ud | Parafuso autoperfurante Drystar XTN "KNAUF" 3,9x38; com revestimento anticorrosivo. (material) | 38 | 0.03 | 1.140 |
| mt12psg220 | Ud | Fixação composta por bucha e parafuso 5x27. (material) | 1.6 | 0.06 | 0.096 |
| mt12drk012a | kg | Massa de juntas Drystar Filler "KNAUF", com aditivo hidrófugo, Euroclasse A2-s1, d0 de reacção ao fogo, segundo NP EN 13501-1, intervalo de temperatura de trabalho de 10 a 35°C, para aplicação manual ou mecânica com fita de juntas, segundo EN 13963. (material) | 1.616 | 1.18 | 1.907 |
| mt12drk013 | m | Fita de juntas Drystar Tape "KNAUF". (material) | 3.2 | 0.06 | 0.192 |
| mt12pck010d | m | Fita de papel com reforço metálico "KNAUF" de 52 mm de largura, segundo NP EN 14353. (material) | 0.3 | 0.42 | 0.126 |
| mo053 | h | Oficial de 1ª montador de pré-fabricados interiores. (mão de obra) | 0.347 | 23.31 | 8.089 |
| mo100 | h | Ajudante de montador de pré-fabricados interiores. (mão de obra) | 0.347 | 22.13 | 7.679 |
| % | % | Custos directos complementares | 2 % | 95.086 | 1.902 |
|  |  | Custos directos |  |  | 96.988 |

Resíduos:
- colocação: mt12pck020b; factor de resíduo 0.06
- colocação: mt12drk020a Canal 50/40/0,7 mm "KNAUF" de aço Z4 (Z450) galvanizado especial, para sistema Drystar. Segundo EN 14195; factor de resíduo 0.0128836
- colocação: mt12drk030d Montante 50/50/0,7 mm "KNAUF" de aço Z4 (Z450) galvanizado especial, para sistema Drystar. Segundo EN 14195; factor de resíduo 0.0107787
- colocação: mt12drk010a; factor de resíduo 0.0167754
- colocação: mt12drk014e Parafuso autoperfurante Drystar XTN "KNAUF" 3,9x23; com revestimento anticorrosivo; factor de resíduo 0.005
- colocação: mt12drk014f Parafuso autoperfurante Drystar XTN "KNAUF" 3,9x38; com revestimento anticorrosivo; factor de resíduo 0.005
- colocação: mt12drk012a; factor de resíduo 0.03
- colocação: mt12drk013 Fita de juntas Drystar Tape "KNAUF"; factor de resíduo 0.044
- colocação: mt12pck010d Fita de papel com reforço metálico "KNAUF" de 52 mm de largura, segundo NP EN 14353; factor de resíduo 0.044

## Recursos

**mt12pck020b** m Fita acústica de dilatação
Dados técnicos: Custo energético 1.712 MJ; Emissão de CO2 0.083 kg; Código LER 17 06 04; Massa do elemento 0.0112 kg; Volume 0.000019 m3
Resíduos:
- embalagem: re170203 Plástico. (componente de resíduo); rendimento 0.001 kg; Código LER 17 02 03; Massa do elemento 1 kg; Volume 0.001667 m3

**mt12drk020a** m Canal 50/40/0,7 mm "KNAUF" de aço Z4 (Z450) galvanizado especial, para sistema Drystar. Segundo EN 14195
Dados técnicos: Custo energético 81.486 MJ; Emissão de CO2 2.501 kg; Código LER 17 04 05; Massa do elemento 0.61 kg; Volume 0.00029 m3
Resíduos:
- embalagem: re170203 Plástico; rendimento 0.006 kg

**mt12drk030d** m Montante 50/50/0,7 mm "KNAUF" de aço Z4 (Z450) galvanizado especial, para sistema Drystar. Segundo EN 14195
Dados técnicos: Custo energético 81.531 MJ; Emissão de CO2 2.503 kg; Código LER 17 04 05; Massa do elemento 0.61 kg; Volume 0.00029 m3
Resíduos:
- embalagem: re170203 Plástico; rendimento 0.007 kg

**mt12drk010a** m² Placa de gesso laminado reforçada com tecido de fibra EN 15283-1 GM-FH1IR / 1200 / 2600 / 12,5 / com os bordos
Dados técnicos: Custo energético 284.092 MJ; Emissão de CO2 4.236 kg; Código LER 17 08 02; Massa do elemento 10.8 kg; Volume 0.0108 m3
Resíduos:
- embalagem: re170203 Plástico; rendimento 0.005 kg

**mt12drk014e** Ud Parafuso autoperfurante Drystar XTN "KNAUF" 3,9x23; com revestimento anticorrosivo
Dados técnicos: Custo energético 0.014 MJ; Emissão de CO2 0.002 kg; Código LER 17 04 05; Massa do elemento 0.0014 kg
Resíduos:
- embalagem: re150101 Embalagens de papel e cartão. (componente de resíduo); rendimento 0.001 kg; Código LER 15 01 01; Massa do elemento 1 kg; Volume 0.001333 m3

**mt12drk014f** Ud Parafuso autoperfurante Drystar XTN "KNAUF" 3,9x38; com revestimento anticorrosivo
Dados técnicos: Custo energético 0.020 MJ; Emissão de CO2 0.002 kg; Código LER 17 04 05; Massa do elemento 0.002 kg
Resíduos:
- embalagem: re150101 Embalagens de papel e cartão; rendimento 0.001 kg

**mt12drk012a** kg Massa de juntas Drystar Filler "KNAUF"
Dados técnicos: Custo energético 12.798 MJ; Emissão de CO2 0.436 kg; Código LER 17 08 02; Massa do elemento 1 kg; Volume 0.001 m3
Resíduos:
- embalagem: re170203 Plástico; rendimento 0.02 kg

**mt12drk013** m Fita de juntas Drystar Tape "KNAUF"
Dados técnicos: Custo energético 20.508 MJ; Emissão de CO2 0.460 kg; Código LER 17 02 03; Massa do elemento 0.11 kg; Volume 0.000183 m3
Resíduos:
- embalagem: re170201 Madeira. (componente de resíduo); rendimento 0.04 kg; Código LER 17 02 01; Massa do elemento 1 kg; Volume 0.000909 m3

**mt12pck010d** m Fita de papel com reforço metálico "KNAUF" de 52 mm de largura, segundo NP EN 14353
Dados técnicos: Custo energético 4.511 MJ; Emissão de CO2 0.348 kg; Código LER 20 01 01; Massa do elemento 0.06 kg; Volume 0.00008 m3
