# Soleira seca "KNAUF"

- Propriedade do ficheiro: CYPE Ingenieros S.A.
- Formato: FIEBDC-3/2016
- Programa: Generador de precios de la construcción. CYPE Ingenieros, S.A.
- Data: 20/05/2024
- Moeda: EUR
- Custos indirectos: 3 %
- IVA: 23 %

## R Revestimentos

### RS Pavimentos

#### RSB Bases de pavimento

**RSB040** m² Soleira seca "KNAUF".
Soleira seca. Sistema F127.es Elemento Compuesto "KNAUF" Brío, constituído por: PLACAS: placas de gesso laminado reforçado com fibras Brío WF "KNAUF", de 18 + 10 mm de espessura, com os bordos macho-fêmea, formadas por uma placa de 18 mm que tem aderido um painel de 10 mm de fibras de madeira. Inclusive banda perimetral Brio "KNAUF" de lã de rocha para a resolução de encontros com paramentos, cola Brío "KNAUF", para a vedação de juntas entre placas e parafusos para a fixação das placas.
Critérios considerados na determinação do preço da unidade de obra: O preço não inclui a superfície suporte.
Inclui: Colocação da fita perimetral. Colocação das placas.
Critério de medição de projecto: Superfície medida segundo documentação gráfica de Projecto.
Critério de medição de obra: Medir-se-á a superfície realmente executada segundo especificações de Projecto, sem deduzir a superfície ocupada pelos pilares situados dentro do seu perímetro.

| Código | Un | Descrição | Rendimento | Preço | Importância |
|---|---|---|---|---|---|
| mt12psk040c | m | Fita perimetral Brio "KNAUF" de lã de rocha de 12 mm de espessura, 100 mm de largura e 1200 mm de comprimento. (material) | 1 | 7.95 | 7.950 |
| mt12psk020a | m² | Placa de gesso laminado reforçado com fibras Brío WF "KNAUF", de 18 + 10 mm de espessura, com os bordos macho-fêmea, formada por uma placa de 18 mm que tem aderido um painel de 10 mm de fibras de madeira, segundo EN 15283-2; condutibilidade térmica 0,38 W/(m°C) e Euroclasse E de reacção ao fogo, segundo NP EN 13501-1. (material) | 1.05 | 43.76 | 45.948 |
| mt12pik030a | kg | Cola Brío "KNAUF". (material) | 0.04 | 20.16 | 0.806 |
| mt12ptk020a | Ud | Parafuso especial Brío "KNAUF" 17 mm. (material) | 11 | 0.01 | 0.110 |
| mo053 | h | Oficial de 1ª montador de pré-fabricados interiores. (mão de obra) | 0.25 | 23.31 | 5.828 |
| mo100 | h | Ajudante de montador de pré-fabricados interiores. (mão de obra) | 0.1 | 22.13 | 2.213 |
| % | % | Custos directos complementares | 2 % | 62.855 | 1.257 |
|  |  | Custos directos |  |  | 64.112 |

Resíduos:
- colocação: mt12psk040c Fita perimetral Brio "KNAUF" de lã de rocha de 12 mm de espessura, 100 mm de largura e 1200 mm de comprimento; factor de resíduo 0.05918
- colocação: mt12psk020a; factor de resíduo 0.0045
- colocação: mt12ptk020a Parafuso especial Brío "KNAUF" 17 mm; factor de resíduo 0.005

## Recursos

**mt12psk040c** m Fita perimetral Brio "KNAUF" de lã de rocha de 12 mm de espessura, 100 mm de largura e 1200 mm de comprimento
Dados técnicos: Custo energético 3.039 MJ; Emissão de CO2 0.082 kg; Código LER 17 06 04; Massa do elemento 0.05 kg; Volume 0.000083 m3
Resíduos:
- embalagem: re170203 Plástico. (componente de resíduo); rendimento 0.002 kg; Código LER 17 02 03; Massa do elemento 1 kg; Volume 0.001667 m3

**mt12psk020a** m² Placa de gesso laminado reforçado com fibras Brío WF "KNAUF"
Dados técnicos: Custo energético 490.146 MJ; Emissão de CO2 8.189 kg; Código LER 17 08 02; Massa do elemento 24 kg; Volume 0.024 m3
Resíduos:
- embalagem: re170203 Plástico; rendimento 0.015 kg

**mt12ptk020a** Ud Parafuso especial Brío "KNAUF" 17 mm
Dados técnicos: Custo energético 0.012 MJ; Emissão de CO2 0.001 kg; Código LER 17 04 05; Massa do elemento 0.0012 kg
Resíduos:
- embalagem: re150101 Embalagens de papel e cartão. (componente de resíduo); rendimento 0.001 kg; Código LER 15 01 01; Massa do elemento 1 kg; Volume 0.001333 m3
