# Parede de placas de gesso laminado, anti-radiações. Sistema "KNAUF"

- Propriedade do ficheiro: CYPE INGENIEROS, S.A.
- Formato: FIEBDC-3/2002
- Moeda: EUR
- Custos indirectos: 3.00 %
- IVA: 23.00 %

## F Fachadas, divisões e protecções

### FB Paredes divisórias de placas

#### FBY De placas de gesso laminado

**FBY016** m² Parede de placas de gesso laminado, anti-radiações. Sistema "KNAUF".
Parede simples (12,5+48+12,5)/625 (48) (1 anti-radiações RX + 1 Standard (A)), anti-radiações, de 73 mm de espessura total, com nível de qualidade do acabamento Q1, formado por uma estrutura simples de perfis de chapa de aço galvanizado de 48 mm de largura, com fita de chumbo adesiva, à base de montantes (elementos verticais) separados 625 mm entre si, com disposição normal "N" e canais (elementos horizontais), à qual aparafusam-se duas placas no total (uma placa tipo anti-radiações RX numa face e uma placa tipo Standard (A) na outra face, todas de 12,5 mm de espessura). Inclusive fita acústica de dilatação autocolante "KNAUF", parafusos para a fixação das placas; fita de papel com reforço metálico "KNAUF" e massa de juntas Uniflott GLS "KNAUF".
Critérios considerados na determinação do preço da unidade de obra: O preço inclui a resolução de encontros e pontos singulares, mas não inclui o isolamento a colocar entre os montantes.
Inclui: Marcação e traçado na laje inferior e na superior das paredes a realizar. Colocação de banda de estanquidade e canais inferiores, sobre pavimento finalizado ou base de assentamento. Colocação de banda de estanquidade e canais superiores, sob lajes. Colocação e fixação dos montantes sobre os elementos horizontais. Colocação de fita de chumbo adesiva. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020b | m | Fita acústica de dilatação, autocolante, de espuma de poliuretano de células fechadas "KNAUF", de 3,2 mm de espessura e 50 mm de largura, resistência térmica 0,10 m²°C/W, condutibilidade térmica 0,032 W/(m°C). (material) | 1.200 | 0.25 | 0.30 |
| mt12ark020a | m | Fita de chumbo adesiva anti-radiações RX "KNAUF", de 50 mm de largura e 1 mm de espessura. (material) | 1.200 | 6.53 | 7.84 |
| mt12pfk020b | m | Canal 48/30 "KNAUF" de aço galvanizado, segundo EN 14195. (material) | 0.700 | 1.35 | 0.95 |
| mt12pfk010b | m | Montante 48/35 "KNAUF" de aço galvanizado, segundo EN 14195. (material) | 1.910 | 1.63 | 3.11 |
| mt12ark010a | m² | Placa anti-radiações RX 12,5+0,5 mm "KNAUF" formada por uma placa de gesso laminado DF / EN 520 - 625 / 2600 / 12,5, corta-fogo, revestida numa das suas faces com uma lâmina de cartão e outra de chumbo de 0,5 mm, segundo EN 14190; Euroclasse A2-s1, d0 de reacção ao fogo, segundo NP EN 13501-1. (material) | 1.050 | 77.39 | 81.26 |
| mt12ppk010aa | m² | Placa de gesso laminado A / EN 520 - 1200 / comprimento / 12,5 / com os bordos longitudinais afinados, Standard "KNAUF"; Euroclasse A2-s1, d0 de reacção ao fogo, segundo NP EN 13501-1. (material) | 1.050 | 4.13 | 4.34 |
| mt12ptk010cc | Ud | Parafuso autoperfurante TN "KNAUF" 3,5x25. (material) | 14.000 | 0.01 | 0.14 |
| mt12psg220 | Ud | Fixação composta por bucha e parafuso 5x27. (material) | 1.600 | 0.06 | 0.10 |
| mt12pik020n | kg | Massa de juntas Uniflott GLS "KNAUF", de presa normal (45 minutos), intervalo de temperatura de trabalho de 10 a 30°C, para aplicação manual sem fita de juntas, segundo EN 13963. (material) | 0.300 | 0.22 | 0.07 |
| mt12pck010d | m | Fita de papel com reforço metálico "KNAUF" de 52 mm de largura, segundo NP EN 14353. (material) | 0.300 | 0.42 | 0.13 |
| op00ato010 |  | Aparafusadora. | 1.000 | 0.00 | 0.00 |
| op00fre010 |  | Fresadora. | 1.000 | 0.00 | 0.00 |
| mo053 | h | Oficial de 1ª montador de pré-fabricados interiores. (mão de obra) | 0.252 | 23.31 | 5.87 |
| mo100 | h | Ajudante de montador de pré-fabricados interiores. (mão de obra) | 0.252 | 22.13 | 5.58 |
| % | % | Custos directos complementares | 2 % | 109.69 | 2.19 |
|  |  | Custos directos |  |  | 111.88 |
