# Parede de placas de gesso laminado, anti-radiações. Sistema "KNAUF"

- Propriedade do ficheiro: CYPE INGENIEROS, S.A.
- Formato: FIEBDC-3/2002
- Moeda: EUR
- Custos indirectos: 3.00 %
- IVA: 23.00 %

## F Fachadas, divisões e protecções

### FB Paredes divisórias de placas

#### FBY De placas de gesso laminado

**FBY016** m² Parede de placas de gesso laminado, anti-radiações. Sistema "KNAUF".
Parede múltipla (12,5+12,5+12,5+70+12,5+12,5+12,5)/400 (70) (4 Safeboard (DF) + 2 Diamant (DFH1I)), anti-radiações, de 145 mm de espessura total, com nível de qualidade do acabamento Q1, formado por uma estrutura simples de perfis de chapa de aço galvanizado de 70 mm de largura, à base de montantes (elementos verticais) separados 400 mm entre si, com disposição normal "N" e canais (elementos horizontais), à qual se aparafusam seis placas no total (uma placa tipo Safeboard (DF), uma placa tipo Safeboard (DF) e uma placa tipo Diamant (DFH1I) numa face e uma placa tipo Safeboard (DF), uma placa tipo Safeboard (DF) e uma placa tipo Diamant (DFH1I) na outra face, todas de 12,5 mm de espessura). Inclusive fita acústica de dilatação autocolante "KNAUF", parafusos para a fixação das placas; fita de papel com reforço metálico "KNAUF" e massa de juntas Safeboard Spachtel "KNAUF".
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020c | m | Fita acústica de dilatação, autocolante, de espuma de poliuretano de células fechadas "KNAUF", de 3,2 mm de espessura e 70 mm de largura, resistência térmica 0,10 m²°C/W, condutibilidade térmica 0,032 W/(m°C). (material) | 1.200 | 0.34 | 0.41 |
| mt12pfk020c | m | Canal 70/30 "KNAUF" de aço galvanizado, segundo EN 14195. (material) | 0.700 | 1.68 | 1.18 |
| mt12pfk010c | m | Montante 70/38 "KNAUF" de aço galvanizado, segundo EN 14195. (material) | 2.750 | 2.07 | 5.69 |
| mt12ark030a | m² | Placa Safeboard (DF) "KNAUF", de 12,5 mm de espessura formada por uma placa de gesso laminado DF / EN 520 - 625 / 2500 / 12,5, corta-fogo, segundo EN 520. (material) | 4.200 | 28.16 | 118.27 |
| mt12ppk010ja | m² | Placa de gesso laminado DFH1I / EN 520 - 1200 / comprimento / 12,5 / com os bordos longitudinais afinados, Diamant "KNAUF"; Euroclasse A2-s1, d0 de reacção ao fogo, segundo NP EN 13501-1. (material) | 2.100 | 7.85 | 16.49 |
| mt12ptk010cc | Ud | Parafuso autoperfurante TN "KNAUF" 3,5x25. (material) | 17.000 | 0.01 | 0.17 |
| mt12ptk010ce | Ud | Parafuso autoperfurante TN "KNAUF" 3,5x35. (material) | 22.000 | 0.01 | 0.22 |
| mt12ptk010cg | Ud | Parafuso autoperfurante TN "KNAUF" 3,9x55. (material) | 37.000 | 0.03 | 1.11 |
| mt12psg220 | Ud | Fixação composta por bucha e parafuso 5x27. (material) | 1.600 | 0.06 | 0.10 |
| mt12ark040a | kg | Massa de juntas Safeboard Spachtel "KNAUF", de presa rápida (30 minutos), Euroclasse A1 de reacção ao fogo, segundo NP EN 13501-1, intervalo de temperatura de trabalho de 5 a 30°C, para aplicação manual sem fita de juntas, segundo EN 13963. (material) | 1.200 | 3.99 | 4.79 |
| mt12pck010d | m | Fita de papel com reforço metálico "KNAUF" de 52 mm de largura, segundo NP EN 14353. (material) | 0.300 | 0.42 | 0.13 |
| op00ato010 |  | Aparafusadora. | 1.000 | 0.00 | 0.00 |
| op00fre010 |  | Fresadora. | 1.000 | 0.00 | 0.00 |
| mo053 | h | Oficial de 1ª montador de pré-fabricados interiores. (mão de obra) | 0.378 | 23.31 | 8.81 |
| mo100 | h | Ajudante de montador de pré-fabricados interiores. (mão de obra) | 0.378 | 22.13 | 8.37 |
| % | % | Custos directos complementares | 2 % | 165.74 | 3.31 |
|  |  | Custos directos |  |  | 169.05 |
