# Parede de placas de gesso laminado, de segurança. Sistema "KNAUF"

- Propriedade do ficheiro: CYPE INGENIEROS, S.A.
- Formato: FIEBDC-3/2002
- Moeda: EUR
- Custos indirectos: 3.00 %
- IVA: 23.00 %

## F Fachadas, divisões e protecções

### FB Paredes divisórias de placas

#### FBY De placas de gesso laminado

**FBY018** m² Parede de placas de gesso laminado, de segurança. Sistema "KNAUF".
Parede múltipla W118.es "KNAUF" (12,5+12,5+12,5+100+12,5+12,5+12,5)/300 (100) (6 Standard (A)), de segurança, de 175 mm de espessura total, com nível de qualidade do acabamento Q1, formado por uma estrutura simples de perfis de chapa de aço galvanizado de 100 mm de largura, à base de montantes (elementos verticais) separados 300 mm entre si, com disposição normal "N" e canais (elementos horizontais), à qual se aparafusam seis placas no total (três placas tipo Standard (A) em cada face, de 12,5 mm de espessura cada placa). Inclusive fita acústica de dilatação autocolante "KNAUF"; ancoragens de canais e montantes metálicos; parafusos para a fixação das placas e massa de juntas Jointfiller 24H "KNAUF", fita microperfurada de papel "KNAUF".
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020d | m | Fita acústica de dilatação, autocolante, de espuma de poliuretano de células fechadas "KNAUF", de 3,2 mm de espessura e 95 mm de largura, resistência térmica 0,10 m²°C/W, condutibilidade térmica 0,032 W/(m°C). (material) | 1.200 | 0.46 | 0.55 |
| mt12pfk020e | m | Canal 100/35 "KNAUF" de aço galvanizado, segundo EN 14195. (material) | 0.700 | 2.57 | 1.80 |
| mt12pfk010e | m | Montante 100/40 "KNAUF" de aço galvanizado, segundo EN 14195. (material) | 2.750 | 3.03 | 8.33 |
| mt12ppk010aa | m² | Placa de gesso laminado A / EN 520 - 1200 / comprimento / 12,5 / com os bordos longitudinais afinados, Standard "KNAUF"; Euroclasse A2-s1, d0 de reacção ao fogo, segundo NP EN 13501-1. (material) | 6.300 | 4.13 | 26.02 |
| mt12plp205a | m² | Chapa de aço galvanizado, de 0,6 mm de espessura. (material) | 4.400 | 51.71 | 227.52 |
| mt12ptk010cc | Ud | Parafuso autoperfurante TN "KNAUF" 3,5x25. (material) | 17.000 | 0.01 | 0.17 |
| mt12ptk010ce | Ud | Parafuso autoperfurante TN "KNAUF" 3,5x35. (material) | 23.000 | 0.01 | 0.23 |
| mt12ptk010cg | Ud | Parafuso autoperfurante TN "KNAUF" 3,9x55. (material) | 38.000 | 0.03 | 1.14 |
| mt12psg220 | Ud | Fixação composta por bucha e parafuso 5x27. (material) | 1.600 | 0.06 | 0.10 |
| mt12pik010e | kg | Massa de juntas Jointfiller 24H "KNAUF", Euroclasse A2-s1, d0 de reacção ao fogo, segundo NP EN 13501-1, intervalo de temperatura de trabalho de 5 a 30°C, para aplicação manual com fita de juntas, segundo EN 13963. (material) | 1.358 | 0.93 | 1.26 |
| mt12pck010a | m | Fita microperfurada de papel "KNAUF" de 50 mm de largura, segundo EN 13963. (material) | 3.200 | 0.04 | 0.13 |
| mt12pck010d | m | Fita de papel com reforço metálico "KNAUF" de 52 mm de largura, segundo NP EN 14353. (material) | 0.300 | 0.42 | 0.13 |
| op00ato010 |  | Aparafusadora. | 1.000 | 0.00 | 0.00 |
| op00fre010 |  | Fresadora. | 1.000 | 0.00 | 0.00 |
| mo053 | h | Oficial de 1ª montador de pré-fabricados interiores. (mão de obra) | 0.378 | 23.31 | 8.81 |
| mo100 | h | Ajudante de montador de pré-fabricados interiores. (mão de obra) | 0.378 | 22.13 | 8.37 |
| % | % | Custos directos complementares | 2 % | 284.56 | 5.69 |
|  |  | Custos directos |  |  | 290.25 |
