# Parede de placas de gesso laminado, para parede de caixa de ascensor. Sistema Shaftwall "KNAUF"

- Propriedade do ficheiro: CYPE INGENIEROS, S.A.
- Formato: FIEBDC-3/2002
- Moeda: EUR
- Custos indirectos: 3.00 %
- IVA: 23.00 %

## F Fachadas, divisões e protecções

### FB Paredes divisórias de placas

#### FBY De placas de gesso laminado

**FBY020** m² Parede de placas de gesso laminado, para parede de caixa de ascensor. Sistema Shaftwall "KNAUF".
Parede de caixa de ascensor através do sistema Shaftwall W633.es "KNAUF de parede múltipla, de 4,60 m de altura máxima e 125 mm de espessura total, com nível de qualidade do acabamento Q2, formado por uma estrutura simples, de perfis de chapa de aço galvanizado de 60 mm de largura, à base de montantes tipo CT 60 (elementos verticais), separados 600 mm entre si, e canais (elementos horizontais), à qual se aparafusam quatro placas no total uma placa tipo maciça (DFH2) numa face e três placas tipo corta-fogo (DF) na outra face; isolamento sonoro através de painel semi-rígido de lã mineral, espessura 45 mm, segundo EN 13162, entre montantes de tipo CT. Inclusive banda dessolidarizadora; fixações para a ancoragem de canais e montantes metálicos; parafusos para a fixação das placas; fita de papel com reforço metálico "KNAUF" e massa de juntas Jointfiller F-1 GLS "KNAUF", fita microperfurada de papel "KNAUF".
Critérios considerados na determinação do preço da unidade de obra: O preço inclui a resolução de encontros e pontos singulares.
Inclui: Marcação e traçado na laje inferior e na superior das paredes a realizar. Colocação de banda de estanquidade e canais inferiores, sobre pavimento finalizado ou base de assentamento. Colocação de banda de estanquidade e canais superiores, sob lajes. Colocação e fixação dos montantes sobre os elementos horizontais. Corte das placas. Montagem das placas interiores, entre os perfis dos montantes. Colocação dos painéis de lã mineral, entre os montantes. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020b | m | Fita acústica de dilatação, autocolante, de espuma de poliuretano de células fechadas "KNAUF", de 3,2 mm de espessura e 50 mm de largura, resistência térmica 0,10 m²°C/W, condutibilidade térmica 0,032 W/(m°C). (material) | 1.200 | 0.25 | 0.30 |
| mt12sak030a | m | Canal CT 62 "KNAUF", de aço galvanizado, segundo EN 14195. (material) | 0.700 | 7.59 | 5.31 |
| mt12psg220 | Ud | Fixação composta por bucha e parafuso 5x27. (material) | 1.600 | 0.06 | 0.10 |
| mt12sak020a | m | Montante CT 60 "KNAUF", de aço galvanizado, segundo EN 14195. (material) | 2.000 | 18.80 | 37.60 |
| mt12sak010a | m² | Placa de gesso laminado DFH2 / EN 520 - 600 / 3000 / 20 / com os bordos longitudinais quadrados, maciça "KNAUF", Euroclasse A2-s1, d0 de reacção ao fogo, segundo NP EN 13501-1. (material) | 1.000 | 7.42 | 7.42 |
| mt16lra060b | m² | Painel semi-rígido de lã mineral, espessura 45 mm, segundo EN 13162, Euroclasse A1 de reacção ao fogo segundo NP EN 13501-1 e factor de resistência à difusão do vapor de água 1. (material) | 1.050 | 5.74 | 6.03 |
| mt12ptk010dc | Ud | Parafuso autoperfurante TB "KNAUF" 3,5x25. (material) | 8.000 | 0.01 | 0.08 |
| mt12ppk010eb | m² | Placa de gesso laminado DF / EN 520 - 1200 / comprimento / 15 / com os bordos longitudinais afinados, corta-fogo "KNAUF"; Euroclasse A2-s1, d0 de reacção ao fogo, segundo NP EN 13501-1. (material) | 3.000 | 7.71 | 23.13 |
| mt12ptk010cf | Ud | Parafuso autoperfurante TN "KNAUF" 3,5x45. (material) | 15.000 | 0.01 | 0.15 |
| mt12ptk010cg | Ud | Parafuso autoperfurante TN "KNAUF" 3,9x55. (material) | 15.000 | 0.03 | 0.45 |
| mt12ptk010ch | Ud | Parafuso autoperfurante TN "KNAUF" 4,2x70. (material) | 15.000 | 0.04 | 0.60 |
| mt12pik010f | kg | Massa de juntas Jointfiller F-1 GLS "KNAUF", Euroclasse A2-s1, d0 de reacção ao fogo, segundo NP EN 13501-1, intervalo de temperatura de trabalho de 5 a 30°C, para aplicação manual com fita de juntas, segundo EN 13963. (material) | 1.400 | 0.93 | 1.30 |
| mt12pik014k | kg | Massa de juntas Unik Fill & Finish Light "KNAUF", Euroclasse A2-s1, d0 de reacção ao fogo, segundo NP EN 13501-1, intervalo de temperatura de trabalho de 5 a 30°C, para aplicação manual ou mecânica com fita de juntas, segundo EN 13963. (material) | 1.428 | 0.06 | 0.09 |
| mt12pck010a | m | Fita microperfurada de papel "KNAUF" de 50 mm de largura, segundo EN 13963. (material) | 1.600 | 0.04 | 0.06 |
| mt12pck010d | m | Fita de papel com reforço metálico "KNAUF" de 52 mm de largura, segundo NP EN 14353. (material) | 0.150 | 0.42 | 0.06 |
| op00ato010 |  | Aparafusadora. | 1.000 | 0.00 | 0.00 |
| op00fre010 |  | Fresadora. | 1.000 | 0.00 | 0.00 |
| mo053 | h | Oficial de 1ª montador de pré-fabricados interiores. (mão de obra) | 0.643 | 23.31 | 14.99 |
| mo100 | h | Ajudante de montador de pré-fabricados interiores. (mão de obra) | 0.643 | 22.13 | 14.23 |
| % | % | Custos directos complementares | 2 % | 111.90 | 2.24 |
|  |  | Custos directos |  |  | 114.14 |
