# Parede de placas de gesso laminado, de alta resistência à humidade. Sistema "KNAUF"

- Propriedade do ficheiro: CYPE INGENIEROS, S.A.
- Formato: FIEBDC-3/2002
- Moeda: EUR
- Custos indirectos: 3.00 %
- IVA: 23.00 %

## F Fachadas, divisões e protecções

### FB Paredes divisórias de placas

#### FBY De placas de gesso laminado

**FBY022** m² Parede de placas de gesso laminado, de alta resistência à humidade. Sistema "KNAUF".
Parede especial sistema W115+.es Drystar "KNAUF" (12,5+12,5+75 + 12,5 + 75+12,5+12,5)/400 (75 + 12,5 + 75) (5 Drystar (GM-FH1IR)), de alta resistência à humidade, de 212,5 mm de espessura total, com nível de qualidade do acabamento Q2, formado por uma estrutura dupla sem contraventar com placa de separação intermédia de perfis de chapa de aço galvanizado de 75 + 12,5 + 75 mm de largura, à base de montantes (elementos verticais) separados 400 mm entre si, com disposição normal "N" e canais (elementos horizontais), à qual se aparafusam cinco placas no total (duas placas tipo Drystar (GM-FH1IR) em cada face e uma placa tipo Drystar (GM-FH1IR) no centro, de 12,5 mm de espessura cada placa). Inclusive fita acústica de dilatação autocolante "KNAUF"; fixações para a ancoragem de canais e montantes metálicos; parafusos para a fixação das placas; fita de papel com reforço metálico "KNAUF" e massa de juntas Drystar Filler "KNAUF", fita de juntas Drystar Tape "KNAUF".
Critérios considerados na determinação do preço da unidade de obra: O preço inclui a resolução de encontros e pontos singulares.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020c | m | Fita acústica de dilatação, autocolante, de espuma de poliuretano de células fechadas "KNAUF", de 3,2 mm de espessura e 70 mm de largura, resistência térmica 0,10 m²°C/W, condutibilidade térmica 0,032 W/(m°C). (material) | 2.900 | 0.34 | 0.99 |
| mt12drk020b | m | Canal 75/40/0,7 mm "KNAUF" de aço Z4 (Z450) galvanizado especial, para sistema Drystar. Segundo EN 14195. (material) | 1.400 | 3.32 | 4.65 |
| mt12drk030i | m | Montante 75/50/2 mm "KNAUF" de aço Z2 (Z275) galvanizado normal, para sistema Drystar. Segundo EN 14195. (material) | 2.750 | 11.73 | 32.26 |
| mt12drk010a | m² | Placa de gesso laminado reforçada com tecido de fibra EN 15283-1 GM-FH1IR / 1200 / 2600 / 12,5 / com os bordos longitudinais quadrados, especial Drystar "KNAUF" com alma de gesso e faces revestidas com uma lâmina de fibra de vidro; Euroclasse A2-s1, d0 de reacção ao fogo, segundo NP EN 13501-1. (material) | 5.250 | 15.27 | 80.17 |
| mt12drk014e | Ud | Parafuso autoperfurante Drystar XTN "KNAUF" 3,9x23; com revestimento anticorrosivo. (material) | 27.000 | 0.02 | 0.54 |
| mt12drk014f | Ud | Parafuso autoperfurante Drystar XTN "KNAUF" 3,9x38; com revestimento anticorrosivo. (material) | 38.000 | 0.03 | 1.14 |
| mt12psg220 | Ud | Fixação composta por bucha e parafuso 5x27. (material) | 3.200 | 0.06 | 0.19 |
| mt12drk012a | kg | Massa de juntas Drystar Filler "KNAUF", com aditivo hidrófugo, Euroclasse A2-s1, d0 de reacção ao fogo, segundo NP EN 13501-1, intervalo de temperatura de trabalho de 10 a 35°C, para aplicação manual ou mecânica com fita de juntas, segundo EN 13963. (material) | 1.616 | 1.18 | 1.91 |
| mt12drk013 | m | Fita de juntas Drystar Tape "KNAUF". (material) | 3.200 | 0.06 | 0.19 |
| mt12pck010d | m | Fita de papel com reforço metálico "KNAUF" de 52 mm de largura, segundo NP EN 14353. (material) | 0.300 | 0.42 | 0.13 |
| op00ato010 |  | Aparafusadora. | 1.000 | 0.00 | 0.00 |
| op00fre010 |  | Fresadora. | 1.000 | 0.00 | 0.00 |
| mo053 | h | Oficial de 1ª montador de pré-fabricados interiores. (mão de obra) | 0.500 | 23.31 | 11.66 |
| mo100 | h | Ajudante de montador de pré-fabricados interiores. (mão de obra) | 0.500 | 22.13 | 11.07 |
| % | % | Custos directos complementares | 2 % | 144.90 | 2.90 |
|  |  | Custos directos |  |  | 147.80 |
