# Parede de placas de gesso laminado, de altas prestações acústicas. Sistema "KNAUF"

- Propriedade do ficheiro: CYPE INGENIEROS, S.A.
- Formato: FIEBDC-3/2002
- Moeda: EUR
- Custos indirectos: 3.00 %
- IVA: 23.00 %

## F Fachadas, divisões e protecções

### FB Paredes divisórias de placas

#### FBY De placas de gesso laminado

**FBY023** m² Parede de placas de gesso laminado, de altas prestações acústicas. Sistema "KNAUF".
Parede simples W111.es Silentboard "KNAUF" (12,5+50+12,5)/417 (50) LM - (2 Silentboard (DFR) BV), de altas prestações acústicas, de 75 mm de espessura total, com nível de qualidade do acabamento Q2, formado por uma estrutura simples de perfis de chapa de aço galvanizado de 50 mm de largura, à base de montantes (elementos verticais) separados 417 mm entre si, com disposição normal "N" e canais (elementos horizontais), à qual aparafusam-se duas placas no total (uma placa tipo Silentboard (DFR) BV em cada face, de 12,5 mm de espessura cada placa); isolamento sonoro através de painel semi-rígido de lã mineral, espessura 45 mm, segundo EN 13162, na alma. Inclusive fita acústica de dilatação autocolante "KNAUF"; parafusos para a fixação das placas; fita de papel com reforço metálico "KNAUF" e massa de presa em pó Unik 4H "KNAUF", fita microperfurada de papel "KNAUF".
Critérios considerados na determinação do preço da unidade de obra: O preço inclui a resolução de encontros e pontos singulares.
Inclui: Marcação e traçado na laje inferior e na superior das paredes a realizar. Colocação de banda de estanquidade e canais inferiores, sobre pavimento finalizado ou base de assentamento. Colocação de banda de estanquidade e canais superiores, sob lajes. Colocação e fixação dos montantes sobre os elementos horizontais. Corte das placas. Fixação das placas para o fecho de uma das faces da parede. Colocação dos painéis de lã mineral entre os montantes. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020b | m | Fita acústica de dilatação, autocolante, de espuma de poliuretano de células fechadas "KNAUF", de 3,2 mm de espessura e 50 mm de largura, resistência térmica 0,10 m²°C/W, condutibilidade térmica 0,032 W/(m°C). (material) | 1.200 | 0.25 | 0.30 |
| mt12pfk020h | m | Canal 50/40 "KNAUF" de aço galvanizado, segundo EN 14195. (material) | 0.700 | 2.34 | 1.64 |
| mt12pfk010h | m | Montante 50/50 "KNAUF" de aço galvanizado, segundo EN 14195. (material) | 2.750 | 2.68 | 7.37 |
| mt16lra060b | m² | Painel semi-rígido de lã mineral, espessura 45 mm, segundo EN 13162, Euroclasse A1 de reacção ao fogo segundo NP EN 13501-1 e factor de resistência à difusão do vapor de água 1. (material) | 1.050 | 5.74 | 6.03 |
| mt12ppk010la | m² | Placa de gesso laminado DFR / EN 520 - 625 / comprimento / 12,5 / com os bordos longitudinais semi-arredondados afinados, Silentboard BV "KNAUF"; Euroclasse A2-s1, d0 de reacção ao fogo, segundo NP EN 13501-1. (material) | 2.100 | 22.79 | 47.86 |
| mt12ptk040a | Ud | Parafuso autoperfurante Diamant XTN "KNAUF" 3,9x23. (material) | 38.000 | 0.02 | 0.76 |
| mt12psg220 | Ud | Fixação composta por bucha e parafuso 5x27. (material) | 1.600 | 0.06 | 0.10 |
| mt12pik012pm | kg | Massa de presa em pó Unik 4H "KNAUF", de presa ultra lenta (240 minutos); Euroclasse A2-s1, d0 de reacção ao fogo, segundo NP EN 13501-1, intervalo de temperatura de trabalho de 5 a 30°C, para aplicação manual com fita de juntas, segundo EN 13963. (material) | 0.500 | 0.83 | 0.42 |
| mt12pik010e | kg | Massa de juntas Jointfiller 24H "KNAUF", Euroclasse A2-s1, d0 de reacção ao fogo, segundo NP EN 13501-1, intervalo de temperatura de trabalho de 5 a 30°C, para aplicação manual com fita de juntas, segundo EN 13963. (material) | 0.612 | 0.93 | 0.57 |
| mt12pck010a | m | Fita microperfurada de papel "KNAUF" de 50 mm de largura, segundo EN 13963. (material) | 3.200 | 0.04 | 0.13 |
| mt12pck010d | m | Fita de papel com reforço metálico "KNAUF" de 52 mm de largura, segundo NP EN 14353. (material) | 0.300 | 0.42 | 0.13 |
| op00ato010 |  | Aparafusadora. | 1.000 | 0.00 | 0.00 |
| op00fre010 |  | Fresadora. | 1.000 | 0.00 | 0.00 |
| mo053 | h | Oficial de 1ª montador de pré-fabricados interiores. (mão de obra) | 0.337 | 23.31 | 7.86 |
| mo100 | h | Ajudante de montador de pré-fabricados interiores. (mão de obra) | 0.337 | 22.13 | 7.46 |
| % | % | Custos directos complementares | 2 % | 80.63 | 1.61 |
|  |  | Custos directos |  |  | 82.24 |
