# Parede de placas de gesso laminado, para grandes alturas. Sistema "PLADUR"

- Propriedade do ficheiro: CYPE Ingenieros S.A.
- Formato: FIEBDC-3/2016
- Programa: Generador de precios de la construcción. CYPE Ingenieros, S.A.
- Data: 18/05/2024
- Moeda: EUR
- Custos indirectos: 3 %
- IVA: 23 %

## F Fachadas, divisões e protecções

### FB Paredes divisórias de placas

#### FBY De placas de gesso laminado

**FBY159** m² Parede de placas de gesso laminado, para grandes alturas. Sistema "PLADUR".
Parede especial sistema 146/400 (48-35+e+48-35) 2MW "PLADUR" (4 standard), para grandes alturas, de 146 mm de espessura total, com nível de qualidade do acabamento Q1, formado por uma estrutura dupla contraventada de perfis de chapa de aço galvanizado de 48-35 + 48-35 mm de largura, à base de montantes (elementos verticais) separados 400 mm entre si, com disposição normal "N" e canais (elementos horizontais), à qual se aparafusam quatro placas no total (duas placas tipo standard em cada face, de 12,5 mm de espessura cada placa); isolamento sonoro através de painel semi-rígido de lã mineral, espessura 45 mm, segundo EN 13162, na alma. Inclusive banda estanque autocolante "PLADUR"; parafusos para a fixação das placas; fita microperfurada de papel com reforço metálico "PLADUR" e massa de secagem em pó JN "PLADUR", fita microperfurada de papel "PLADUR".
Critérios considerados na determinação do preço da unidade de obra: O preço inclui a resolução de encontros e pontos singulares.
Inclui: Marcação e traçado na laje inferior e na superior das paredes a realizar. Colocação de banda de estanquidade e canais inferiores, sobre pavimento finalizado ou base de assentamento. Colocação de banda de estanquidade e canais superiores, sob lajes. Colocação e fixação dos montantes sobre os elementos horizontais. Corte das placas. Fixação das placas para o fecho de uma das faces da parede. Colocação dos painéis de lã mineral entre os montantes. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pip020j | m | Banda estanque autocolante de espuma de poliuretano de células fechadas "PLADUR", de 3 mm de espessura e 46 mm de largura, resistência térmica 0,10 m²°C/W, condutibilidade térmica 0,034 W/(m°C). (material) | 3.44 | 0.32 | 1.101 |
| mt12pfp010eb | m | Canal C 48/30 "PLADUR", de 48 mm de largura, de aço galvanizado Z1 (Z140), segundo EN 14195. (material) | 1.9 | 1.22 | 2.318 |
| mt12pfp020r | m | Montante M 48/35 "PLADUR", de 48 mm de largura, de aço galvanizado Z1 (Z140), segundo EN 14195. (material) | 7 | 1.45 | 10.150 |
| mt16lra060b | m² | Painel semi-rígido de lã mineral, espessura 45 mm, segundo EN 13162, Euroclasse A1 de reacção ao fogo segundo NP EN 13501-1 e factor de resistência à difusão do vapor de água 1. (material) | 2.1 | 5.74 | 12.054 |
| mt12psp010jan | m² | Placa de gesso laminado A / EN 520 - 1200 / 2500 / 12,5 / com os bordos longitudinais afinados, standard N "PLADUR", Euroclasse A2-s1, d0 de reacção ao fogo, segundo NP EN 13501-1. (material) | 4.2 | 6.96 | 29.232 |
| mt12ptp010hh | Ud | Parafuso autoperfurante de aço zincado, MM 3,5x9,5 "PLADUR", de cabeça redonda e ponta de broca; para a ligação de perfis metálicos de até 2,25 mm de espessura. (material) | 7 | 0.02 | 0.140 |
| mt12ptp010fg | Ud | Parafuso auto-roscante de aço revestido com fosfatos, PM 3,5x25 "PLADUR", com cabeça de trombeta e ponta afiada; para a fixação de placas de gesso laminado a perfis metálicos de até 0,75 mm de espessura. (material) | 24 | 0.01 | 0.240 |
| mt12ptp010ff | Ud | Parafuso auto-roscante de aço revestido com fosfatos, PM 3,5x35 "PLADUR", com cabeça de trombeta e ponta afiada; para a fixação de placas de gesso laminado a perfis metálicos de até 0,75 mm de espessura. (material) | 42 | 0.02 | 0.840 |
| mt12pep010Ja | kg | Massa de secagem em pó JN "PLADUR", 3A, cor branca, Euroclasse A2-s1, d0 de reacção ao fogo, segundo NP EN 13501-1, intervalo de temperatura de trabalho de 5 a 35°C, para aplicação manual com fita de juntas, segundo EN 13963. (material) | 1.22 | 1.24 | 1.513 |
| mt12pip010ma | m | Fita microperfurada de papel "PLADUR", de 51 mm de largura e 0,215 mm de espessura, segundo EN 13963. (material) | 6.3 | 0.06 | 0.378 |
| mt12pip010qa | m | Fita microperfurada de papel com reforço metálico "PLADUR", de 50 mm de largura e 0,215 mm de espessura, segundo NP EN 14353. (material) | 0.3 | 0.58 | 0.174 |
| mo053 | h | Oficial de 1ª montador de pré-fabricados interiores. (mão de obra) | 0.369 | 23.31 | 8.601 |
| mo100 | h | Ajudante de montador de pré-fabricados interiores. (mão de obra) | 0.369 | 22.13 | 8.166 |
| % | % | Custos directos complementares | 2 % | 74.907 | 1.498 |
|  |  | Custos directos |  |  | 76.405 |

Resíduos:
- colocação: mt12pip020j; factor de resíduo 0.06
- colocação: mt12pfp010eb Canal C 48/30 "PLADUR", de 48 mm de largura, de aço galvanizado Z1 (Z140), segundo EN 14195; factor de resíduo 0.0188
- colocação: mt12pfp020r Montante M 48/35 "PLADUR", de 48 mm de largura, de aço galvanizado Z1 (Z140), segundo EN 14195; factor de resíduo 0.0182051
- colocação: mt16lra060b; factor de resíduo 0.048
- colocação: mt12psp010jan; factor de resíduo 0.018
- colocação: mt12pep010Ja; factor de resíduo 0.027311
- colocação: mt12pip010ma Fita microperfurada de papel "PLADUR", de 51 mm de largura e 0,215 mm de espessura, segundo EN 13963; factor de resíduo 0.0440299
- colocação: mt12pip010qa; factor de resíduo 0.0439394

## Recursos

**mt12pip020j** m Banda estanque autocolante de espuma de poliuretano de células fechadas "PLADUR"
Dados técnicos: Custo energético 1.495 MJ; Emissão de CO2 0.073 kg; Código LER 17 06 04; Massa do elemento 0.0097 kg; Volume 0.000016 m3
Resíduos:
- embalagem: re170203 Plástico. (componente de resíduo); rendimento 0.001 kg; Código LER 17 02 03; Massa do elemento 1 kg; Volume 0.001667 m3

**mt12pfp010eb** m Canal C 48/30 "PLADUR", de 48 mm de largura, de aço galvanizado Z1 (Z140), segundo EN 14195
Dados técnicos: Custo energético 14.659 MJ; Emissão de CO2 1.140 kg; Código LER 17 04 05; Massa do elemento 0.45 kg; Volume 0.000214 m3
Resíduos:
- embalagem: re170203 Plástico; rendimento 0.005 kg

**mt12pfp020r** m Montante M 48/35 "PLADUR", de 48 mm de largura, de aço galvanizado Z1 (Z140), segundo EN 14195
Dados técnicos: Custo energético 17.560 MJ; Emissão de CO2 1.346 kg; Código LER 17 04 05; Massa do elemento 0.59 kg; Volume 0.000281 m3
Resíduos:
- embalagem: re170203 Plástico; rendimento 0.005 kg

**mt16lra060b** m² Painel semi-rígido de lã mineral
Dados técnicos: Custo energético 49.135 MJ; Emissão de CO2 1.330 kg; Código LER 17 06 04; Massa do elemento 0.81 kg; Volume 0.00135 m3
Resíduos:
- embalagem: re170203 Plástico; rendimento 0.024 kg

**mt12psp010jan** m² Placa de gesso laminado A / EN 520 - 1200 / 2500 / 12,5 / com os bordos longitudinais afinados
Dados técnicos: Custo energético 27.358 MJ; Emissão de CO2 3.151 kg; Código LER 17 08 02; Massa do elemento 8.7 kg; Volume 0.0087 m3
Resíduos:
- embalagem: re170203 Plástico; rendimento 0.004 kg

**mt12pep010Ja** kg Massa de secagem em pó JN "PLADUR"
Dados técnicos: Custo energético 6.920 MJ; Emissão de CO2 0.291 kg; Código LER 17 08 02; Massa do elemento 1 kg; Volume 0.001 m3
Resíduos:
- embalagem: re170203 Plástico; rendimento 0.021 kg

**mt12pip010ma** m Fita microperfurada de papel "PLADUR", de 51 mm de largura e 0,215 mm de espessura, segundo EN 13963
Dados técnicos: Custo energético 0.004 MJ; Emissão de CO2 0.006 kg; Código LER 20 01 01; Massa do elemento 0.0067 kg; Volume 0.000009 m3

**mt12pip010qa** m Fita microperfurada de papel com reforço metálico "PLADUR"
Dados técnicos: Custo energético 0.085 MJ; Emissão de CO2 0.011 kg; Código LER 20 01 01; Massa do elemento 0.0066 kg; Volume 0.000009 m3
