# Parede de placas de gesso laminado, para parede de caixa de ascensor. Sistema "PLADUR"

- Propriedade do ficheiro: CYPE Ingenieros S.A.
- Formato: FIEBDC-3/2016
- Programa: Generador de precios de la construcción. CYPE Ingenieros, S.A.
- Data: 20/05/2024
- Moeda: EUR
- Custos indirectos: 3 %
- IVA: 23 %

## F Fachadas, divisões e protecções

### FB Paredes divisórias de placas

#### FBY De placas de gesso laminado

**FBY160** m² Parede de placas de gesso laminado, para parede de caixa de ascensor. Sistema "PLADUR".
Parede de caixa de ascensor através do sistema CH "PLADUR", de parede múltipla, 135 LR, de 4,50 m de altura máxima e 135 mm de espessura total, com nível de qualidade do acabamento Q2, formado por uma estrutura simples, de perfis de chapa de aço galvanizado de 90 mm de largura, à base de montantes CH-90 e montantes E-90 (elementos verticais), separados 600 mm entre si, e canais J-92 (elementos horizontais), à qual se aparafusam três placas no total uma placa com resistência ao fogo, com baixa absorção superficial de água, de alta resistência ao impacto e de alta densidade CH (DFH1I) numa face e três placas com resistência ao fogo F (F) na outra face; isolamento sonoro através de painel semi-rígido de lã mineral, espessura 85 mm, segundo EN 13162, na alma, entre montantes de tipo CH. Inclusive banda estanque autocolante "PLADUR", fixações para a ancoragem de canais e montantes metálicos; parafusos para a fixação das placas; fita microperfurada de papel com reforço metálico "PLADUR" e massa de secagem em pó JN "PLADUR", massa de secagem em pó JF "PLADUR", fita microperfurada de papel "PLADUR".
Critérios considerados na determinação do preço da unidade de obra: O preço inclui a resolução de encontros e pontos singulares.
Inclui: Marcação e traçado na laje inferior e na superior das paredes a realizar. Colocação de banda de estanquidade e canais inferiores, sobre pavimento finalizado ou base de assentamento. Colocação de banda de estanquidade e canais superiores, sob lajes. Colocação e fixação dos montantes sobre os elementos horizontais. Aplicação de vedante sobre o perímetro da estrutura. Corte das placas. Montagem das placas interiores, entre os perfis dos montantes. Colocação dos painéis de lã mineral, entre os montantes. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pip020i | m | Banda estanque autocolante de espuma de poliuretano de células fechadas "PLADUR", de 3 mm de espessura e 70 mm de largura, resistência térmica 0,10 m²°C/W, condutibilidade térmica 0,034 W/(m°C). (material) | 1.05 | 0.47 | 0.494 |
| mt12pfp070b | m | Canal J-92 "PLADUR", de 92 mm de largura, de aço galvanizado Z1 (Z140), segundo EN 14195. (material) | 0.7 | 4.04 | 2.828 |
| mt12pfp071c | m | Montante CH-90 "PLADUR", de 90 mm de largura, de aço galvanizado Z1 (Z140), segundo EN 14195. (material) | 1.3 | 10.54 | 13.702 |
| mt12pfp071d | m | Montante E-90 "PLADUR", de 90 mm de largura, de aço galvanizado Z1 (Z140), segundo EN 14195. (material) | 2 | 8.91 | 17.820 |
| mt16lra060g | m² | Painel semi-rígido de lã mineral, espessura 85 mm, segundo EN 13162, Euroclasse A1 de reacção ao fogo segundo NP EN 13501-1 e factor de resistência à difusão do vapor de água 1. (material) | 1.05 | 10.02 | 10.521 |
| mt12psp012b | m² | Placa de gesso laminado DFH1I / EN 520 - 600 / 3000 / 25 / com os bordos longitudinais quadrados, com resistência ao fogo, com baixa absorção superficial de água, de alta resistência ao impacto e de alta densidade CH, "PLADUR", Euroclasse A2-s1, d0 de reacção ao fogo, segundo NP EN 13501-1. (material) | 1.05 | 27.47 | 28.844 |
| mt12psp010lwh | m² | Placa de gesso laminado F / EN 520 - 1200 / 2800 / 15 / com os bordos longitudinais afinados, com resistência ao fogo F "PLADUR", Euroclasse A2-s1, d0 de reacção ao fogo, segundo NP EN 13501-1. (material) | 3.15 | 13.21 | 41.612 |
| mt12pep020b | Ud | Cartucho de 600 ml de selante acrílico intumescente, "PLADUR", para a vedação de encontros dos perfis com os paramentos. (material) | 0.36 | 23.93 | 8.615 |
| mt12ptp010hh | Ud | Parafuso autoperfurante de aço zincado, MM 3,5x9,5 "PLADUR", de cabeça redonda e ponta de broca; para a ligação de perfis metálicos de até 2,25 mm de espessura. (material) | 3 | 0.02 | 0.060 |
| mt12ptp010fg | Ud | Parafuso auto-roscante de aço revestido com fosfatos, PM 3,5x25 "PLADUR", com cabeça de trombeta e ponta afiada; para a fixação de placas de gesso laminado a perfis metálicos de até 0,75 mm de espessura. (material) | 8 | 0.01 | 0.080 |
| mt12ptp010fe | Ud | Parafuso auto-roscante de aço revestido com fosfatos, PM 3,5x45 "PLADUR", com cabeça de trombeta e ponta afiada; para a fixação de placas de gesso laminado a perfis metálicos de até 0,75 mm de espessura. (material) | 12 | 0.02 | 0.240 |
| mt12ptp010fb | Ud | Parafuso auto-roscante de aço revestido com fosfatos, PM 3,9x55 "PLADUR", com cabeça de trombeta e ponta afiada; para a fixação de placas de gesso laminado a perfis metálicos de até 0,75 mm de espessura. (material) | 15 | 0.03 | 0.450 |
| mt12ptp010fa | Ud | Parafuso auto-roscante de aço revestido com fosfatos, PM 4,2x70 "PLADUR", com cabeça de trombeta e ponta afiada; para a fixação de placas de gesso laminado a perfis metálicos de até 0,75 mm de espessura. (material) | 2 | 0.04 | 0.080 |
| mt12psg220 | Ud | Fixação composta por bucha e parafuso 5x27. (material) | 1 | 0.06 | 0.060 |
| mt12pep010Ja | kg | Massa de secagem em pó JN "PLADUR", 3A, cor branca, Euroclasse A2-s1, d0 de reacção ao fogo, segundo NP EN 13501-1, intervalo de temperatura de trabalho de 5 a 35°C, para aplicação manual com fita de juntas, segundo EN 13963. (material) | 1.08 | 1.24 | 1.339 |
| mt12pep010Ka | kg | Massa de secagem em pó JF "PLADUR", 3A, cor branca, Euroclasse A2-s1, d0 de reacção ao fogo, segundo NP EN 13501-1, intervalo de temperatura de trabalho de 5 a 35°C, para aplicação manual com fita de juntas, segundo EN 13963. (material) | 0.086 | 1.27 | 0.109 |
| mt12pip010ma | m | Fita microperfurada de papel "PLADUR", de 51 mm de largura e 0,215 mm de espessura, segundo EN 13963. (material) | 3.9 | 0.06 | 0.234 |
| mt12pip010qa | m | Fita microperfurada de papel com reforço metálico "PLADUR", de 50 mm de largura e 0,215 mm de espessura, segundo NP EN 14353. (material) | 0.15 | 0.58 | 0.087 |
| mo053 | h | Oficial de 1ª montador de pré-fabricados interiores. (mão de obra) | 0.654 | 23.31 | 15.245 |
| mo100 | h | Ajudante de montador de pré-fabricados interiores. (mão de obra) | 0.654 | 22.13 | 14.473 |
| % | % | Custos directos complementares | 2 % | 156.893 | 3.138 |
|  |  | Custos directos |  |  | 160.031 |

Resíduos:
- colocação: mt12pip020i; factor de resíduo 0.06
- colocação: mt12pfp070b Canal J-92 "PLADUR", de 92 mm de largura, de aço galvanizado Z1 (Z140), segundo EN 14195; factor de resíduo 0.00792065
- colocação: mt12pfp071c Montante CH-90 "PLADUR", de 90 mm de largura, de aço galvanizado Z1 (Z140), segundo EN 14195; factor de resíduo 0.0053
- colocação: mt12pfp071d Montante E-90 "PLADUR", de 90 mm de largura, de aço galvanizado Z1 (Z140), segundo EN 14195; factor de resíduo 0.0053
- colocação: mt16lra060g; factor de resíduo 0.0467993
- colocação: mt12psp012b; factor de resíduo 0.00501106
- colocação: mt12psp010lwh; factor de resíduo 0.018
- colocação: mt12pep020b Cartucho de 600 ml de selante acrílico intumescente, "PLADUR", para a vedação de encontros dos perfis com os paramentos; factor de resíduo 0.0275
- colocação: mt12pep010Ja; factor de resíduo 0.027311
- colocação: mt12pep010Ka; factor de resíduo 0.024383
- colocação: mt12pip010ma Fita microperfurada de papel "PLADUR", de 51 mm de largura e 0,215 mm de espessura, segundo EN 13963; factor de resíduo 0.0440299
- colocação: mt12pip010qa; factor de resíduo 0.0439394

## Recursos

**mt12pip020i** m Banda estanque autocolante de espuma de poliuretano de células fechadas "PLADUR"
Dados técnicos: Custo energético 2.216 MJ; Emissão de CO2 0.108 kg; Código LER 17 06 04; Massa do elemento 0.0147 kg; Volume 0.000024 m3
Resíduos:
- embalagem: re170203 Plástico. (componente de resíduo); rendimento 0.001 kg; Código LER 17 02 03; Massa do elemento 1 kg; Volume 0.001667 m3

**mt12pfp070b** m Canal J-92 "PLADUR", de 92 mm de largura, de aço galvanizado Z1 (Z140), segundo EN 14195
Dados técnicos: Custo energético 122.692 MJ; Emissão de CO2 3.762 kg; Código LER 17 04 05; Massa do elemento 0.92 kg; Volume 0.000438 m3
Resíduos:
- embalagem: re170203 Plástico; rendimento 0.007 kg

**mt12pfp071c** m Montante CH-90 "PLADUR", de 90 mm de largura, de aço galvanizado Z1 (Z140), segundo EN 14195
Dados técnicos: Custo energético 166.500 MJ; Emissão de CO2 5.101 kg; Código LER 17 04 05; Massa do elemento 1.25 kg; Volume 0.000595 m3
Resíduos:
- embalagem: re170203 Plástico; rendimento 0.008 kg

**mt12pfp071d** m Montante E-90 "PLADUR", de 90 mm de largura, de aço galvanizado Z1 (Z140), segundo EN 14195
Dados técnicos: Custo energético 142.636 MJ; Emissão de CO2 4.372 kg; Código LER 17 04 05; Massa do elemento 1.07 kg; Volume 0.00051 m3
Resíduos:
- embalagem: re170203 Plástico; rendimento 0.008 kg

**mt16lra060g** m² Painel semi-rígido de lã mineral
Dados técnicos: Custo energético 90.792 MJ; Emissão de CO2 2.413 kg; Código LER 17 06 04; Massa do elemento 1.53 kg; Volume 0.00255 m3
Resíduos:
- embalagem: re170203 Plástico; rendimento 0.025 kg

**mt12psp012b** m² Placa de gesso laminado DFH1I / EN 520 - 600 / 3000 / 25 / com os bordos longitudinais quadrados
Dados técnicos: Custo energético 571.255 MJ; Emissão de CO2 8.533 kg; Código LER 17 08 02; Massa do elemento 21.7 kg; Volume 0.0217 m3
Resíduos:
- embalagem: re170203 Plástico; rendimento 0.015 kg

**mt12psp010lwh** m² Placa de gesso laminado F / EN 520 - 1200 / 2800 / 15 / com os bordos longitudinais afinados
Dados técnicos: Custo energético 55.692 MJ; Emissão de CO2 4.111 kg; Código LER 17 08 02; Massa do elemento 12.4 kg; Volume 0.0124 m3
Resíduos:
- embalagem: re170203 Plástico; rendimento 0.004 kg

**mt12pep020b** Ud Cartucho de 600 ml de selante acrílico intumescente, "PLADUR", para a vedação de encontros dos perfis com os paramentos
Dados técnicos: Custo energético 73.485 MJ; Emissão de CO2 3.080 kg; Código LER 17 09 04; Massa do elemento 0.976 kg; Volume 0.000651 m3
Resíduos:
- embalagem: re170203 Plástico; rendimento 0.2 kg

**mt12pep010Ja** kg Massa de secagem em pó JN "PLADUR"
Dados técnicos: Custo energético 6.920 MJ; Emissão de CO2 0.291 kg; Código LER 17 08 02; Massa do elemento 1 kg; Volume 0.001 m3
Resíduos:
- embalagem: re170203 Plástico; rendimento 0.021 kg

**mt12pep010Ka** kg Massa de secagem em pó JF "PLADUR"
Dados técnicos: Custo energético 5.931 MJ; Emissão de CO2 0.266 kg; Código LER 17 08 02; Massa do elemento 1 kg; Volume 0.001 m3
Resíduos:
- embalagem: re170203 Plástico; rendimento 0.022 kg

**mt12pip010ma** m Fita microperfurada de papel "PLADUR", de 51 mm de largura e 0,215 mm de espessura, segundo EN 13963
Dados técnicos: Custo energético 0.004 MJ; Emissão de CO2 0.006 kg; Código LER 20 01 01; Massa do elemento 0.0067 kg; Volume 0.000009 m3

**mt12pip010qa** m Fita microperfurada de papel com reforço metálico "PLADUR"
Dados técnicos: Custo energético 0.085 MJ; Emissão de CO2 0.011 kg; Código LER 20 01 01; Massa do elemento 0.0066 kg; Volume 0.000009 m3
