# Parede de placas de gesso laminado, para parede de caixa de ascensor. Sistema "PLADUR"

- Propriedade do ficheiro: CYPE INGENIEROS, S.A.
- Formato: FIEBDC-3/2002
- Moeda: EUR
- Custos indirectos: 3.00 %
- IVA: 23.00 %

## F Fachadas, divisões e protecções

### FB Paredes divisórias de placas

#### FBY De placas de gesso laminado

**FBY160** m² Parede de placas de gesso laminado, para parede de caixa de ascensor. Sistema "PLADUR".
Parede de caixa de ascensor através do sistema CH+TR Libre "PLADUR", de parede especial, 135 MW, de 2,10 m de altura máxima e 208 mm de espessura total, com nível de qualidade do acabamento Q3, formado por uma estrutura dupla, de perfis de chapa de aço galvanizado de 90 e 48 mm de largura, à base de montantes CH-90 e montantes E-90 e montantes M (elementos verticais), separados 600 mm entre si, e canais J-92 e canais C (elementos horizontais), à qual se aparafusam quatro placas no total uma placa com resistência ao fogo, com baixa absorção superficial de água, de alta resistência ao impacto e de alta densidade CH (DFH1I) numa face, três placas com resistência ao fogo F (F) entre os montantes tipo CH e os montantes tipo M e uma placa standard N (A) na outra face; isolamento sonoro através de painel semi-rígido de lã mineral, espessura 85 mm, segundo EN 13162, na alma, entre montantes de tipo CH e isolamento sonoro através de painel semi-rígido de lã mineral, espessura 30 mm, segundo EN 13162, na alma, entre montantes de tipo M. Inclusive banda estanque autocolante "PLADUR", fixações para a ancoragem de canais e montantes metálicos; parafusos para a fixação das placas; fita microperfurada de papel com reforço metálico "PLADUR" e massa de secagem em pó JN "PLADUR", fita microperfurada de papel "PLADUR".
Critérios considerados na determinação do preço da unidade de obra: O preço inclui a resolução de encontros e pontos singulares.
Inclui: Marcação e traçado na laje inferior e na superior das paredes a realizar. Colocação de banda de estanquidade e canais inferiores da primeira estrutura, sobre pavimento terminado ou base de assentamento. Colocação de banda de estanquidade e canais superiores da primeira estrutura, sob lajes. Colocação e fixação dos montantes da primeira estrutura sobre os elementos horizontais. Aplicação de vedante sobre o perímetro da estrutura. Corte das placas. Montagem das placas interiores, entre os perfis dos montantes da primeira estrutura. Colocação dos painéis de lã mineral, entre os montantes da primeira estrutura. Montagem da placa intermédia, com fixações mecânicas. Colocação de banda de estanquidade e canais inferiores da segunda estrutura, sobre pavimento finalizado ou base de assentamento. Colocação de banda de estanquidade e canais superiores da segunda estrutura, sob lajes. Colocação e fixação dos montantes da segunda estrutura sobre os elementos horizontais. Colocação dos painéis de lã mineral, entre os montantes da segunda estrutura. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pip020i | m | Banda estanque autocolante de espuma de poliuretano de células fechadas "PLADUR", de 3 mm de espessura e 70 mm de largura, resistência térmica 0,10 m²°C/W, condutibilidade térmica 0,034 W/(m°C). (material) | 1.050 | 0.47 | 0.49 |
| mt12pfp070b | m | Canal J-92 "PLADUR", de 92 mm de largura, de aço galvanizado Z1 (Z140), segundo EN 14195. (material) | 0.700 | 4.04 | 2.83 |
| mt12pfp071c | m | Montante CH-90 "PLADUR", de 90 mm de largura, de aço galvanizado Z1 (Z140), segundo EN 14195. (material) | 1.300 | 10.54 | 13.70 |
| mt12pfp071d | m | Montante E-90 "PLADUR", de 90 mm de largura, de aço galvanizado Z1 (Z140), segundo EN 14195. (material) | 2.000 | 8.91 | 17.82 |
| mt16lra060g | m² | Painel semi-rígido de lã mineral, espessura 85 mm, segundo EN 13162, Euroclasse A1 de reacção ao fogo segundo NP EN 13501-1 e factor de resistência à difusão do vapor de água 1. (material) | 1.050 | 10.02 | 10.52 |
| mt12psp012b | m² | Placa de gesso laminado DFH1I / EN 520 - 600 / 3000 / 25 / com os bordos longitudinais quadrados, com resistência ao fogo, com baixa absorção superficial de água, de alta resistência ao impacto e de alta densidade CH, "PLADUR", Euroclasse A2-s1, d0 de reacção ao fogo, segundo NP EN 13501-1. (material) | 1.050 | 27.47 | 28.84 |
| mt12psp010lwd | m² | Placa de gesso laminado F / EN 520 - 1200 / 3000 / 15 / com os bordos longitudinais afinados, com resistência ao fogo F "PLADUR", Euroclasse A2-s1, d0 de reacção ao fogo, segundo NP EN 13501-1. (material) | 3.150 | 13.21 | 41.61 |
| mt12pip020j | m | Banda estanque autocolante de espuma de poliuretano de células fechadas "PLADUR", de 3 mm de espessura e 46 mm de largura, resistência térmica 0,10 m²°C/W, condutibilidade térmica 0,034 W/(m°C). (material) | 1.720 | 0.32 | 0.55 |
| mt12pfp010eb | m | Canal C 48/30 "PLADUR", de 48 mm de largura, de aço galvanizado Z1 (Z140), segundo EN 14195. (material) | 0.950 | 1.22 | 1.16 |
| mt12pfp020r | m | Montante M 48/35 "PLADUR", de 48 mm de largura, de aço galvanizado Z1 (Z140), segundo EN 14195. (material) | 2.330 | 1.45 | 3.38 |
| mt16lra060a | m² | Painel semi-rígido de lã mineral, espessura 30 mm, segundo EN 13162, Euroclasse A1 de reacção ao fogo segundo NP EN 13501-1 e factor de resistência à difusão do vapor de água 1. (material) | 1.050 | 3.13 | 3.29 |
| mt12psp010jeb | m² | Placa de gesso laminado A / EN 520 - 1200 / 3000 / 15 / com os bordos longitudinais afinados, standard N "PLADUR", Euroclasse A2-s1, d0 de reacção ao fogo, segundo NP EN 13501-1. (material) | 1.050 | 8.21 | 8.62 |
| mt12pep020b | Ud | Cartucho de 600 ml de selante acrílico intumescente, "PLADUR", para a vedação de encontros dos perfis com os paramentos. (material) | 0.360 | 23.93 | 8.61 |
| mt12ptp010hh | Ud | Parafuso autoperfurante de aço zincado, MM 3,5x9,5 "PLADUR", de cabeça redonda e ponta de broca; para a ligação de perfis metálicos de até 2,25 mm de espessura. (material) | 6.000 | 0.02 | 0.12 |
| mt12ptp010fg | Ud | Parafuso auto-roscante de aço revestido com fosfatos, PM 3,5x25 "PLADUR", com cabeça de trombeta e ponta afiada; para a fixação de placas de gesso laminado a perfis metálicos de até 0,75 mm de espessura. (material) | 23.000 | 0.01 | 0.23 |
| mt12ptp010fe | Ud | Parafuso auto-roscante de aço revestido com fosfatos, PM 3,5x45 "PLADUR", com cabeça de trombeta e ponta afiada; para a fixação de placas de gesso laminado a perfis metálicos de até 0,75 mm de espessura. (material) | 15.000 | 0.02 | 0.30 |
| mt12ptp010fa | Ud | Parafuso auto-roscante de aço revestido com fosfatos, PM 4,2x70 "PLADUR", com cabeça de trombeta e ponta afiada; para a fixação de placas de gesso laminado a perfis metálicos de até 0,75 mm de espessura. (material) | 2.000 | 0.04 | 0.08 |
| mt12psg220 | Ud | Fixação composta por bucha e parafuso 5x27. (material) | 1.000 | 0.06 | 0.06 |
| mt12pep010Ja | kg | Massa de secagem em pó JN "PLADUR", 3A, cor branca, Euroclasse A2-s1, d0 de reacção ao fogo, segundo NP EN 13501-1, intervalo de temperatura de trabalho de 5 a 35°C, para aplicação manual com fita de juntas, segundo EN 13963. (material) | 1.465 | 1.24 | 1.82 |
| mt12pip010ma | m | Fita microperfurada de papel "PLADUR", de 51 mm de largura e 0,215 mm de espessura, segundo EN 13963. (material) | 5.200 | 0.06 | 0.31 |
| mt12pip010qa | m | Fita microperfurada de papel com reforço metálico "PLADUR", de 50 mm de largura e 0,215 mm de espessura, segundo NP EN 14353. (material) | 0.300 | 0.58 | 0.17 |
| op00ato010 |  | Aparafusadora. | 1.000 | 0.00 | 0.00 |
| op00fre010 |  | Fresadora. | 1.000 | 0.00 | 0.00 |
| mo053 | h | Oficial de 1ª montador de pré-fabricados interiores. (mão de obra) | 0.805 | 23.31 | 18.76 |
| mo100 | h | Ajudante de montador de pré-fabricados interiores. (mão de obra) | 0.805 | 22.13 | 17.81 |
| % | % | Custos directos complementares | 2 % | 181.08 | 3.62 |
|  |  | Custos directos |  |  | 184.70 |
