# Sistema de aquecimento e arrefecimento por piso radiante, com camada de argamassa, "UPONOR"

- Propriedade do ficheiro: CYPE Ingenieros S.A.
- Formato: FIEBDC-3/2016
- Programa: Generador de precios de la construcción. CYPE Ingenieros, S.A.
- Data: 09/05/2024
- Moeda: EUR
- Custos indirectos: 3 %
- IVA: 23 %

## I Instalações

### IC Aquecimento, arrefecimento, climatização e A.Q.S.

#### ICE Emissores a água para aquecimento e arrefecimento

**ICE107** m² Sistema de aquecimento e arrefecimento por piso radiante, com camada de argamassa, "UPONOR".
Sistema de aquecimento por piso radiante "UPONOR IBERIA", composto por filme de polietileno, banda de espuma de polietileno (PE), de 150x10 mm, modelo Multi Auto-fixação, painel isolante de poliestireno expandido (EPS), com tiras de velcro para fixação dos tubos, com melhoria do isolamento sonoro a sons de condução aérea e de percussão, de 10000x1000 mm e 25 mm de espessura, proporcionando uma redução do nível global de pressão a sons de percussão de 28 dB, modelo Klett Autofijación, tubo de polietileno reticulado (PE-Xa) com barreira de oxigénio (EVOH), de 16 mm de diâmetro exterior e 2 mm de espessura, com tiras exteriores de velcro em espiral para fixação a painel isolante, modelo Klett Auto-fixação Confort Pipe PLUS, e argamassa autonivelante, "UPONOR IBERIA", CA - C20 - F4 segundo EN 13813, de 50 mm de espessura. Totalmente montado, ligado e testado.
Inclui: Preparação e limpeza da superfície de apoio. Marcação da instalação. Estendimento do filme de polietileno. Fixação do rodapé perimetral. Colocação dos painéis. Marcação do traçado da tubagem. Colocação e fixação das tubagens. Derramamento e espalhamento da camada de argamassa autonivelante. Realização de ensaios.
Critério de medição de projecto: Superfície útil, medida segundo documentação gráfica de Projecto.
Critério de medição de obra: Medir-se-á a superfície realmente executada segundo especificações de Projecto.

| Código | Un | Descrição | Rendimento | Preço | Importância |
|---|---|---|---|---|---|
| mt17peu010d | m² | Filme de polietileno, modelo Multi "UPONOR IBERIA". (material) | 1 | 1.65 | 1.650 |
| mt17epu021d | m | Banda de espuma de polietileno (PE), de 150x10 mm, modelo Multi Auto-fixação "UPONOR IBERIA", com fitas autoadesivas. (material) | 0.6 | 3.25 | 1.950 |
| mt17epu017f | m² | Painel isolante de poliestireno expandido (EPS), com tiras de velcro para fixação dos tubos, com melhoria do isolamento sonoro a sons de condução aérea e de percussão, de 10000x1000 mm e 25 mm de espessura, proporcionando uma redução do nível global de pressão a sons de percussão de 28 dB, modelo Klett Autofijación "UPONOR IBERIA", com propagação retardada da chama Euroclasse E, com quadrícula de tiras de velcro cada 5 cm para fixação do tubo, união por sobreposição adesiva, segundo EN 1264-4. (material) | 1 | 22.91 | 22.910 |
| mt37tpu015h | m | Tubo de polietileno reticulado (PE-Xa) com barreira de oxigénio (EVOH), de 16 mm de diâmetro exterior e 2 mm de espessura, com tiras exteriores de velcro em espiral para fixação a painel isolante, modelo Klett Auto-fixação Confort Pipe PLUS "UPONOR IBERIA", segundo NP EN ISO 15875-2. (material) | 10 | 3.55 | 35.500 |
| mt09mal020a | m³ | Argamassa autonivelante, CA - C20 - F4 segundo EN 13813, à base de sulfato de cálcio, para espessuras de 2,5 a 7,0 cm, usada em nivelação de pavimentos. (material) | 0.05 | 259.96 | 12.998 |
| mt08aaa010a | m³ | Água. (material) | 0.004 | 1.5 | 0.006 |
| mq06pym020 | h | Misturadora-bombeadora para argamassas autonivelantes. (equipamento) | 0.05 | 10.91 | 0.546 |
| mo004 | h | Oficial de 1ª instalador de aquecimento. (mão de obra) | 0.35 | 23.31 | 8.159 |
| mo103 | h | Ajudante de instalador de aquecimento. (mão de obra) | 0.35 | 22.09 | 7.732 |
| mo031 | h | Oficial de 1ª aplicador de argamassa autonivelante. (mão de obra) | 0.05 | 22.68 | 1.134 |
| mo069 | h | Ajudante de aplicador de argamassa autonivelante. (mão de obra) | 0.05 | 22.13 | 1.107 |
| % | % | Custos directos complementares | 2 % | 93.692 | 1.874 |
|  |  | Custos directos |  |  | 95.566 |

Resíduos:
- colocação: mt17peu010d Filme de polietileno, modelo Multi "UPONOR IBERIA"; factor de resíduo 0.06
- colocação: mt17epu021d Banda de espuma de polietileno (PE), de 150x10 mm, modelo Multi Auto-fixação "UPONOR IBERIA", com fitas autoadesivas; factor de resíduo 0.0597143
- colocação: mt17epu017f; factor de resíduo 0.0240001
- colocação: mt37tpu015h; factor de resíduo 0.0275
- colocação: mt09mal020a; factor de resíduo 0.0036

## Recursos

**mt17peu010d** m² Filme de polietileno, modelo Multi "UPONOR IBERIA"
Dados técnicos: Custo energético 28.363 MJ; Emissão de CO2 1.039 kg; Código LER 17 06 04; Massa do elemento 0.19 kg; Volume 0.000317 m3
Resíduos:
- embalagem: re170203 Plástico. (componente de resíduo); rendimento 0.024 kg; Código LER 17 02 03; Massa do elemento 1 kg; Volume 0.001667 m3

**mt17epu021d** m Banda de espuma de polietileno (PE), de 150x10 mm, modelo Multi Auto-fixação "UPONOR IBERIA", com fitas autoadesivas
Dados técnicos: Custo energético 14.504 MJ; Emissão de CO2 0.516 kg; Código LER 17 06 04; Massa do elemento 0.105 kg; Volume 0.000175 m3
Resíduos:
- embalagem: re170203 Plástico; rendimento 0.001 kg

**mt17epu017f** m² Painel isolante de poliestireno expandido (EPS)
Dados técnicos: Custo energético 94.506 MJ; Emissão de CO2 3.278 kg; Código LER 17 06 04; Massa do elemento 0.99187 kg; Volume 0.001653 m3
Resíduos:
- embalagem: re170203 Plástico; rendimento 0.034 kg

**mt37tpu015h** m Tubo de polietileno reticulado (PE-Xa) com barreira de oxigénio (EVOH)
Dados técnicos: Custo energético 7.363 MJ; Emissão de CO2 0.366 kg; Código LER 17 02 03; Massa do elemento 0.076 kg; Volume 0.000127 m3

**mt09mal020a** m³ Argamassa autonivelante
Dados técnicos: Custo energético 1365.000 MJ; Emissão de CO2 105.000 kg; Código LER 17 01 01; Massa do elemento 2100 kg; Volume 1.4 m3

**mt08aaa010a** m³ Água
Dados técnicos: Custo energético 60.000 MJ; Emissão de CO2 30.000 kg
