# Equipamento de regulação e controlo para colector, através de cabeças electrotérmicas

- Propriedade do ficheiro: CYPE Ingenieros S.A.
- Formato: FIEBDC-3/2016
- Programa: Generador de precios de la construcción. CYPE Ingenieros, S.A.
- Data: 20/05/2024
- Moeda: EUR
- Custos indirectos: 3 %
- IVA: 23 %

## I Instalações

### IC Aquecimento, arrefecimento, climatização e A.Q.S.

#### ICE Emissores a água para aquecimento e arrefecimento

**ICE150** Ud Equipamento de regulação e controlo para colector, através de cabeças electrotérmicas.
Sistema de regulação da temperatura para colector, para aquecimento, Smatrix Base Pulse "UPONOR IBERIA", composto de central cor branca, para um máximo de 6 termostatos de controlo com comunicação via cabo bus e 8 cabeças electrotérmicas, modelo Smatrix Base Pulse X-245 BUS 6X, termostatos digitais, modelo Smatrix Base Style T-149 BUS RAL 9016, e cabeças electrotérmicas, a 24 V, modelo Vario S. Totalmente montado, ligado e testado.
Inclui: Colocação, fixação e ligação eléctrica e de comunicação com todos os elementos que o exigem na instalação.
Critério de medição de projecto: Número de unidades previstas, segundo documentação gráfica de Projecto.
Critério de medição de obra: Medir-se-á o número de unidades realmente executadas segundo especificações de Projecto.

| Código | Un | Descrição | Rendimento | Preço | Importância |
|---|---|---|---|---|---|
| mt38esu160d | Ud | Central cor branca, para um máximo de 6 termostatos de controlo com comunicação via cabo bus e 8 cabeças electrotérmicas, modelo Smatrix Base Pulse X-245 BUS 6X, "UPONOR IBERIA", para aquecimento e arrefecimento, de 340x110x55 mm. (material) | 1 | 438.57 | 438.570 |
| mt38esu020t | Ud | Termostato digital, modelo Smatrix Base Style T-149 BUS RAL 9016, "UPONOR IBERIA", dimensões 80x80x9 mm, cor branca, com comunicação via cabo bus com a central e sensor de humidade, com entrada para sonda remota de temperatura. (material) | 2 | 183.17 | 366.340 |
| mt38esu010h | Ud | Cabeça electrotérmica, a 24 V, modelo Vario S "UPONOR IBERIA". (material) | 4 | 63.07 | 252.280 |
| mt35aia010a | m | Tubo curvável de PVC, corrugado, de cor preto, de 16 mm de diâmetro nominal, para canalização embebida em paredes e tectos. Resistência à compressão 320 N, resistência ao impacto 1 joule, temperatura de trabalho -5°C até 60°C, com grau de protecção IP545 segundo NP EN 60529, não propagador da chama. Segundo NP EN 61386-1 e NP EN 61386-22. (material) | 10 | 0.37 | 3.700 |
| mt38esu200b | m | Cabo bus de 4 condutores (2 de controlo e 2 de alimentação a 24 V), blindados individualmente, modelo Smatrix Base Cable BUS A-145 50 m "UPONOR IBERIA", fornecido em rolos de 50 m. (material) | 10 | 5.56 | 55.600 |
| mo004 | h | Oficial de 1ª instalador de aquecimento. (mão de obra) | 0.7 | 23.31 | 16.317 |
| mo103 | h | Ajudante de instalador de aquecimento. (mão de obra) | 0.7 | 22.09 | 15.463 |
| % | % | Custos directos complementares | 2 % | 1148.270 | 22.965 |
|  |  | Custos directos |  |  | 1171.235 |

Resíduos:
- colocação: mt35aia010a; factor de resíduo 0.0275

## Recursos

**mt35aia010a** m Tubo curvável de PVC
Dados técnicos: Custo energético 11.626 MJ; Emissão de CO2 0.577 kg; Código LER 17 02 03; Massa do elemento 0.12 kg; Volume 0.0002 m3
