# Equipamento de regulação e controlo para colector, através de cabeças electrotérmicas

- Propriedade do ficheiro: CYPE Ingenieros S.A.
- Formato: FIEBDC-3/2016
- Programa: Generador de precios de la construcción. CYPE Ingenieros, S.A.
- Data: 20/05/2024
- Moeda: EUR
- Custos indirectos: 3 %
- IVA: 23 %

## I Instalações

### IC Aquecimento, arrefecimento, climatização e A.Q.S.

#### ICE Emissores a água para aquecimento e arrefecimento

**ICE150** Ud Equipamento de regulação e controlo para colector, através de cabeças electrotérmicas.
Sistema de regulação da temperatura para colector, para aquecimento, "UPONOR IBERIA", composto de central, para um máximo de 8 termostatos de controlo a 230 V e 12 cabeças electrotérmicas, modelo Base flexiboard X-26 8X 230V, com termostato standard, modelo Base T-23 230V, e cabeças electrotérmicas, a 230 V, modelo Vario S. Totalmente montado, ligado e testado.
Inclui: Colocação, fixação e ligação eléctrica e de comunicação com todos os elementos que o exigem na instalação.
Critério de medição de projecto: Número de unidades previstas, segundo documentação gráfica de Projecto.
Critério de medição de obra: Medir-se-á o número de unidades realmente executadas segundo especificações de Projecto.

| Código | Un | Descrição | Rendimento | Preço | Importância |
|---|---|---|---|---|---|
| mt38esu170k | Ud | Central, para um máximo de 8 termostatos de controlo a 230 V e 12 cabeças electrotérmicas, modelo Base flexiboard X-26 8X 230V, "UPONOR IBERIA", de 368x65x90 mm, alimentação a 230 V, grau de protecção IP40, com acessórios de montagem. (material) | 1 | 244.27 | 244.270 |
| mt38esu080d | Ud | Termostato standard, modelo Base T-23 230V, "UPONOR IBERIA", para uma voltagem de 230 V. (material) | 1 | 54.46 | 54.460 |
| mt38esu010k | Ud | Cabeça electrotérmica, a 230 V, modelo Vario S "UPONOR IBERIA". (material) | 4 | 69.12 | 276.480 |
| mt35aia010a | m | Tubo curvável de PVC, corrugado, de cor preto, de 16 mm de diâmetro nominal, para canalização embebida em paredes e tectos. Resistência à compressão 320 N, resistência ao impacto 1 joule, temperatura de trabalho -5°C até 60°C, com grau de protecção IP545 segundo NP EN 60529, não propagador da chama. Segundo NP EN 61386-1 e NP EN 61386-22. (material) | 10 | 0.37 | 3.700 |
| mt35cun020a | m | Cabo unipolar H07Z1-K (AS), sendo a sua tensão atribuída de 450/750 V, reacção ao fogo classe Cca-s1a,d1,a1 segundo NP EN 50575, com condutor multifilar de cobre classe 5 (-K) de 1,5 mm² de secção, com isolamento de composto termoplástico à base de poliolefina livre de halogéneos com baixa emissão de fumos e gases corrosivos (Z1). (material) | 20 | 0.41 | 8.200 |
| mo004 | h | Oficial de 1ª instalador de aquecimento. (mão de obra) | 0.7 | 23.31 | 16.317 |
| mo103 | h | Ajudante de instalador de aquecimento. (mão de obra) | 0.7 | 22.09 | 15.463 |
| % | % | Custos directos complementares | 2 % | 618.890 | 12.378 |
|  |  | Custos directos |  |  | 631.268 |

Resíduos:
- colocação: mt35aia010a; factor de resíduo 0.0275
- colocação: mt35cun020a; factor de resíduo 0.0165

## Recursos

**mt35aia010a** m Tubo curvável de PVC
Dados técnicos: Custo energético 11.626 MJ; Emissão de CO2 0.577 kg; Código LER 17 02 03; Massa do elemento 0.12 kg; Volume 0.0002 m3

**mt35cun020a** m Cabo unipolar H07Z1-K (AS)
Dados técnicos: Custo energético 2.663 MJ; Emissão de CO2 0.201 kg; Código LER 17 04 11; Massa do elemento 0.02 kg; Volume 0.000013 m3
Resíduos:
- embalagem: re150101 Embalagens de papel e cartão. (componente de resíduo); rendimento 0.065 kg; Código LER 15 01 01; Massa do elemento 1 kg; Volume 0.001333 m3
