# Sonda geotérmica vertical

- Propriedade do ficheiro: CYPE Ingenieros S.A.
- Formato: FIEBDC-3/2016
- Programa: Generador de precios de la construcción. CYPE Ingenieros, S.A.
- Data: 23/05/2024
- Moeda: EUR
- Custos indirectos: 3 %
- IVA: 23 %

## I Instalações

### IC Aquecimento, arrefecimento, climatização e A.Q.S.

#### ICU Geotermia

**ICU010** Ud Sonda geotérmica vertical.
Sonda geotérmica para instalação vertical, de 152 m de comprimento e 118 mm de diâmetro, formada por um tubo de polietileno de alta densidade (PE 100) de 40 mm de diâmetro e 3,7 mm de espessura, SDR11, e um pé com forma de V, ao que são soldados os tubos, peso da sonda 589,5 kg, temperatura de trabalho entre -20°C e 30°C, fornecida em rolos, com tubo de injecção, distanciadores para tubos e argamassa preparada de bentonite e cimento.
Critério de medição de projecto: Número de unidades previstas, segundo documentação gráfica de Projecto.
Critério de medição de obra: Medir-se-á o número de unidades realmente executadas segundo especificações de Projecto.

| Código | Un | Descrição | Rendimento | Preço | Importância |
|---|---|---|---|---|---|
| mt37sge025dm | Ud | Sonda geotérmica para instalação vertical, de 152 m de comprimento e 118 mm de diâmetro, formada por um tubo de polietileno de alta densidade (PE 100) de 40 mm de diâmetro e 3,7 mm de espessura, SDR11, e um pé com forma de V, ao que são soldados os tubos, peso da sonda 589,5 kg, temperatura de trabalho entre -20°C e 30°C, fornecida em rolos. (material) | 1 | 1153.45 | 1153.450 |
| mt37sge030a | m | Tubo de injecção, de polietileno de alta densidade (PEAD/HDPE), de 25 mm de diâmetro exterior e 2,3 mm de espessura, para enchimento de sonda geotérmica vertical. (material) | 154 | 1.43 | 220.220 |
| mt37sge060b | Ud | Distanciador para tubos, 2x40 mm, com orifício central de 50 mm de diâmetro para condução do tubo de injecção, para sonda geotérmica vertical. (material) | 22 | 5.98 | 131.560 |
| mt08var100a | kg | Argamassa preparada de bentonite e cimento, de condutibilidade térmica mínima 2,35 W/(m°C), baixa permeabilidade à água, resistente a geadas, densidade 1800 kg/m³, resistência mecânica à compressão 10 N/mm², para injecção e enchimento de sonda geotérmica vertical. (material) | 2736 | 1.05 | 2872.800 |
| mo004 | h | Oficial de 1ª instalador de aquecimento. (mão de obra) | 3.8 | 23.31 | 88.578 |
| mo103 | h | Ajudante de instalador de aquecimento. (mão de obra) | 3.8 | 22.09 | 83.942 |
| % | % | Custos directos complementares | 2 % | 4550.550 | 91.011 |
|  |  | Custos directos |  |  | 4641.561 |

Resíduos:
- colocação: mt37sge025dm; factor de resíduo 0.022
- colocação: mt37sge030a; factor de resíduo 0.0440013
- colocação: mt37sge060b; factor de resíduo 0.0427759
- colocação: mt08var100a; factor de resíduo 0.017465

## Recursos

**mt37sge025dm** Ud Sonda geotérmica para instalação vertical
Dados técnicos: Custo energético 80785.103 MJ; Emissão de CO2 2865.006 kg; Código LER 17 02 03; Massa do elemento 589.5 kg; Volume 0.9825 m3
Resíduos:
- embalagem: re150101 Embalagens de papel e cartão. (componente de resíduo); rendimento 0.042 kg; Código LER 15 01 01; Massa do elemento 1 kg; Volume 0.001333 m3

**mt37sge030a** m Tubo de injecção
Dados técnicos: Custo energético 26.428 MJ; Emissão de CO2 0.670 kg; Código LER 17 02 03; Massa do elemento 0.1532 kg; Volume 0.000255 m3
Resíduos:
- embalagem: re170201 Madeira. (componente de resíduo); rendimento 0.04 kg; Código LER 17 02 01; Massa do elemento 1 kg; Volume 0.000909 m3

**mt37sge060b** Ud Distanciador para tubos
Dados técnicos: Custo energético 7.967 MJ; Emissão de CO2 0.312 kg; Código LER 17 02 03; Massa do elemento 0.058 kg; Volume 0.000097 m3
Resíduos:
- embalagem: re150101 Embalagens de papel e cartão; rendimento 0.035 kg

**mt08var100a** kg Argamassa preparada de bentonite e cimento
Dados técnicos: Custo energético 3.420 MJ; Emissão de CO2 0.445 kg; Código LER 17 05 06; Massa do elemento 1 kg; Volume 0.001 m3
