# Tubagem para ramal de introdução de água potável, enterrada

- Propriedade do ficheiro: CYPE Ingenieros S.A.
- Formato: FIEBDC-3/2016
- Programa: Generador de precios de la construcción. CYPE Ingenieros, S.A.
- Data: 19/05/2024
- Moeda: EUR
- Custos indirectos: 3 %
- IVA: 23 %

## I Instalações

### IF Abastecimento de água

#### IFB Ramais de introdução

**IFB006** m Tubagem para ramal de introdução de água potável, enterrada.
Tubagem para ramal de introdução de água potável, enterrada, formada por tubo de aço galvanizado estirado sem soldadura, série M, de 3/4" DN 20 mm de diâmetro e 2,6 mm de espessura, colocado sobre leito de areia de 10 cm de espessura, no fundo da vala previamente escavada, devidamente compactada e nivelada através de equipamento manual com apiloador (saltitão) de condução manual, enchimento lateral compactando até metade do diâmetro do tubo e posterior enchimento com a mesma areia até 10 cm por cima da geratriz superior do tubo. Inclusive protecção da tubagem metálica com fita anticorrosiva, acessórios e peças especiais.
Critérios considerados na determinação do preço da unidade de obra: O preço não inclui a escavação nem o enchimento do tardoz.
Inclui: Marcação. Eliminação das terras soltas do fundo da escavação. Descarga da areia no fundo da vala. Colocação da fita anticorrosiva na tubagem. Colocação da tubagem. Execução do enchimento envolvente. Realização de ensaios.
Critério de medição de projecto: Comprimento medido segundo documentação gráfica de Projecto.
Critério de medição de obra: Medir-se-á o comprimento realmente executado segundo especificações de Projecto.

| Código | Un | Descrição | Rendimento | Preço | Importância |
|---|---|---|---|---|---|
| mt01ara010a | m³ | Areia com granulometria de 0 a 5 mm de diâmetro, limpa. (material) | 0.088 | 14.3 | 1.258 |
| mt08tag015cg | m | Tubo de aço galvanizado estirado sem soldadura, série M, de 3/4" DN 20 mm de diâmetro e 2,6 mm de espessura, segundo NP EN 10255, com o preço incrementado em 30% relativamente a acessórios e peças especiais. (material) | 1 | 12.32 | 12.320 |
| mt08tap010a | m | Fita anticorrosiva, de 5 cm de largura, para protecção de materiais metálicos enterrados, segundo DIN 30672. (material) | 2.868 | 0.76 | 2.180 |
| mo020 | h | Oficial de 1ª construção. (mão de obra) | 0.066 | 22.68 | 1.497 |
| mo113 | h | Operário não qualificado construção. (mão de obra) | 0.066 | 21.45 | 1.416 |
| mo008 | h | Oficial de 1ª canalizador. (mão de obra) | 0.22 | 23.31 | 5.128 |
| mo107 | h | Ajudante de canalizador. (mão de obra) | 0.22 | 22.09 | 4.860 |
| % | % | Custos directos complementares | 2 % | 28.659 | 0.573 |
|  |  | Custos directos |  |  | 29.232 |

Resíduos:
- colocação: mt01ara010a Areia com granulometria de 0 a 5 mm de diâmetro, limpa; factor de resíduo 0.003
- colocação: mt08tag015cg; factor de resíduo 0.032741

## Recursos

**mt01ara010a** m³ Areia com granulometria de 0 a 5 mm de diâmetro, limpa
Dados técnicos: Custo energético 146.250 MJ; Emissão de CO2 7.800 kg; Código LER 01 04 09; Massa do elemento 1950 kg; Volume 1.21875 m3

**mt08tag015cg** m Tubo de aço galvanizado estirado sem soldadura
Dados técnicos: Custo energético 40.947 MJ; Emissão de CO2 3.987 kg; Código LER 17 04 05; Massa do elemento 1.56 kg; Volume 0.000743 m3
Resíduos:
- embalagem: re170201 Madeira. (componente de resíduo); rendimento 0.011 kg; Código LER 17 02 01; Massa do elemento 1 kg; Volume 0.000909 m3
- embalagem: re170203 Plástico. (componente de resíduo); rendimento 0.003 kg; Código LER 17 02 03; Massa do elemento 1 kg; Volume 0.001667 m3
