# Equipamento de regulação e controlo para colector, através de cabeças electrotérmicas

- Propriedade do ficheiro: CYPE INGENIEROS, S.A.
- Formato: FIEBDC-3/2002
- Moeda: EUR
- Custos indirectos: 3.00 %
- IVA: 23.00 %

## I Instalações

### IC Aquecimento, arrefecimento, climatização e A.Q.S.

#### ICE Emissores a água para aquecimento e arrefecimento

**ICE150** Ud Equipamento de regulação e controlo para colector, através de cabeças electrotérmicas.
Sistema de regulação da temperatura para colector, para aquecimento, Smatrix Wave Pulse "UPONOR IBERIA", composto de central cor branca, para um máximo de 6 termostatos de controlo e 8 cabeças electrotérmicas, com comunicação bidireccional via rádio com os termostatos e as sondas, modelo Smatrix Wave Pulse X-265 6X, termostatos digitais programáveis, modelo Smatrix Wave T-168 RAL 9016, e cabeças electrotérmicas, a 24 V, modelo Vario S. Totalmente montado, ligado e testado.
Inclui: Colocação, fixação e ligação eléctrica e de comunicação com todos os elementos que o exigem na instalação.
Critério de medição de projecto: Número de unidades previstas, segundo documentação gráfica de Projecto.
Critério de medição de obra: Medir-se-á o número de unidades realmente executadas segundo especificações de Projecto.

| Código | Un | Descrição | Rendimento | Preço | Importância |
|---|---|---|---|---|---|
| mt38esu151d | Ud | Central cor branca, para um máximo de 6 termostatos de controlo e 8 cabeças electrotérmicas, com comunicação bidireccional via rádio com os termostatos e as sondas, modelo Smatrix Wave Pulse X-265 6X, "UPONOR IBERIA", para aquecimento e arrefecimento, de 340x110x55 mm, com antena de rádio e transformador eléctrico. (material) | 1.000 | 545.08 | 545.08 |
| mt38esu038h | Ud | Termostato digital programável, modelo Smatrix Wave T-168 RAL 9016, "UPONOR IBERIA", dimensões 80x80x26,5 mm, com comunicação via rádio com a central e sensor de humidade. (material) | 2.000 | 152.15 | 304.30 |
| mt38esu010h | Ud | Cabeça electrotérmica, a 24 V, modelo Vario S "UPONOR IBERIA". (material) | 4.000 | 63.07 | 252.28 |
| mo004 | h | Oficial de 1ª instalador de aquecimento. (mão de obra) | 0.700 | 23.31 | 16.32 |
| mo103 | h | Ajudante de instalador de aquecimento. (mão de obra) | 0.700 | 22.09 | 15.46 |
| % | % | Custos directos complementares | 2 % | 1133.44 | 22.67 |
|  |  | Custos directos |  |  | 1156.11 |
