# Sonda geotérmica vertical

- Propriedade do ficheiro: CYPE INGENIEROS, S.A.
- Formato: FIEBDC-3/2002
- Moeda: EUR
- Custos indirectos: 3.00 %
- IVA: 23.00 %

## I Instalações

### IC Aquecimento, arrefecimento, climatização e A.Q.S.

#### ICU Geotermia

**ICU010** Ud Sonda geotérmica vertical.
Sonda geotérmica para instalação vertical, de 152 m de comprimento e 118 mm de diâmetro, formada por um tubo de polietileno de alta densidade (PE 100) de 40 mm de diâmetro e 3,7 mm de espessura, SDR11, e um pé com forma de V, ao que são soldados os tubos, peso da sonda 589,5 kg, temperatura de trabalho entre -20°C e 30°C, fornecida em rolos, com tubo de injecção, distanciadores para tubos e argamassa preparada de bentonite e cimento.
Critério de medição de projecto: Número de unidades previstas, segundo documentação gráfica de Projecto.
Critério de medição de obra: Medir-se-á o número de unidades realmente executadas segundo especificações de Projecto.

| Código | Un | Descrição | Rendimento | Preço | Importância |
|---|---|---|---|---|---|
| mt37sge025dm | Ud | Sonda geotérmica para instalação vertical, de 152 m de comprimento e 118 mm de diâmetro, formada por um tubo de polietileno de alta densidade (PE 100) de 40 mm de diâmetro e 3,7 mm de espessura, SDR11, e um pé com forma de V, ao que são soldados os tubos, peso da sonda 589,5 kg, temperatura de trabalho entre -20°C e 30°C, fornecida em rolos. (material) | 1.000 | 1153.45 | 1153.45 |
| mt37sge030a | m | Tubo de injecção, de polietileno de alta densidade (PEAD/HDPE), de 25 mm de diâmetro exterior e 2,3 mm de espessura, para enchimento de sonda geotérmica vertical. (material) | 154.000 | 1.43 | 220.22 |
| mt37sge060b | Ud | Distanciador para tubos, 2x40 mm, com orifício central de 50 mm de diâmetro para condução do tubo de injecção, para sonda geotérmica vertical. (material) | 22.000 | 5.98 | 131.56 |
| mt08var100a | kg | Argamassa preparada de bentonite e cimento, de condutibilidade térmica mínima 2,35 W/(m°C), baixa permeabilidade à água, resistente a geadas, densidade 1800 kg/m³, resistência mecânica à compressão 10 N/mm², para injecção e enchimento de sonda geotérmica vertical. (material) | 2736.000 | 1.05 | 2872.80 |
| mo004 | h | Oficial de 1ª instalador de aquecimento. (mão de obra) | 3.800 | 23.31 | 88.58 |
| mo103 | h | Ajudante de instalador de aquecimento. (mão de obra) | 3.800 | 22.09 | 83.94 |
| % | % | Custos directos complementares | 2 % | 4550.55 | 91.01 |
|  |  | Custos directos |  |  | 4641.56 |
