# Estabilização de caminhos e sendeiros, através da aplicação de mistura de areia e cal hidráulica natural, fabricada em central

- Propriedade do ficheiro: CYPE Ingenieros S.A.
- Formato: FIEBDC-3/2016
- Programa: Generador de precios de la construcción. CYPE Ingenieros, S.A.
- Data: 24/06/2024
- Moeda: EUR
- Custos indirectos: 3 %
- IVA: 23 %

## M Pavimentos urbanos

### ME Leitos de pavimento, caminhos e sendeiros

#### MEA Estabilização com aglomerantes

**MEA040** m² Estabilização de caminhos e sendeiros, através da aplicação de mistura de areia e cal hidráulica natural, fabricada em central.
Estabilização de caminhos e sendeiros, através de fornecimento de uma camada base de tout-venant artificial calcário de 12 cm de espessura, humedecido e compactado com meios mecânicos até alcançar uma densidade seca não inferior a 95% da máxima obtida no ensaio Proctor Modificado e uma camada superficial de 15 cm de espessura, acabamento compacto, de mistura de areia seleccionada, cal hidráulica natural e água, fabricada em central e fornecida à obra em camiões betoneira, espalhada e nivelada sobre a superfície suporte previamente preparada, e posterior compactação com meios mecânicos até alcançar uma densidade seca não inferior a 95% da máxima obtida no ensaio Proctor Modificado, realizado segundo LNEC E 197. Incluindo preparação da superfície através de decapagem da terra vegetal, eliminação do solo, substituindo-o pela camada base, e remoção e carga para camião dos restos e desperdícios.
Critérios considerados na determinação do preço da unidade de obra: O preço não inclui a realização do ensaio Proctor Modificado.
Inclui: Decapagem do terreno. Eliminação do solo. Derramamento e espalhamento do material de enchimento em camadas de espessura uniforme. Humedecimento e compactação de cada camada. Derramamento, espalhamento e nivelação do produto. Humedecimento e compactação do produto. Remoção e carga para camião de restos e desperdícios.
Critério de medição de projecto: Superfície medida em projecção horizontal, segundo documentação gráfica de Projecto.
Critério de medição de obra: Medir-se-á, em projecção horizontal, a superfície realmente executada segundo especificações de Projecto.

| Código | Un | Descrição | Rendimento | Preço | Importância |
|---|---|---|---|---|---|
| mt01zah010c | t | Tout-venant artificial calcário. (material) | 0.264 | 10.42 | 2.751 |
| mt01arp005 | m³ | Mistura de areia seleccionada, cal hidráulica natural e água, fabricada em central e fornecida à obra em camiões betoneira, para estabilização de caminhos e sendeiros. (material) | 0.131 | 112.38 | 14.722 |
| mq09tra010 | h | Tractor agrícola, de 37 kW, equipado com rotovator. (equipamento) | 0.011 | 45.11 | 0.496 |
| mq01exn020b | h | Retroescavadora hidráulica sobre pneus, de 115 kW. (equipamento) | 0.011 | 55.43 | 0.610 |
| mq04dua020b | h | Dumper de descarga frontal de 2 t de carga útil. (equipamento) | 0.015 | 10.58 | 0.159 |
| mq02rov010i | h | Compactador monocilíndrico vibrante auto-propulsado, de 129 kW, de 16,2 t, largura de trabalho 213,4 cm. (equipamento) | 0.053 | 71.16 | 3.771 |
| mq02cia020j | h | Camião cisterna, de 8 m³ de capacidade. (equipamento) | 0.004 | 121.25 | 0.485 |
| mo041 | h | Oficial de 1ª construção de obra civil. (mão de obra) | 0.176 | 22.68 | 3.992 |
| mo087 | h | Ajudante de construção de obra civil. (mão de obra) | 0.176 | 22.13 | 3.895 |
| % | % | Custos directos complementares | 2 % | 30.881 | 0.618 |
|  |  | Custos directos |  |  | 31.499 |

Resíduos:
- colocação: mt01zah010c Tout-venant artificial calcário; factor de resíduo 0.00723446
- colocação: mt01arp005; factor de resíduo 0.003

## Recursos

**mt01zah010c** t Tout-venant artificial calcário
Dados técnicos: Custo energético 127.000 MJ; Emissão de CO2 7.000 kg; Código LER 01 04 08; Massa do elemento 1000 kg; Volume 0.666667 m3

**mt01arp005** m³ Mistura de areia seleccionada
Dados técnicos: Custo energético 146.250 MJ; Emissão de CO2 7.800 kg; Código LER 01 04 08; Massa do elemento 1950 kg; Volume 1.3 m3
