# Borda de pontas de travessas de madeira

- Propriedade do ficheiro: CYPE Ingenieros S.A.
- Formato: FIEBDC-3/2016
- Programa: Generador de precios de la construcción. CYPE Ingenieros, S.A.
- Data: 23/05/2024
- Moeda: EUR
- Custos indirectos: 3 %
- IVA: 23 %

## M Pavimentos urbanos

### ML Bordaduras e limites de pavimentos

#### MLD Bordaduras

**MLD020** m Borda de pontas de travessas de madeira.
Formação de borda e limite de pavimento através de pontas de travessas de madeira de pinho, de 22x16 cm e 35 cm de altura, tratada em autoclave com sais hidrossolúveis, com classe de risco 4 segundo NP EN 335, cravadas no terreno, sobressaindo 15 cm do solo. Inclusive marcação, escavação manual do terreno, selecção e corte de travessas limpeza do material sobrante., enchimento e compactação do terreno contíguo à borda já colocada e eliminação e limpeza do material sobrante.
Inclui: Marcação. Escavação e preparação do terreno. Disposição, aprumo e nivelamento. Cravação das pontas de travessas no terreno. Enchimento da vala e compactação do terreno. Eliminação e limpeza do material sobrante.
Critério de medição de projecto: Comprimento medido segundo documentação gráfica de Projecto.
Critério de medição de obra: Medir-se-á o comprimento realmente executado segundo especificações de Projecto.

| Código | Un | Descrição | Rendimento | Preço | Importância |
|---|---|---|---|---|---|
| mt18bma010d | m | Travessa de madeira de pinho, de 22x16 cm, tratada em autoclave com sais hidrossolúveis, com classe de risco 4 segundo NP EN 335. (material) | 1.61 | 14.3 | 23.023 |
| mo041 | h | Oficial de 1ª construção de obra civil. (mão de obra) | 0.55 | 22.68 | 12.474 |
| mo087 | h | Ajudante de construção de obra civil. (mão de obra) | 0.88 | 22.13 | 19.474 |
| % | % | Custos directos complementares | 2 % | 54.971 | 1.099 |
|  |  | Custos directos |  |  | 56.070 |

Resíduos:
- colocação: mt18bma010d; factor de resíduo 0.007

## Recursos

**mt18bma010d** m Travessa de madeira de pinho
Dados técnicos: Custo energético 1200.611 MJ; Emissão de CO2 -36.576 kg; Código LER 17 02 01; Massa do elemento 19.36 kg; Volume 0.0176 m3
Resíduos:
- embalagem: re170203 Plástico. (componente de resíduo); rendimento 0.003 kg; Código LER 17 02 03; Massa do elemento 1 kg; Volume 0.001667 m3
