# Valeta pré-fabricada de betão

- Propriedade do ficheiro: CYPE Ingenieros S.A.
- Formato: FIEBDC-3/2016
- Programa: Generador de precios de la construcción. CYPE Ingenieros, S.A.
- Data: 23/05/2024
- Moeda: EUR
- Custos indirectos: 3 %
- IVA: 23 %

## M Pavimentos urbanos

### ML Bordaduras e limites de pavimentos

#### MLR Valetas

**MLR010** m Valeta pré-fabricada de betão.
Valeta formada por peças pré-fabricadas de betão bicamada, 8/6,5x50x60 cm, enchimento de juntas com argamassa de cimento, confeccionada em obra, dosificação 1:6, sobre base de betão simples C20/25 (X0(P); D25; S2; Cl 1,0) de 20 cm de espessura, betonagem desde camião, espalhamento e vibração, com acabamento com pré-execução de mestras e nivelado, segundo pendentes do projecto e colocado sobre solo de fundação com índice CBR > 5 (California Bearing Ratio), não incluído neste preço. Inclusive limpeza. Completamente acabada, sem incluir a escavação.
Inclui: Betonagem e espalhamento do betão. Colocação das peças. Enchimento de juntas com argamassa. Assentamento e nivelamento.
Critério de medição de projecto: Comprimento medido segundo documentação gráfica de Projecto.
Critério de medição de obra: Medir-se-á o comprimento realmente executado segundo especificações de Projecto.

| Código | Un | Descrição | Rendimento | Preço | Importância |
|---|---|---|---|---|---|
| mt10hmf020fa | m³ | Betão simples C20/25 (X0(P); D25; S2; Cl 1,0), fabricado em central, segundo NP EN 206. (material) | 0.2 | 76.59 | 15.318 |
| mt08aaa010a | m³ | Água. (material) | 0.006 | 1.53 | 0.009 |
| mt01arg005a | t | Areia de pedreira, para argamassa preparada em obra. (material) | 0.018 | 18.39 | 0.331 |
| mt08cem011a | kg | Cimento Portland CEM II/B-L 32,5 R, cor cinzento, em sacos, segundo NP EN 197-1. (material) | 2.75 | 0.1 | 0.275 |
| mt11cun120b | Ud | Peça pré-fabricada de betão bicamada para valeta, 8/6,5x50x60 cm. (material) | 1.75 | 3.11 | 5.443 |
| mq06hor010 | h | Betoneira eléctrica com uma capacidade de amassadura de 160 l. (equipamento) | 0.008 | 3.52 | 0.028 |
| mo041 | h | Oficial de 1ª construção de obra civil. (mão de obra) | 0.308 | 22.68 | 6.985 |
| mo087 | h | Ajudante de construção de obra civil. (mão de obra) | 0.537 | 22.13 | 11.884 |
| % | % | Custos directos complementares | 2 % | 40.273 | 0.805 |
|  |  | Custos directos |  |  | 41.078 |

Resíduos:
- colocação: mt10hmf020fa Betão simples C20/25 (X0(P); D25; S2; Cl 1,0), fabricado em central, segundo NP EN 206; factor de resíduo 0.00152845
- colocação: mt01arg005a Areia de pedreira, para argamassa preparada em obra; factor de resíduo 0.00501329
- colocação: mt08cem011a Cimento Portland CEM II/B-L 32,5 R, cor cinzento, em sacos, segundo NP EN 197-1; factor de resíduo 0.01512
- colocação: mt11cun120b Peça pré-fabricada de betão bicamada para valeta, 8/6,5x50x60 cm; factor de resíduo 0.0248

## Recursos

**mt10hmf020fa** m³ Betão simples C20/25 (X0(P); D25; S2; Cl 1,0), fabricado em central, segundo NP EN 206
Dados técnicos: Custo energético 1840.000 MJ; Emissão de CO2 230.000 kg; Código LER 17 01 01; Massa do elemento 2300 kg; Volume 1.533333 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3

**mt11cun120b** Ud Peça pré-fabricada de betão bicamada para valeta, 8/6,5x50x60 cm
Dados técnicos: Custo energético 6.930 MJ; Emissão de CO2 9.989 kg; Código LER 17 01 01; Massa do elemento 65 kg; Volume 0.043333 m3
Resíduos:
- embalagem: re170201 Madeira. (componente de resíduo); rendimento 0.001 kg; Código LER 17 02 01; Massa do elemento 1 kg; Volume 0.000909 m3
- embalagem: re170203 Plástico; rendimento 0.05 kg
