# Conjunto de equipamentos infantis

- Propriedade do ficheiro: CYPE Ingenieros S.A.
- Formato: FIEBDC-3/2016
- Programa: Generador de precios de la construcción. CYPE Ingenieros, S.A.
- Data: 10/05/2024
- Moeda: EUR
- Custos indirectos: 3 %
- IVA: 23 %

## T Equipamento urbano

### TJ Parques infantis

#### TJC Conjunto de equipamentos infantis

**TJC020** Ud Conjunto de equipamentos infantis.
Conjunto de equipamentos infantis, composto por baloiço de tubo de aço pintado em forno, de 1 lugar, para crianças de 1 a 4 anos, com zona de segurança de 12,50 m² e 0,80 m de altura livre de queda; casa com mesas e bancos de madeira de pinho silvestre, tratada em autoclave, de 1,46 m de altura, para crianças de 2 a 6 anos, com zona de segurança de 17,40 m² e 0,60 m de altura livre de queda; jogo de mola de aço e estrutura de tubo de aço pintado em forno, de 1 lugar, para crianças de 2 a 6 anos, com zona de segurança de 7,50 m² e 0,45 m de altura livre de queda; balanço de tubo de aço pintado em forno e painéis HPL, de 2 lugares, para crianças de 3 a 8 anos, com zona de segurança de 11,50 m² e 1,00 m de altura livre de queda; escorrega de placas de polietileno de alta densidade, para crianças de 2 a 6 anos, com zona de segurança de 16,00 m² e 1,00 m de altura livre de queda. Colocação em obra: com buchas químicas, sobre uma base de betão. Inclusive elementos de fixação.
Inclui: Marcação. Limpeza e preparação da superfície suporte. Montagem, colocação e aprumo do conjunto de equipamentos infantis.
Critério de medição de projecto: Número de unidades previstas, segundo documentação gráfica de Projecto.
Critério de medição de obra: Medir-se-á o número de unidades realmente executadas segundo especificações de Projecto.

| Código | Un | Descrição | Rendimento | Preço | Importância |
|---|---|---|---|---|---|
| mt10hmf020fa | m³ | Betão simples C20/25 (X0(P); D25; S2; Cl 1,0), fabricado em central, segundo NP EN 206. (material) | 1.44 | 76.59 | 110.290 |
| mt50spl105b | Ud | Fixação composta por bucha química, anilha e parafuso de aço. (material) | 30 | 5.82 | 174.600 |
| mt52jig030aa | Ud | Baloiço de tubo de aço pintado em forno, de 1 lugar, com ganchos de poliamida, assento de poliuretano e rolamentos e correntes de aço inoxidável, para crianças de 1 a 4 anos, com zona de segurança de 12,50 m² e 0,80 m de altura livre de queda, com elementos de fixação. Segundo NP EN 1176-1 e NP EN 1176-2. (material) | 1 | 1122.8 | 1122.800 |
| mt52jig080a | Ud | Casa com mesas e bancos de madeira de pinho silvestre, tratada em autoclave, de 1,46 m de altura, para crianças de 2 a 6 anos, com zona de segurança de 17,40 m² e 0,60 m de altura livre de queda, com elementos de fixação. Segundo NP EN 1176-1 e NP EN 1176-2. (material) | 1 | 3530.47 | 3530.470 |
| mt52jig040a | Ud | Jogo de mola de aço e estrutura de tubo de aço pintado em forno, de 1 lugar, com painéis HPL e assento de borracha, para crianças de 2 a 6 anos, com zona de segurança de 7,50 m² e 0,45 m de altura livre de queda, com elementos de fixação. Segundo NP EN 1176-1. (material) | 1 | 701.57 | 701.570 |
| mt52jig020a | Ud | Balanço de tubo de aço pintado em forno e painéis HPL, de 2 lugares, com molas de aço e assentos de polietileno, para crianças de 3 a 8 anos, com zona de segurança de 11,50 m² e 1,00 m de altura livre de queda, com elementos de fixação. Segundo NP EN 1176-1 e NP EN 1176-6. (material) | 1 | 1609.11 | 1609.110 |
| mt52jig050a | Ud | Escorrega de placas de polietileno de alta densidade, rampa de polietileno, barra de segurança e degraus de poliuretano com núcleo de aço, para crianças de 2 a 6 anos, com zona de segurança de 16,00 m² e 1,00 m de altura livre de queda, com elementos de fixação. Segundo NP EN 1176-1 e NP EN 1176-3. (material) | 1 | 1930.93 | 1930.930 |
| mq04cag010a | h | Camião com grua de carga máxima 6 t. (equipamento) | 1.1 | 56.47 | 62.117 |
| mo041 | h | Oficial de 1ª construção de obra civil. (mão de obra) | 14.08 | 22.68 | 319.334 |
| mo087 | h | Ajudante de construção de obra civil. (mão de obra) | 14.08 | 22.13 | 311.590 |
| % | % | Custos directos complementares | 2 % | 9872.811 | 197.456 |
|  |  | Custos directos |  |  | 10070.267 |

Resíduos:
- colocação: mt10hmf020fa Betão simples C20/25 (X0(P); D25; S2; Cl 1,0), fabricado em central, segundo NP EN 206; factor de resíduo 0.00152845

## Recursos

**mt10hmf020fa** m³ Betão simples C20/25 (X0(P); D25; S2; Cl 1,0), fabricado em central, segundo NP EN 206
Dados técnicos: Custo energético 1840.000 MJ; Emissão de CO2 230.000 kg; Código LER 17 01 01; Massa do elemento 2300 kg; Volume 1.533333 m3

**mt52jig030aa** Ud Baloiço de tubo de aço pintado em forno
Dados técnicos: Custo energético 1077.567 MJ; Emissão de CO2 65.691 kg
Resíduos:
- embalagem: re150101 Embalagens de papel e cartão. (componente de resíduo); rendimento 3.687 kg; Código LER 15 01 01; Massa do elemento 1 kg; Volume 0.001333 m3

**mt52jig080a** Ud Casa com mesas e bancos de madeira de pinho silvestre
Dados técnicos: Custo energético 19427.437 MJ; Emissão de CO2 -262.333 kg
Resíduos:
- embalagem: re150101 Embalagens de papel e cartão; rendimento 4.291 kg

**mt52jig040a** Ud Jogo de mola de aço e estrutura de tubo de aço pintado em forno
Dados técnicos: Custo energético 559.605 MJ; Emissão de CO2 27.925 kg
Resíduos:
- embalagem: re150101 Embalagens de papel e cartão; rendimento 3.585 kg

**mt52jig020a** Ud Balanço de tubo de aço pintado em forno e painéis HPL
Dados técnicos: Custo energético 611.782 MJ; Emissão de CO2 29.185 kg
Resíduos:
- embalagem: re150101 Embalagens de papel e cartão; rendimento 3.809 kg

**mt52jig050a** Ud Escorrega de placas de polietileno de alta densidade
Dados técnicos: Custo energético 13931.988 MJ; Emissão de CO2 517.806 kg
Resíduos:
- embalagem: re150101 Embalagens de papel e cartão; rendimento 3.89 kg
