# Mastro de alumínio

- Propriedade do ficheiro: CYPE Ingenieros S.A.
- Formato: FIEBDC-3/2016
- Programa: Generador de precios de la construcción. CYPE Ingenieros, S.A.
- Data: 19/05/2024
- Moeda: EUR
- Custos indirectos: 3 %
- IVA: 23 %

## T Equipamento urbano

### TM Mobiliário urbano

#### TMM Mastros

**TMM010** Ud Mastro de alumínio.
Mastro cónico de alumínio, com potência, de 6 m de comprimento e de 6 cm de diâmetro superior e 11,4 cm de diâmetro inferior, lacado em cor cinzento, fixado a uma base de betão C20/25 (X0(P); D25; S2; Cl 1,0) com base encastrável, de alumínio.
Inclui: Marcação. Escavação. Betonagem da base de apoio. Montagem e fixação.
Critério de medição de projecto: Número de unidades previstas, segundo documentação gráfica de Projecto.
Critério de medição de obra: Medir-se-á o número de unidades realmente executadas segundo especificações de Projecto.

| Código | Un | Descrição | Rendimento | Preço | Importância |
|---|---|---|---|---|---|
| mt52mas010ra | Ud | Mastro cónico de alumínio, com potência, de 6 m de comprimento e de 6 cm de diâmetro superior e 11,4 cm de diâmetro inferior, lacado em cor cinzento, equipado com maçaneta de plástico, contrapeso para bandeira, braço de potência e corpo de potência giratória. (material) | 1 | 559.12 | 559.120 |
| mt52mas020a | Ud | Base encastrável, de alumínio, para fixação de mastro de alumínio de 6 m de comprimento, inclusive tampa. (material) | 1 | 54.11 | 54.110 |
| mt10hmf020fa | m³ | Betão simples C20/25 (X0(P); D25; S2; Cl 1,0), fabricado em central, segundo NP EN 206. (material) | 0.25 | 76.59 | 19.148 |
| mo041 | h | Oficial de 1ª construção de obra civil. (mão de obra) | 1.1 | 22.68 | 24.948 |
| mo087 | h | Ajudante de construção de obra civil. (mão de obra) | 1.1 | 22.13 | 24.343 |
| % | % | Custos directos complementares | 2 % | 681.669 | 13.633 |
|  |  | Custos directos |  |  | 695.302 |

Resíduos:
- colocação: mt10hmf020fa Betão simples C20/25 (X0(P); D25; S2; Cl 1,0), fabricado em central, segundo NP EN 206; factor de resíduo 0.00152845

## Recursos

**mt52mas010ra** Ud Mastro cónico de alumínio
Dados técnicos: Custo energético 1535.230 MJ; Emissão de CO2 111.066 kg
Resíduos:
- embalagem: re150101 Embalagens de papel e cartão. (componente de resíduo); rendimento 1.536 kg; Código LER 15 01 01; Massa do elemento 1 kg; Volume 0.001333 m3

**mt10hmf020fa** m³ Betão simples C20/25 (X0(P); D25; S2; Cl 1,0), fabricado em central, segundo NP EN 206
Dados técnicos: Custo energético 1840.000 MJ; Emissão de CO2 230.000 kg; Código LER 17 01 01; Massa do elemento 2300 kg; Volume 1.533333 m3
