# Entivações metálicas em caboucos e valas

- Propriedade do ficheiro: CYPE INGENIEROS, S.A.
- Formato: FIEBDC-3/2002
- Moeda: EUR
- Custos indirectos: 3.00 %
- IVA: 23.00 %

## A Acondicionamento do terreno

### AC Movimento de terras em obra civil

#### ACB Entivações

**ACB020** m² Entivações metálicas em caboucos e valas.
Escoramento e entivação completa para uma protecção de 100%, através de módulos metálicos, compostos por painéis de chapa de aço e escoras extensíveis, amortizáveis em 200 utilizações, em valas, de entre 4,5 e 6 m de profundidade e até 1 m de largura.
Inclui: Montagem dos módulos metálicos fora da vala. Descida e colocação dos módulos metálicos na vala, com meios mecânicos. Elevação dos módulos metálicos fora da vala. Desmontagem dos módulos metálicos.
Critério de medição de projecto: Superfície que corre perigo de desprendimento, que pode ser uma parte ou o total de cada uma das paredes da escavação, medida segundo documentação gráfica de Projecto.
Critério de medição de obra: Será medida a superfície realmente entivada segundo especificações de Projecto.

| Código | Un | Descrição | Rendimento | Preço | Importância |
|---|---|---|---|---|---|
| mt08ett020c | m² | Módulo metálico, composto por painéis de chapa de aço e escoras extensíveis, para escoramento e entivação de escavações de entre 4,5 e 6 m de profundidade e até 1 m de largura. (material) | 0.005 | 319.98 | 1.60 |
| mq01exn020b | h | Retroescavadora hidráulica sobre pneus, de 115 kW. (equipamento) | 0.121 | 55.43 | 6.71 |
| mo041 | h | Oficial de 1ª construção de obra civil. (mão de obra) | 0.100 | 22.68 | 2.27 |
| mo087 | h | Ajudante de construção de obra civil. (mão de obra) | 0.200 | 22.13 | 4.43 |
| % | % | Custos directos complementares | 2 % | 15.01 | 0.30 |
|  |  | Custos directos |  |  | 15.31 |
