# Transporte de mobiliário urbano

- Propriedade do ficheiro: CYPE INGENIEROS, S.A.
- Formato: FIEBDC-3/2002
- Moeda: EUR
- Custos indirectos: 3.00 %
- IVA: 23.00 %

## D Demolições

### DT Equipamento urbano

#### DTM Mobiliário urbano

**DTM100** m³ Transporte de mobiliário urbano.
Transporte de mobiliário urbano (aproximadamente 4 ud/m³) com um peso médio de até 500 kg/m³, através de camião, a uma distância máxima de 40 km, e carga manual para camião ou contentor.
Inclui: Carga para camião. Transporte do material. Descarga de cada um dos elementos. Armazenamento na zona designada.
Critério de medição de projecto: Volume medido segundo documentação gráfica de Projecto.
Critério de medição de obra: Medir-se-á o volume realmente executado segundo especificações de Projecto.

| Código | Un | Descrição | Rendimento | Preço | Importância |
|---|---|---|---|---|---|
| mq04cap010a | h | Camião para transporte, de 12 t de carga. (equipamento) | 0.433 | 81.26 | 35.19 |
| mo113 | h | Operário não qualificado construção. (mão de obra) | 0.173 | 21.45 | 3.71 |
| % | % | Custos directos complementares | 2 % | 38.90 | 0.78 |
|  |  | Custos directos |  |  | 39.68 |
