# Valeta de pedra natural

- Propriedade do ficheiro: CYPE INGENIEROS, S.A.
- Formato: FIEBDC-3/2002
- Moeda: EUR
- Custos indirectos: 3.00 %
- IVA: 23.00 %

## M Pavimentos urbanos

### ML Bordaduras e limites de pavimentos

#### MLR Valetas

**MLR020** m Valeta de pedra natural.
Valeta de granito Branco Berrocal, formada por peças de 30x6 cm de secção, comprimento livre entre 50 e 100 cm, superfície com uma pendente, acabamento serrado, para colocação em vias, assentes com argamassa de cimento, confeccionada em obra, dosificação 1:6 de consistência seca e posterior enchimento de juntas de largura máxima 1 cm com argamassa de cimento, confeccionada em obra, dosificação 1:6, sobre base de betão simples C20/25 (X0(P); D25; S2; Cl 1,0) de 20 cm de espessura e largura de 10 cm de cada lado da valeta, betonagem desde camião, espalhamento e vibração, com acabamento com pré-execução de mestras e nivelado, segundo pendentes do projecto e colocado sobre solo de fundação com índice CBR > 5 (California Bearing Ratio), não incluído neste preço. Inclusive limpeza.
Inclui: Betonagem e espalhamento do betão. Colocação das peças. Enchimento de juntas com argamassa. Assentamento e nivelamento.
Critério de medição de projecto: Comprimento medido segundo documentação gráfica de Projecto.
Critério de medição de obra: Medir-se-á o comprimento realmente executado segundo especificações de Projecto.

| Código | Un | Descrição | Rendimento | Preço | Importância |
|---|---|---|---|---|---|
| mt10hmf020fa | m³ | Betão simples C20/25 (X0(P); D25; S2; Cl 1,0), fabricado em central, segundo NP EN 206. (material) | 0.120 | 76.59 | 9.19 |
| mt08aaa010a | m³ | Água. (material) | 0.006 | 1.53 | 0.01 |
| mt01arg005a | t | Areia de pedreira, para argamassa preparada em obra. (material) | 0.011 | 18.39 | 0.20 |
| mt08cem011a | kg | Cimento Portland CEM II/B-L 32,5 R, cor cinzento, em sacos, segundo NP EN 197-1. (material) | 1.750 | 0.10 | 0.18 |
| mt11rig010aba | m | Valeta de granito Branco Berrocal, formada por peças de 30x6 cm de secção, comprimento livre entre 50 e 100 cm, superfície com uma pendente, acabamento serrado. (material) | 1.000 | 30.87 | 30.87 |
| mq06hor010 | h | Betoneira eléctrica com uma capacidade de amassadura de 160 l. (equipamento) | 0.006 | 3.52 | 0.02 |
| op00amo010 |  | Rebarbadora. | 1.000 | 0.00 | 0.00 |
| mo041 | h | Oficial de 1ª construção de obra civil. (mão de obra) | 0.338 | 22.68 | 7.67 |
| mo087 | h | Ajudante de construção de obra civil. (mão de obra) | 0.399 | 22.13 | 8.83 |
| % | % | Custos directos complementares | 2 % | 56.97 | 1.14 |
|  |  | Custos directos |  |  | 58.11 |
