# Pavimento em paralelepípedos de pedra natural

- Propriedade do ficheiro: CYPE INGENIEROS, S.A.
- Formato: FIEBDC-3/2002
- Moeda: EUR
- Custos indirectos: 3.00 %
- IVA: 23.00 %

## M Pavimentos urbanos

### MP Pavimentos urbanos

#### MPA De paralelepípedos

**MPA030** m² Pavimento em paralelepípedos de pedra natural.
Pavimento de paralelepípedos de pedra natural, em exteriores, realizado sobre pavimento com tráfego de categoria C4 (áreas pedonais, ruas residenciais) e categoria do solo de fundação E1 (5 <= CBR < 10), composto por base flexível de tout-venant natural, de 20 cm de espessura, com espalhamento e compactação em 100% do Proctor Modificado, através da colocação flexível, com um grau de complexidade do aparelho baixo, de paralelepípedos de granito Rosa Porrinho, de 8x8x5 cm, com acabamento flamejado na face à vista e serrado nas outras faces, sobre uma camada de areia de granulometria compreendida entre 0,5 e 5 mm, deixando entre eles uma junta de separação de entre 2 e 3 mm, para o seu posterior enchimento com areia natural, fina e seca, de 2 mm de tamanho máximo; e vibração do pavimento com placa vibratória de condução manual.
Inclui: Implantação de mestras e níveis. Corte das peças. Preparação do solo de fundação. Espalhamento e compactação da base. Execução do encontro com os bordos de confinamento. Espalhamento e nivelação da camada de areia. Colocação dos paralelepípedos. Enchimento de juntas com areia e vibração do pavimento. Limpeza.
Critério de medição de projecto: Superfície medida em projecção horizontal, segundo documentação gráfica de Projecto. Não se tiveram em conta os desperdícios como factor de influência para incrementar a medição, uma vez que na composição foi considerada uma percentagem de rupturas geral.
Critério de medição de obra: Medir-se-á, em projecção horizontal, a superfície realmente executada segundo especificações de Projecto.

| Código | Un | Descrição | Rendimento | Preço | Importância |
|---|---|---|---|---|---|
| mt01zah010a | t | Tout-venant natural calcário. (material) | 0.230 | 10.22 | 2.35 |
| mt01arp021c | m³ | Areia de granulometria compreendida entre 0,5 e 5 mm, não contendo mais de 3% de matéria orgânica e argila. Ter-se-á em conta o especificado em NP 1380 sobre a friabilidade e em NP EN 1097-2 sobre a resistência à fragmentação da areia. (material) | 0.055 | 24.52 | 1.35 |
| mt18apn010ka | m² | Paralelepípedo de granito Rosa Porrinho, 8x8x5 cm, com acabamento flamejado na face à vista e serrado nas outras faces. (material) | 1.050 | 45.78 | 48.07 |
| mt01arp020a | kg | Areia natural, fina e seca, de 2 mm de tamanho máximo, isenta de sais prejudiciais, fornecida em sacos. (material) | 1.000 | 0.36 | 0.36 |
| mq01mot010a | h | Motoniveladora de 141 kW. (equipamento) | 0.008 | 77.41 | 0.62 |
| mq02rov010i | h | Compactador monocilíndrico vibrante auto-propulsado, de 129 kW, de 16,2 t, largura de trabalho 213,4 cm. (equipamento) | 0.013 | 71.16 | 0.93 |
| mq02cia020j | h | Camião cisterna, de 8 m³ de capacidade. (equipamento) | 0.006 | 121.25 | 0.73 |
| mq02rod010a | h | Placa vibratória de condução manual, de 170 kg, largura de trabalho 50 cm, reversível. (equipamento) | 0.330 | 4.85 | 1.60 |
| mq06hor010 | h | Betoneira eléctrica com uma capacidade de amassadura de 160 l. (equipamento) | 0.006 | 3.52 | 0.02 |
| op00sie030 |  | Serra de disco de diamante, para mesa de trabalho, de corte húmido. | 1.000 | 0.00 | 0.00 |
| mo041 | h | Oficial de 1ª construção de obra civil. (mão de obra) | 0.275 | 22.68 | 6.24 |
| mo087 | h | Ajudante de construção de obra civil. (mão de obra) | 0.297 | 22.13 | 6.57 |
| % | % | Custos directos complementares | 2 % | 68.84 | 1.38 |
|  |  | Custos directos |  |  | 70.22 |
