# Pavimento de ladrilhos de betão

- Propriedade do ficheiro: CYPE INGENIEROS, S.A.
- Formato: FIEBDC-3/2002
- Moeda: EUR
- Custos indirectos: 3.00 %
- IVA: 23.00 %

## M Pavimentos urbanos

### MP Pavimentos urbanos

#### MPH De betão

**MPH010** m² Pavimento de ladrilhos de betão.
Fornecimento e colocação de pavimento para utilização pública em zona de passagem de peões, de lajetas de betão para utilização exterior, acabada com botões, classe resistente à flexão T, classe resistente segundo a carga de ruptura 3, classe de desgaste por abrasão G, formato nominal 20x20x3,1 cm, cor cinzento, segundo NP EN 1339, colocadas com maceta sobre argamassa de cimento M-5 de 3 cm de espessura sobre camada de areia, de 4 cm de espessura, de 0,5 a 5 mm de diâmetro, não contendo mais de 3% de matéria orgânica e argila, deixando uma junta de separação de entre 1,5 e 3 mm. Inclusive, juntas estruturais e de dilatação, cortes a realizar para os ajustes aos bordos do confinamento ou às aberturas existentes no pavimento e enchimento de juntas com leitada de cimento 1/2 CEM II/B-L 32,5 R, colorida com a mesma tonalidade das peças.
Critérios considerados na determinação do preço da unidade de obra: O preço não inclui a base de apoio.
Inclui: Implantação de mestras e níveis. Espalhamento da camada de areia. Espalhamento da camada de argamassa. Humedecimento das peças a colocar. Colocação individual, com maceta, das peças. Formação de juntas e encontros. Limpeza do pavimento e das juntas. Preparação e espalhamento da leitada líquida para enchimento de juntas. Limpeza final com água, sem eliminar o material de enchimento das juntas.
Critério de medição de projecto: Superfície medida em projecção horizontal, segundo documentação gráfica de Projecto, descontando as aberturas de superfície maior de 1,5 m². Não se tiveram em conta os desperdícios como factor de influência para incrementar a medição, uma vez que na composição foi considerada uma percentagem de rupturas geral.
Critério de medição de obra: Medir-se-á, em projecção horizontal, a superfície realmente executada segundo especificações de Projecto, descontando as aberturas de superfície maior de 1,5 m².

| Código | Un | Descrição | Rendimento | Preço | Importância |
|---|---|---|---|---|---|
| mt01arp021c | m³ | Areia de granulometria compreendida entre 0,5 e 5 mm, não contendo mais de 3% de matéria orgânica e argila. Ter-se-á em conta o especificado em NP 1380 sobre a friabilidade e em NP EN 1097-2 sobre a resistência à fragmentação da areia. (material) | 0.045 | 24.52 | 1.10 |
| mt09mor010c | m³ | Argamassa de cimento CEM II/B-L 32,5 N tipo M-5, confeccionada em obra com 230 kg/m³ de cimento e uma proporção em volume 1/6. (material) | 0.030 | 117.80 | 3.53 |
| mt08cem011a | kg | Cimento Portland CEM II/B-L 32,5 R, cor cinzento, em sacos, segundo NP EN 197-1. (material) | 1.000 | 0.10 | 0.10 |
| mt18bhi010tc | m² | Lajeta de betão para utilização exterior, acabada com botões, classe resistente à flexão T, classe resistente segundo a carga de ruptura 3, classe de desgaste por abrasão G, formato nominal 20x20x3,1 cm, cor cinzento, segundo NP EN 1339. (material) | 1.050 | 6.03 | 6.33 |
| mt09lec020a | m³ | Leitada de cimento CEM II/B-L 32,5 N 1/2. (material) | 0.001 | 133.53 | 0.13 |
| op00sie030 |  | Serra de disco de diamante, para mesa de trabalho, de corte húmido. | 1.000 | 0.00 | 0.00 |
| mo041 | h | Oficial de 1ª construção de obra civil. (mão de obra) | 0.330 | 22.68 | 7.48 |
| mo087 | h | Ajudante de construção de obra civil. (mão de obra) | 0.330 | 22.13 | 7.30 |
| mo023 | h | Oficial de 1ª ladrilhador. (mão de obra) | 0.330 | 22.68 | 7.48 |
| mo061 | h | Ajudante de ladrilhador. (mão de obra) | 0.330 | 22.13 | 7.30 |
| % | % | Custos directos complementares | 2 % | 40.75 | 0.82 |
|  |  | Custos directos |  |  | 41.57 |
