# Pavimento contínuo amortecedor de impactos, de grânulos de borracha

- Propriedade do ficheiro: CYPE INGENIEROS, S.A.
- Formato: FIEBDC-3/2002
- Moeda: EUR
- Custos indirectos: 3.00 %
- IVA: 23.00 %

## T Equipamento urbano

### TJ Parques infantis

#### TJR Pavimentos amortecedores de impactos

**TJR040** m² Pavimento contínuo amortecedor de impactos, de grânulos de borracha.
Pavimento contínuo amortecedor de impactos, para uma altura máxima de queda de 1,9 m, em parques infantis, realizado "in situ", de 80 mm de espessura total, formado por uma camada inferior de grânulos de borracha reciclada SBR de cor preto de 70 mm de espessura e uma camada superior de grânulos de borracha EPDM de 10 mm de espessura, cor a escolher do catálogo RAL.
Critérios considerados na determinação do preço da unidade de obra: O preço não inclui a superfície base.
Inclui: Marcação. Aplicação da camada base de borracha SBR. Aplicação da camada de acabamento de borracha EPDM. Limpeza final.
Critério de medição de projecto: Superfície medida segundo documentação gráfica de Projecto.
Critério de medição de obra: Medir-se-á a superfície realmente executada segundo especificações de Projecto.

| Código | Un | Descrição | Rendimento | Preço | Importância |
|---|---|---|---|---|---|
| mt47adc414f | m² | Pavimento contínuo amortecedor de impactos, realizado "in situ", de 80 mm de espessura total, formado por uma camada inferior de grânulos de borracha reciclada SBR de cor preto de 70 mm de espessura e uma camada superior de grânulos de borracha EPDM de 10 mm de espessura, cor a escolher do catálogo RAL, unidas ambas as camadas com um ligante de poliuretano monocomponente, com resistência aos raios UV, aos hidrocarbonetos e aos agentes atmosféricos, segundo NP EN 1177. (material) | 1.000 | 83.62 | 83.62 |
| mo041 | h | Oficial de 1ª construção de obra civil. (mão de obra) | 0.550 | 22.68 | 12.47 |
| mo087 | h | Ajudante de construção de obra civil. (mão de obra) | 0.550 | 22.13 | 12.17 |
| % | % | Custos directos complementares | 2 % | 108.26 | 2.17 |
|  |  | Custos directos |  |  | 110.43 |
