# Guarda contentor de madeira

- Propriedade do ficheiro: CYPE INGENIEROS, S.A.
- Formato: FIEBDC-3/2002
- Moeda: EUR
- Custos indirectos: 3.00 %
- IVA: 23.00 %

## T Equipamento urbano

### TM Mobiliário urbano

#### TMC Contentores

**TMC040** Ud Guarda contentor de madeira.
Guarda contentor de madeira de pinho Suécia tratada em autoclave, com classe de risco 4 segundo NP EN 335, de 1,82x1,95x2,50 m, com cobertura de duas águas protegida com tela asfáltica, duas portas de abrir e laterais de madeira, tudo montado com ferragens, buchas de expansão e parafusos galvanizados a quente, encastrados e protegidos com tampas de segurança, fixado através de base metálica galvanizada de 15x15 cm com perfil tubular de 7x7 cm de secção a uma superfície suporte.
Critérios considerados na determinação do preço da unidade de obra: O preço não inclui a superfície suporte.
Inclui: Marcação. Montagem. Eliminação e limpeza do material sobrante.
Critério de medição de projecto: Número de unidades previstas, segundo documentação gráfica de Projecto.
Critério de medição de obra: Medir-se-á o número de unidades realmente executadas segundo especificações de Projecto.

| Código | Un | Descrição | Rendimento | Preço | Importância |
|---|---|---|---|---|---|
| mt52muc050d | Ud | Guarda contentor de madeira de pinho Suécia tratada em autoclave, com classe de risco 4 segundo NP EN 335, de 1,82x1,95x2,50 m, com cobertura de duas águas protegida com tela asfáltica, duas portas de abrir e laterais de madeira, tudo montado com ferragens, buchas de expansão e parafusos galvanizados a quente, encastrados e protegidos com tampas de segurança. (material) | 1.000 | 1251.53 | 1251.53 |
| mt52muc060a | Ud | Base metálica galvanizada de 15x15 cm com perfil tubular de 7x7 cm de secção. (material) | 4.000 | 10.21 | 40.84 |
| mq04cag010a | h | Camião com grua de carga máxima 6 t. (equipamento) | 0.330 | 56.47 | 18.64 |
| mo087 | h | Ajudante de construção de obra civil. (mão de obra) | 3.300 | 22.13 | 73.03 |
| mo041 | h | Oficial de 1ª construção de obra civil. (mão de obra) | 3.300 | 22.68 | 74.84 |
| % | % | Custos directos complementares | 2 % | 1458.88 | 29.18 |
|  |  | Custos directos |  |  | 1488.06 |
