# Mastro de alumínio

- Propriedade do ficheiro: CYPE INGENIEROS, S.A.
- Formato: FIEBDC-3/2002
- Moeda: EUR
- Custos indirectos: 3.00 %
- IVA: 23.00 %

## T Equipamento urbano

### TM Mobiliário urbano

#### TMM Mastros

**TMM010** Ud Mastro de alumínio.
Mastro cónico de alumínio, standard, de 12 m de comprimento e de 6 cm de diâmetro superior e 14,5 cm de diâmetro inferior, lacado em cor branca, fixado a uma base de betão C20/25 (X0(P); D25; S2; Cl 1,0) com tubo oco, de aço galvanizado.
Inclui: Marcação. Escavação. Betonagem da base de apoio. Montagem e fixação.
Critério de medição de projecto: Número de unidades previstas, segundo documentação gráfica de Projecto.
Critério de medição de obra: Medir-se-á o número de unidades realmente executadas segundo especificações de Projecto.

| Código | Un | Descrição | Rendimento | Preço | Importância |
|---|---|---|---|---|---|
| mt52mas010gb | Ud | Mastro cónico de alumínio, standard, de 12 m de comprimento e de 6 cm de diâmetro superior e 14,5 cm de diâmetro inferior, lacado em cor branca, equipado com maçaneta de plástico, adriça exterior e topo externo de retenção de adriça. (material) | 1.000 | 1343.01 | 1343.01 |
| mt52mas030d | Ud | Tubo oco, de aço galvanizado, para fixação de mastro de alumínio de 12 m de comprimento, inclusive chapa. (material) | 1.000 | 228.92 | 228.92 |
| mt10hmf020fa | m³ | Betão simples C20/25 (X0(P); D25; S2; Cl 1,0), fabricado em central, segundo NP EN 206. (material) | 0.250 | 76.59 | 19.15 |
| mo041 | h | Oficial de 1ª construção de obra civil. (mão de obra) | 1.100 | 22.68 | 24.95 |
| mo087 | h | Ajudante de construção de obra civil. (mão de obra) | 1.100 | 22.13 | 24.34 |
| % | % | Custos directos complementares | 2 % | 1640.37 | 32.81 |
|  |  | Custos directos |  |  | 1673.18 |
