# Chuveiro com lava-pés para praia, de aço

- Propriedade do ficheiro: CYPE INGENIEROS, S.A.
- Formato: FIEBDC-3/2002
- Moeda: EUR
- Custos indirectos: 3.00 %
- IVA: 23.00 %

## T Equipamento urbano

### TY Equipamento para praias

#### TYD Chuveiros e lava-pés

**TYD020** Ud Chuveiro com lava-pés para praia, de aço.
Chuveiro com lava-pés para praia composto de: placa de ancoragem de 250x250x10 mm de aço inoxidável AISI 304 fixada a uma superfície suporte (não incluída neste preço); corpo de forma prismática e secção quadrada de 20x20 cm e 2,8 m de altura, de aço inoxidável AISI 316 acabamento polido, com tampas amovíveis fixadas através de parafusos de segurança; lava-pés com apoia-pés realizado com tubos de aço inoxidável AISI 316 acabamento polido fixado ao corpo central através de chapa e parafusos de segurança; 4 temporizadores desmontáveis formados por pulsadores de aço acabamento cromado, alojados no interior do corpo da ducha; 4 difusores de aço acabamento cromado, roscados no corpo do chuveiro, com sistema anti-vandalismo e anti-roubo. Inclusive marcação, elemento de ligação de 3/4", tubagens de aço inoxidável AISI 304 para condução de água, elementos de ancoragem e eliminação e limpeza do material sobrante.
Inclui: Marcação. Montagem do chuveiro. Eliminação e limpeza do material sobrante.
Critério de medição de projecto: Número de unidades previstas, segundo documentação gráfica de Projecto.
Critério de medição de obra: Medir-se-á o número de unidades realmente executadas segundo especificações de Projecto.

| Código | Un | Descrição | Rendimento | Preço | Importância |
|---|---|---|---|---|---|
| mt52dlv010p | Ud | Chuveiro com lava-pés para praia composto de: placa de ancoragem de 250x250x10 mm de aço inoxidável AISI 304; corpo de forma prismática e secção quadrada de 20x20 cm e 2,8 m de altura, de aço inoxidável AISI 316 acabamento polido, com tampas amovíveis fixadas através de parafusos de segurança; lava-pés com apoia-pés realizado com tubos de aço inoxidável AISI 316 acabamento polido fixado ao corpo central através de chapa e parafusos de segurança; 4 temporizadores desmontáveis formados por pulsadores de aço acabamento cromado, alojados no interior do corpo da ducha; e 4 difusores de aço acabamento cromado, roscados no corpo do chuveiro, com sistema anti-vandalismo e anti-roubo. Inclusive elemento de ligação de 3/4", tubagens de aço inoxidável AISI 304 para condução de água e pernos de ancoragem. (material) | 1.000 | 3361.25 | 3361.25 |
| mt09reh330 | kg | Argamassa de resina epóxi com areia de sílica, de endurecimento rápido, para enchimento de ancoragens. (material) | 0.200 | 5.11 | 1.02 |
| mq04cag010a | h | Camião com grua de carga máxima 6 t. (equipamento) | 0.330 | 56.47 | 18.64 |
| mo041 | h | Oficial de 1ª construção de obra civil. (mão de obra) | 6.600 | 22.68 | 149.69 |
| mo087 | h | Ajudante de construção de obra civil. (mão de obra) | 6.600 | 22.13 | 146.06 |
| % | % | Custos directos complementares | 2 % | 3676.66 | 73.53 |
|  |  | Custos directos |  |  | 3750.19 |
