# Vedação provisória de terreno com malha electrossoldada

- Propriedade do ficheiro: CYPE INGENIEROS, S.A.
- Formato: FIEBDC-3/2002
- Moeda: EUR
- Custos indirectos: 3.00 %
- IVA: 23.00 %

## Y Segurança e saúde

### YC Sistemas de protecção colectiva

#### YCR Vedação provisória de terreno

**YCR010** m Vedação provisória de terreno com malha electrossoldada.
Vedação provisória de terreno, de 2,2 m de altura, composta por malha electrossoldada AR55 100x300 mm de aço A500 EL, fixada através de abraçadeiras de nylon a postes de varão nervurado de aço A400 NR, de 20 mm de diâmetro e 3,2 m de comprimento, cravados no terreno cada 2,5 m, amortizáveis em 3 utilizações.
Critério de medição de projecto: Comprimento medido segundo Plano de Segurança e Saúde.
Critério de medição de obra: Será medido o comprimento realmente montado segundo especificações do Plano de Segurança e Saúde.

| Código | Un | Descrição | Rendimento | Preço | Importância |
|---|---|---|---|---|---|
| mt07ame020ggc | m² | Malha electrossoldada AR55 100x300 mm, com arames longitudinais de 5,5 mm de diâmetro e arames transversais de 4,2 mm de diâmetro, aço A500 EL. (material) | 2.300 | 3.81 | 8.76 |
| mt07aco040b | kg | Armadura elaborada em fábrica com aço em varões nervurados, A400 NR, de vários diâmetros. (material) | 1.552 | 1.75 | 2.72 |
| mt50spr046 | Ud | Abraçadeira de nylon, de 4,8x200 mm. (material) | 2.320 | 0.04 | 0.09 |
| mo119 | h | Oficial de 1ª Segurança e Saúde. (mão de obra) | 0.110 | 22.68 | 2.49 |
| mo120 | h | Operário Segurança e Saúde. (mão de obra) | 0.110 | 21.45 | 2.36 |
| % | % | Custos directos complementares | 2 % | 16.42 | 0.33 |
|  |  | Custos directos |  |  | 16.75 |
