# Protecção de passeios e de lancis

- Propriedade do ficheiro: CYPE Ingenieros S.A.
- Formato: FIEBDC-3/2016
- Programa: Generador de precios de la construcción. CYPE Ingenieros, S.A.
- Data: 23/05/2024
- Moeda: EUR
- Custos indirectos: 3 %
- IVA: 23 %

## 0 Trabalhos prévios

### 0C Protecções provisórias

#### 0CA Passeios e lancis

**0CA010** m² Protecção de passeios e de lancis.
Protecção de passeios e de lancis existentes que possam ser afectados pela passagem de veículos durante os trabalhos, através da colocação de lâmina separadora de polietileno, com uma massa superficial de 230 g/m² e base de betão simples de 10 cm de espessura, realizada com betão C25/30 (X0(P); D12; S2; Cl 0,4) fabricado em central e betonagem desde camião.
Inclui: Colocação da lâmina separadora. Marcação das juntas de construção e de dilatação. Aplicação de níveis através de pontos, mestras de betão ou réguas. Rega da superfície base. Formação de juntas de construção e de juntas perimetrais de dilatação. Betonagem e compactação do betão. Cura do betão. Demolição do pavimento com martelo pneumático. Fragmentação do entulho em peças manejáveis. Remoção e acumulação de entulho. Limpeza dos restos da obra. Carga manual de entulho para camião ou contentor.
Critério de medição de projecto: Superfície medida segundo documentação gráfica de Projecto.
Critério de medição de obra: Medir-se-á a superfície realmente executada segundo especificações de Projecto.

| Código | Un | Descrição | Rendimento | Preço | Importância |
|---|---|---|---|---|---|
| mt16png010e | m² | Filme de polietileno de 0,25 mm de espessura e 230 g/m² de massa superficial. (material) | 1.1 | 0.51 | 0.561 |
| mt10hmf020ga | m³ | Betão simples C25/30 (X0(P); D12; S2; Cl 0,4), fabricado em central, segundo NP EN 206. (material) | 0.105 | 81.53 | 8.561 |
| mq06vib020 | h | Régua vibradora de 3 m. (equipamento) | 0.084 | 5.23 | 0.439 |
| mq05mai030 | h | Martelo pneumático. (equipamento) | 0.15 | 4.57 | 0.686 |
| mq05pdm010a | h | Compressor portátil eléctrico 2 m³/min de caudal. (equipamento) | 0.15 | 4.27 | 0.641 |
| mo020 | h | Oficial de 1ª construção. (mão de obra) | 0.055 | 22.68 | 1.247 |
| mo113 | h | Operário não qualificado construção. (mão de obra) | 0.155 | 21.45 | 3.325 |
| mo077 | h | Ajudante de construção. (mão de obra) | 0.028 | 22.13 | 0.620 |
| mo112 | h | Operário especializado construção. (mão de obra) | 0.15 | 21.98 | 3.297 |
| % | % | Custos directos complementares | 2 % | 19.377 | 0.388 |
|  |  | Custos directos |  |  | 19.765 |

Resíduos:
- colocação: mt16png010e Filme de polietileno de 0,25 mm de espessura e 230 g/m² de massa superficial; factor de resíduo 0.06
- colocação: mt10hmf020ga Betão simples C25/30 (X0(P); D12; S2; Cl 0,4), fabricado em central, segundo NP EN 206; factor de resíduo 0.00147088
- demolição: ruo170101 Betão (betões, argamassas e pré-fabricados). (componente de resíduo); rendimento 230 kg; Código LER 17 01 01; Massa do elemento 1 kg; Volume 0.000667 m3
- demolição: ruo170405 Ferro e aço. (componente de resíduo); rendimento 0.03 kg; Código LER 17 04 05; Massa do elemento 1 kg; Volume 0.000476 m3

## Recursos

**mt16png010e** m² Filme de polietileno de 0,25 mm de espessura e 230 g/m² de massa superficial
Dados técnicos: Custo energético 33.844 MJ; Emissão de CO2 1.233 kg; Código LER 17 06 04; Massa do elemento 0.23 kg; Volume 0.000383 m3
Resíduos:
- embalagem: re170203 Plástico. (componente de resíduo); rendimento 0.024 kg; Código LER 17 02 03; Massa do elemento 1 kg; Volume 0.001667 m3

**mt10hmf020ga** m³ Betão simples C25/30 (X0(P); D12; S2; Cl 0,4), fabricado em central, segundo NP EN 206
Dados técnicos: Custo energético 1840.000 MJ; Emissão de CO2 230.000 kg; Código LER 17 01 01; Massa do elemento 2300 kg; Volume 1.533333 m3
