# Transporte e remoção de plataforma suspensa

- Propriedade do ficheiro: CYPE Ingenieros S.A.
- Formato: FIEBDC-3/2016
- Programa: Generador de precios de la construcción. CYPE Ingenieros, S.A.
- Data: 09/05/2024
- Moeda: EUR
- Custos indirectos: 3 %
- IVA: 23 %

## 0 Trabalhos prévios

### 0X Andaimes e equipamento de elevação

#### 0XA Andaimes

**0XA125** Ud Transporte e remoção de plataforma suspensa.
Transporte para a obra e remoção de plataforma suspensa de accionamento motorizado, de 2 m de comprimento, formada por um ou mais módulos de 90 cm de largura, para trabalhar em paramentos verticais de até 30 m de altura, composta por rodapé, guarda-corpos, aparelho de elevação, cabos e estrutura de suspensão, sistema anti-quedas, pescantes de suspensão e restantes dispositivos de segurança.
Critério de medição de projecto: Número de unidades previstas, segundo documentação gráfica de Projecto.
Critério de medição de obra: Medir-se-á o número de unidades realmente executadas segundo especificações de Projecto.

| Código | Un | Descrição | Rendimento | Preço | Importância |
|---|---|---|---|---|---|
| mq13ats110l | Ud | Transporte para a obra e remoção de plataforma suspensa de accionamento motorizado, de 2 m de comprimento, formada por um ou mais módulos de 90 cm de largura, para trabalhar em paramentos verticais de até 30 m de altura, composta por rodapé, guarda-corpos, aparelho de elevação, cabos e estrutura de suspensão, sistema anti-quedas, pescantes de suspensão e restantes dispositivos de segurança. (equipamento) | 1 | 235.2 | 235.200 |
| % | % | Custos directos complementares | 2 % | 235.200 | 4.704 |
|  |  | Custos directos |  |  | 239.904 |
