# Enchimento de valas para instalações

- Propriedade do ficheiro: CYPE Ingenieros S.A.
- Formato: FIEBDC-3/2016
- Programa: Generador de precios de la construcción. CYPE Ingenieros, S.A.
- Data: 09/06/2024
- Moeda: EUR
- Custos indirectos: 3 %
- IVA: 23 %

## A Acondicionamento do terreno

### AD Movimento de terras em edificação

#### ADR Bases, enchimentos e compactações

**ADR010** m³ Enchimento de valas para instalações.
Enchimento envolvente e principal de valas para instalações, com tout-venant artificial calcário e compactação em camadas sucessivas de 20 cm de espessura máxima com placa vibratória de condução manual, até alcançar uma densidade seca não inferior a 95% da máxima obtida no teste Proctor Modificado, realizado segundo LNEC E 197. Inclusive fita ou marca indicadora da instalação.
Critérios considerados na determinação do preço da unidade de obra: O preço não inclui a realização do ensaio Proctor Modificado.
Inclui: Espalhamento do material de enchimento em camadas de espessura uniforme. Humidificação ou secagem de cada camada. Colocação de fita ou marca indicadora da instalação. Compactação.
Critério de medição de projecto: Volume medido sobre as secções teóricas da escavação, segundo documentação gráfica de Projecto.
Critério de medição de obra: Medir-se-á, em perfil compactado, o volume realmente executado segundo especificações de Projecto, sem incluir os incrementos por excessos de escavação não autorizados.

| Código | Un | Descrição | Rendimento | Preço | Importância |
|---|---|---|---|---|---|
| mt01var010 | m | Fita plastificada. (material) | 1.1 | 0.3 | 0.330 |
| mt01zah010c | t | Tout-venant artificial calcário. (material) | 2.2 | 10.2 | 22.440 |
| mq04dua020b | h | Dumper de descarga frontal de 2 t de carga útil. (equipamento) | 0.1 | 10.38 | 1.038 |
| mq02rod010d | h | Placa vibratória de condução manual, de 300 kg, largura de trabalho 70 cm, reversível. (equipamento) | 0.15 | 7.16 | 1.074 |
| mq02cia020j | h | Camião cisterna, de 8 m³ de capacidade. (equipamento) | 0.01 | 118.9 | 1.189 |
| mo113 | h | Operário não qualificado construção. (mão de obra) | 0.192 | 21.45 | 4.118 |
| % | % | Custos directos complementares | 2 % | 30.189 | 0.604 |
|  |  | Custos directos |  |  | 30.793 |

Resíduos:
- colocação: mt01var010 Fita plastificada; factor de resíduo 0.0275
- colocação: mt01zah010c Tout-venant artificial calcário; factor de resíduo 0.00723446

## Recursos

**mt01var010** m Fita plastificada
Dados técnicos: Custo energético 39.721 MJ; Emissão de CO2 1.972 kg; Código LER 17 02 03; Massa do elemento 0.41 kg; Volume 0.000683 m3

**mt01zah010c** t Tout-venant artificial calcário
Dados técnicos: Custo energético 127.000 MJ; Emissão de CO2 7.000 kg; Código LER 01 04 08; Massa do elemento 1000 kg; Volume 0.666667 m3
