# Calha de drenagem

- Propriedade do ficheiro: CYPE Ingenieros S.A.
- Formato: FIEBDC-3/2016
- Programa: Generador de precios de la construcción. CYPE Ingenieros, S.A.
- Data: 14/06/2024
- Moeda: EUR
- Custos indirectos: 3 %
- IVA: 23 %

## A Acondicionamento do terreno

### AS Redes de drenagem horizontais

#### ASI Drenagens em pavimentos

**ASI050** m Calha de drenagem.
Calha pré-fabricada de betão polímero, de 1000 mm de comprimento, 127 mm de largura exterior, 100 mm de largura interior e 95 mm de altura, com grelha nervurada de aço galvanizado, classe A-15 segundo NP EN 124, com sistema de fixação rápida por pressão, colocada sobre base de betão simples C20/25 (X0(P); D25; S2; Cl 1,0) de 10 cm de espessura. Inclusive acessórios de montagem, peças especiais e elementos de fixação.
Critérios considerados na determinação do preço da unidade de obra: O preço não inclui a escavação.
Inclui: Marcação do traçado da calha de drenagem. Betonagem e compactação do betão na execução da base. Montagem, ligação e verificação do seu correcto funcionamento. Colocação da grelha.
Critério de medição de projecto: Comprimento medido em projecção horizontal, segundo documentação gráfica de Projecto.
Critério de medição de obra: Medir-se-á, em projecção horizontal, o comprimento realmente executado segundo especificações de Projecto.

| Código | Un | Descrição | Rendimento | Preço | Importância |
|---|---|---|---|---|---|
| mt10hmf020fa | m³ | Betão simples C20/25 (X0(P); D25; S2; Cl 1,0), fabricado em central, segundo NP EN 206. (material) | 0.039 | 74.97 | 2.924 |
| mt11can020d | Ud | Calha pré-fabricada de betão polímero, de 1000 mm de comprimento, 127 mm de largura exterior, 100 mm de largura interior e 95 mm de altura, com grelha nervurada de aço galvanizado, classe A-15 segundo NP EN 124, com sistema de fixação rápida por pressão, inclusive peças especiais e elementos de fixação. (material) | 1 | 15.11 | 15.110 |
| mt11var020 | Ud | Kit de acessórios de montagem, peças especiais e elementos de fixação, para saneamento. (material) | 3 | 0.75 | 2.250 |
| mo020 | h | Oficial de 1ª construção. (mão de obra) | 0.4 | 22.68 | 9.072 |
| mo113 | h | Operário não qualificado construção. (mão de obra) | 0.418 | 21.45 | 8.966 |
| % | % | Custos directos complementares | 2 % | 38.322 | 0.766 |
|  |  | Custos directos |  |  | 39.088 |

Resíduos:
- colocação: mt10hmf020fa Betão simples C20/25 (X0(P); D25; S2; Cl 1,0), fabricado em central, segundo NP EN 206; factor de resíduo 0.00152845

## Recursos

**mt10hmf020fa** m³ Betão simples C20/25 (X0(P); D25; S2; Cl 1,0), fabricado em central, segundo NP EN 206
Dados técnicos: Custo energético 1840.000 MJ; Emissão de CO2 230.000 kg; Código LER 17 01 01; Massa do elemento 2300 kg; Volume 1.533333 m3

**mt11can020d** Ud Calha pré-fabricada de betão polímero
Dados técnicos: Custo energético 509.549 MJ; Emissão de CO2 20.710 kg
Resíduos:
- embalagem: re170201 Madeira. (componente de resíduo); rendimento 0.039 kg; Código LER 17 02 01; Massa do elemento 1 kg; Volume 0.000909 m3
- embalagem: re170203 Plástico. (componente de resíduo); rendimento 0.002 kg; Código LER 17 02 03; Massa do elemento 1 kg; Volume 0.001667 m3
